# Erfurt, F.-Ebert-Str. / Am Südpark
Angebotsaufforderung (GAEB DA XML 3.1, DA83)
Projekt: 966
Währung: EUR
Nebenangebote zugelassen: ja
Vergabeart: Offenes Verfahren
Erstellt mit: GXML Toolbox V3.2 R20170508, ARRIBAp V14.6.305, 20.01.2026

## 966-1 Geh- und Radweg
Datum: 20.01.2026

### Gewerk 4 LT04 - Elektroversorgung - TB

#### Bereich 4.1 Baubegleitende Leistungen

##### Abschnitt 4.1.1 Ingenieurleistungen

**4.1.1.10 Trassen einmessen und abstecken**
*** Pauschalposition
Geplante Leitungstrassen und Bauwerke an Hand der übergebenen Koordinatenliste vor Baubeginn im Gelände einmessen und abstecken,
abgesteckte Punkte sichern einschl. Erstellung entsprechender Pläne
Menge: 1,000 psch

##### Abschnitt 4.1.2 Kontrollprüfungen

*Hinweis: Kontrollprüfungen sind Prüfungen des AG, um*
Kontrollprüfungen sind Prüfungen des AG, um
festzustellen, ob Güteeigenschaften der Baustoffe, der
Baustoffgemische und der fertigen Leistung den
vertraglichen Anforderungen entsprechen. Die Ergebnisse
werden der Abnahme zugrunde gelegt.

Kontrollprüfungen sind durch eine unabhängige
Prüfstelle im Beisein des AG und der Bauleitung
durchzuführen.

Prüfungen ohne Beisein des AG werden nur als
Eigenüberwachungsprüfungen im Sinne der Zusätzlichen
Technischen Vertragsbedingungen und Richtlinien
gewertet und nicht gesondert vergütet.

**4.1.2.10 Gegengewicht für Kontrollprüfungen**
Belastungswiderlager (Gegengewicht) für Plattendruckversuch nach DIN 18 134 bereitstellen. Die Bauart des Widerlagers muss zum Anbringen der Messeinrichtung geeignet sein.

Nutzbare Last:  min. 4 t;
Gesamtmasse für v.g. Belastungswiderlager:  min. 8t;

Als Belastungswiderlager geeignet sind:
- beladener Lkw,
- beladener Hänger,
- Walze o.ä.

Im Bereich des gemeinsamen Kabelgraben wird anteilig, entsprechend der Anzahl der verlegten Kabel abgerechnet.
Menge: 1,000 h

**4.1.2.20 Plattendruckversuch durchf.**
Plattendruckversuch nach DIN 18134 nach Anordnung des
AG bzw. der BL durchführen.
Sämtliche Geräte sowie das Bedienungspersonal stellen,
Prüfergebnisse auswerten, Ergebnisprotokolle und Niederschriften anfertigen und die Prüfstellen lage- und
höhenmäßig in Pläne darstellen.

Werden die erforderlichen EV2-Werte beim ersten Versuch
nicht erreicht, hat der AN die Nachverdichtung auf
eigene Kosten bis zur Erreichung der Werte weiterzuführen. Die dann erforderlichen Nachweise gehen zu
Lasten des AN.
Menge: 1,000 St

**4.1.2.30 Dyn.Plattendruckversuch durchf**
Dynamischen Plattendruckversuch nach Teil B 8.3 der
TP BF-StB mit Hilfe des Leichten Fallgewichtsgerätes
nach Anordnung des AG bzw. der BL durchführen.
Sämtliche Geräte sowie das Bedienungspersonal stellen,
Prüfergebnisse auswerten, Ergebnisprotokolle und Niederschriften anfertigen und die Prüfstellen lage- und
höhenmäßig in Pläne darstellen.

Werden die erforderlichen EV2-Werte beim ersten Versuch
nicht erreicht, hat der AN die Nachverdichtung auf
eigene Kosten bis zur Erreichung der Werte weiterzuführen. Die dann erforderlichen Nachweise gehen zu
Lasten des AN.
Menge: 4,000 St

##### Abschnitt 4.1.3 Verrechnungssätze

**4.1.3.10 Verrechnungssatz für Arbeitskraft**
Stundenlohnarbeiten durch Arbeitskräfte auf Anordnung
des AG ausführen.
Der Verrechnungssatz für die jeweilige Arbeitskraft
umfasst sämtliche Aufwendungen, insbesondere den
tatsächlichen Lohn einschließlich vermögenswirksamer
Leistungen mit den Zuschlägen für Gemeinkosten
(Sozialkassenbeiträge, Winterbauumlage und dgl.), sowie

Lohn- bzw. Gehaltsnebenkosten und Zuschläge für
Überstunden.

Arbeitskraft ohne Unterscheidung der Berufsgruppen
im Baugewerbe (Mischpreis).
Menge: 5,000 h

*Hinweis: Stundenlohnarbeiten durch Baugeräte auf Anordnung*
Stundenlohnarbeiten durch Baugeräte auf Anordnung
des AG ausführen.
Der Verrechnungssatz für das jeweilige Gerät umfasst
sämtliche Aufwendungen für den Einsatz, insbesondere
Gerätevorhalte- und Betriebsstoffkosten sowie sämtliche
Zuschläge einschließlich der Kosten für das
Bedienungspersonal.
Der Verrechnungssatz gilt für das zum Zeitpunkt des
Abrufes einsatzbereit auf der Baustelle befindliche
Baugerät.
Vergütet werden die tatsächlich geleisteten
Arbeitsstunden.

**4.1.3.20 Verrechnungssatz für Bagger, 0,4 bis 1,0 m3**
Verrechnungssatz für Bagger
Löffelinhalt über 0,4 m3 bis 1,0 m3.
Menge: 2,000 h

**4.1.3.30 Verrechnungssatz für Bagger, über 1,0 m3**
Verrechnungssatz für Bagger
Löffelinhalt über 1,0 m3.
Menge: 2,000 h

**4.1.3.40 Verrechnungssatz für Radlader**
Verrechnungssatz für Radlader.
Menge: 2,000 h

**4.1.3.50 Verrechnungssatz für LKW-Kipper**
Verrechnungssatz für LKW-Kipper.
Menge: 2,000 h

**4.1.3.60 Verrechnungssatz für Flächenrüttler**
Verrechnungssatz für Flächenrüttler.
Menge: 2,000 h

#### Bereich 4.2 Tiefbauarbeiten

##### Abschnitt 4.2.1 Erdarbeiten

*Hinweis: Ergänzend zur ATV DIN 18299 gelten für Leitungsgräben*
Ergänzend zur ATV DIN 18299 gelten für Leitungsgräben
einschließlich der
Muffen- und Montagegruben die
       - ATV Erdarbeiten - DIN 18300,
       - ATV Verbauarbeiten - DIN 18303 sowie die
       - ATV Wasserhaltungsarbeiten - DIN 18305.
in der VOB/C.

Weiterhin gelten die
       - ZTVE-StB 17,
       - ZTVA-StB 12
       - DIN 4124.

Abweichend von der DIN 18300, Abschn. 5.2.2 gilt für
die Breite der Grabensohle bzw. der Baugrube die Mindestbreite nach DIN 4124, Abschn. 5 ohne die Maße für Verbaukonstruktionen (Luftseite der Verkleidung).
Abgerechnet wird mit senkrechten Wänden. Der notwendige
beidseitige Mehraushub bzw. Mehreinbau entsprechend der Maße der Verbaukonstruktionen wird mit dem Verbau vergütet.

Zur Ermittlung der Mindestgrabenbreiten wird die Grabentiefe, gemessen von der Oberfläche der auszuhebenden Baugrube bzw. des auszuhebenden Grabens bis zur Sohle der Baugrube bzw. des Grabens herangezogen.

Für die Abrechnung der Aushub- und Verfüllmassen gilt
als Aushubtiefe die Grabentiefe abzüglich der aufzunehmenden und wiederherzustellenden Dicke der Oberflächenbefestigung, des Oberbodens o.dgl..

Es werden innerhalb der angegebenen Tiefen keine
horizontalen Staffelungen berechnet.

Vertiefungen der Gräben oder Baugruben sowie die
Verkehrswegebauarbeiten, die Wasserhaltung und die Grabenwandsicherung werden gesondert vergütet.

Die Abrechnung der Erdarbeiten der Leitungsgräben
erfolgt gemäß Baubeschreibung.

**4.2.1.10 Gräben ausheben, T 1,25 m**
Boden der Kabel- / Leitungsgräben einschließlich Kopf-,
Muffen- und Montagebaugruben profilgerecht ausheben.
Anfallendes Material mit den Zuordnungswerten bis
einschl. Z 1.2 entsprechend der Technischen Regeln der
LAGA einer Verwertung nach Wahl des AN zuführen.
Homogenbereiche A und B
Aushubtiefe bis 1,25 m.
Abgerechnet wird mit senkrechten Wänden,
Im Bereich eines gemeinsamen Kabelgraben wird anteilig, entsprechend der Anzahl der verlegten Kabel abgerechnet.
Menge: 45,000 m3

**4.2.1.20 Sohle der Gräben verdichten**
Sohle der Kabel-/Leitungsgraben einschließlich Muffen-
und Montagebaugruben verdichten,
Verdichtungsgrad EVdyn min 25 MPa.

Diese Position wird nur gewährt, wenn die ursprüngliche
Lagerungsdichte zur Aufnahme von Rohrleitungen nachweislich nicht ausreicht.
Im Bereich des gemeinsamen Kabelgraben wird anteilig, entsprechend der Anzahl der verlegten Kabel abgerechnet.
Menge: 35,000 m2

**4.2.1.30 Sohle der Gräben verbessern**
Nachweislich ungeeigneten Boden unterhalb der Sohle von
der Kabel-/Leitungsgraben einschließlich Muffen- und
Montagebaugruben in Lagen von 30 cm ausheben.
Aushub der Verwertung nach Wahl des AN zuführen.
Grobkörnigen, verdichtungsfähigen Boden liefern und als
Bodenaustausch in Lagen von 30 cm einbauen und verdichten, Verdichtungsgrad EVdyn min 25 MPa.
Der Einsatz von Recyclingmaterial ist nicht zulässig.
Im Bereich des gemeinsamen Kabelgraben wird anteilig, entsprechend der Anzahl der verlegten Kabel abgerechnet.
Menge: 10,000 m3

**4.2.1.40 Leitungszone herstellen**
Natursand, Körnung 0/2 mm, oder Material nach den Vorschriften des Versorgungsunternehmens liefern und als
Leitungszone,
bestehend aus Auflager, Seitenverfüllung und Abdeckung
in Kabelgräben einbauen und verdichten,
Verdichtungsgrad DPr min. 97 v.H.
Im Bereich des gemeinsamen Kabelgraben wird anteilig, entsprechend der Anzahl der verlegten Kabel abgerechnet.
Menge: 10,000 m3

**4.2.1.50 Gräben verfüllen**
Grobkörnigen, verdichtungsfähigen Boden der
Verdichtbarkeitsklasse V1 mit Schlämmkornanteil
10 bis 15% liefern und in
Kabel-/Leitungsgräben einschl. der Muffen- und Montagegruben oberhalb der Einbettung/Leitungszone einbauen
und verdichten,
Verdichtungsgrad DPr min. 98 v.H., im planumsnahen
Bereich DPr min 100 v.H.,
Verformungsmodul EV2 min. 45 MPa.
Abgerechnet wird nach Abtragsprofilen der Gräben beim
Aushub, abzüglich der durch Baukörper mit mehr als
0,1 m2 Querschnitt sowie durch Teilverfüllungen
verdrängten Mengen.
Eignungsnachweis des Material vor Einbau dem
AG übergeben.
Im Bereich des gemeinsamen Kabelgraben wird anteilig, entsprechend der Anzahl der verlegten Kabel abgerechnet.
Menge: 30,000 m3

**4.2.1.60 Handaushub**
Boden und Schichten ohne Bindemittel
zum Suchen und Freilegen von Leitungen, Kabeln,
Hindernissen u.dgl. von Hand ausheben.
Die Vorschriften der Versorgungsunternehmen sind
zu beachten.
Berechnet wird der Mehraufwand für erschwertes
Lösen und Verwerten nach Wahl des AN.
Menge: 3,000 m3

**4.2.1.70 Betonabbruch**
Beton aus Baugruben und Leitungsgräben aufbrechen und
aufnehmen.
Berechnet wird der Mehraufwand für erschwertes
Lösen und Verwerten nach Wahl des AN.
Menge: 2,000 m3

**4.2.1.80 Bauschutt aufnehmen**
Bauschutt aus Baugruben und Leitungsgräben aufnehmen.
Berechnet wird der Mehraufwand für erschwertes
Lösen und Verwerten nach Wahl des AN.
Menge: 2,000 m3

**4.2.1.90 Trassenkreuzung**
Während der Erdarbeiten freigelegte Kabel, Kabelkanäle,
Gas-, Wasser- und sonstige Leitungen sowie anderweitige
Hindernisse während der Bauzeit sichern (abstützen, abhängen o.ä.) und während der Grabenverfüllung entsprechend der Art des Kabels oder der Leitung mit
steinfreiem, ungebundenem Material umhüllen, zerrissene
Trassenwarnbänder ersetzen,  vorh. Schutzeinrichtungen
wiederherstellen (z.B. Abdeckfolien und -hauben
u.dgl.).
Einzurechnen sind die Erschwernisse für Öffnungen bei
Grabenrandsicherungen und Verbau.

  Als Kreuzung im Sinne dieser Position verstehen sich
alle innerhalb einer Länge von 1,0 m den Leitungsgraben
recht- oder abgewinkelt kreuzenden Leitungen, Kabel,
Mauern,
Zäune, Fundamente, Sockel u.dgl..
Menge: 6,000 St

**4.2.1.100 Parallele Sicherung**
Kabel, Kabelkanäle, Gas-, Wasser - und andere Leitungen
sowie anderweitige Hindernisse suchen, von Hand
freilegen, während der Bauzeit sichern (abstützen,
abhängen, absteifen o.ä.) und während der Grabenverfüllung
entsprechend der Art des Kabels oder der Leitung mit
steinfreiem, ungebundenem Material umhüllen, zerrissene
Trassenwarnbänder ersetzen, vorh. Schutzeinrichtungen wiederherstellen (z.B. Abdeckfolien und -hauben u.dgl.). Einzurechnen sind die Erschwernisse für Öffnungen bei Grabenrandsicherungen und Verbau.

Als parallele Trassen im Sinne dieser Position verstehen sich
dicht am Regelgraben längs verlaufenden Kabel und Leitungen.

 Ein Anspruch auf Vergütung besteht nur, sofern unter
Beachtung der abgesteckten Leitungsachsen und
Einhaltung der vorgeschriebenen Regelgrabenbreite eine
Berührung der anderen Leitungstrasse unvermeidbar ist.
Menge: 10,000 m

##### Abschnitt 4.2.2 Wasserhaltung

**4.2.2.10 Offene Wasserhaltung durchführen**
Offene Wasserhaltung nach Wahl des AN zum Freihalten
der langgestreckten Baugrube von Bodenwasser (Grund-,
Schichtenwasser u.ä.) nach geologischen, hydrologischen
und hydraulischen Erfordernissen entsprechend den
Angaben in der Baubeschreibung einschl.
Baugrundgutachten, sowie zum schadlosen Ableiten des
geförderten Wassers durchführen. Anlage betriebsbereit
aufbauen, vorhalten, betreiben, nach Beendigung
Sickerungen haltungsweise verschließen und abbauen.
Erforderliche Erdarbeiten, Wasserfassungen, Zu- und
Ableitungen, Sand- und Schlammfänge, Förderanlagen,
Stromversorgung, einschl. aller erforderlichen
Materialien, Reserveeinrichtungen (ausgenommen
Notstromversorgung), sowie Umbauen bzw. Umsetzen der
Anlage entsprechend der vom AN gewählten Haltungslängen
werden nicht gesondert berechnet.
Baugrube für Leitungsgräben mit Schächten.
Förderdurchfluss je m Baugrube bis 1 m³/h,
geodätische Förderhöhe ab Baugrubensohle bis 7,50 m.
Ableitung nach Wahl des AN zum Vorfluter herstellen.
Entfernung zum Vorfluter max. 150 m.
Vorflut = Gewässer, Graben oder Rohrleitung.
Menge: 45,000 m

##### Abschnitt 4.2.3 Kabelschutz

**4.2.3.10 Kabelschutzrohr DA 158 verlegen**
Kabelschutzrohr für Straßenquerung
Durchmesser 158 mm
inkl. Abstandshalter und Zugdraht
in vorh. Leitungsgraben verlegen.
Schutzrohr vom AG/Energieversorger gestellt.
Rohre vom Lagerplatz des AG (SWE) holen inkl. laden,
zur Einbaustelle transportieren und abladen.
Transportentfernung bis 15 km.
Menge: 24,000 m

**4.2.3.20 Kabelschutzrohr DN 110 verlegen**
Kabelschutzrohr für Straßenquerung bzw. Querung von
Einfahrten,
Durchmesser 110 mm
inkl. Abstandshalter und Zugdraht
in vorh. Leitungsgraben verlegen.
Schutzrohr vom AG/Energieversorger gestellt.
Rohre vom Lagerplatz des AG (SWE) holen inkl. laden,
zur Einbaustelle transportieren und abladen.
Transportentfernung bis 15 km.
Menge: 24,000 m

**4.2.3.30 Trassenwarnband, gelb, 50 mm breit, verlegen**
Trassenwarnband, gelb, 0,15 mm dick, 50 mm breit,
mit der Aufschrift des Betreibers entsprechend
Baurichtlinie des Betreibers fachgerecht
entsprechend Kabelgrabenquerschnitt
für Kabel und Schutzrohre
in vorh. Leitungsgraben verlegen.
Warnband vom AG/Energieversorger gestellt.
Warnband vom Lagerplatz der SWE
holen inkl. laden, zur Einbaustelle transportieren und
abladen. Transportentfernung bis 15 km.
Erschwernisse durch vorhandene Leitungen werden nicht
gesondert berechnet, Sandbettung/Schutzschicht wird gesondert vergütet.
Menge: 100,000 m

**4.2.3.40 Abdeckfolie verlegen**
Beigestelltes bzw. gelieferte Abdeckfolie verlegen.
Erschwernisse durch vorhandene Leitungen werden nicht
gesondert berechnet, Sandbettung/Schutzschicht wird gesondert vergütet.
Menge: 100,000 m

### Gewerk 6 LT06 - Anlagen Vodafone - TB

#### Bereich 6.1 Baubegleitende Leistungen

##### Abschnitt 6.1.1 Ingenieurleistungen

**6.1.1.10 Trassen einmessen und abstecken**
*** Pauschalposition
Geplante Leitungstrassen und Bauwerke an Hand der übergebenen Koordinatenliste vor Baubeginn im Gelände einmessen und abstecken,
abgesteckte Punkte sichern einschl. Erstellung entsprechender Pläne
Menge: 1,000 psch

##### Abschnitt 6.1.2 Kontrollprüfungen

*Hinweis: Kontrollprüfungen sind Prüfungen des AG, um*
Kontrollprüfungen sind Prüfungen des AG, um
festzustellen, ob Güteeigenschaften der Baustoffe, der
Baustoffgemische und der fertigen Leistung den
vertraglichen Anforderungen entsprechen. Die Ergebnisse
werden der Abnahme zugrunde gelegt.

Kontrollprüfungen sind durch eine unabhängige
Prüfstelle im Beisein des AG und der Bauleitung
durchzuführen.

Prüfungen ohne Beisein des AG werden nur als
Eigenüberwachungsprüfungen im Sinne der Zusätzlichen
Technischen Vertragsbedingungen und Richtlinien
gewertet und nicht gesondert vergütet.

**6.1.2.10 Gegengewicht für Kontrollprüfungen**
Belastungswiderlager (Gegengewicht) für Plattendruckversuch nach DIN 18 134 bereitstellen. Die Bauart des Widerlagers muss zum Anbringen der Messeinrichtung geeignet sein.

Nutzbare Last:  min. 4 t;
Gesamtmasse für v.g. Belastungswiderlager:  min. 8t;

Als Belastungswiderlager geeignet sind:
- beladener Lkw,
- beladener Hänger,
- Walze o.ä.

Im Bereich des gemeinsamen Kabelgraben wird anteilig, entsprechend der Anzahl der verlegten Kabel abgerechnet.
Menge: 1,000 h

**6.1.2.20 Plattendruckversuch durchf.**
Plattendruckversuch nach DIN 18134 nach Anordnung des
AG bzw. der BL durchführen.
Sämtliche Geräte sowie das Bedienungspersonal stellen,
Prüfergebnisse auswerten, Ergebnisprotokolle und Niederschriften anfertigen und die Prüfstellen lage- und
höhenmäßig in Pläne darstellen.

Werden die erforderlichen EV2-Werte beim ersten Versuch
nicht erreicht, hat der AN die Nachverdichtung auf
eigene Kosten bis zur Erreichung der Werte weiterzuführen. Die dann erforderlichen Nachweise gehen zu
Lasten des AN.
Menge: 1,000 St

**6.1.2.30 Dyn.Plattendruckversuch durchf**
Dynamischen Plattendruckversuch nach Teil B 8.3 der
TP BF-StB mit Hilfe des Leichten Fallgewichtsgerätes
nach Anordnung des AG bzw. der BL durchführen.
Sämtliche Geräte sowie das Bedienungspersonal stellen,
Prüfergebnisse auswerten, Ergebnisprotokolle und Niederschriften anfertigen und die Prüfstellen lage- und
höhenmäßig in Pläne darstellen.

Werden die erforderlichen EV2-Werte beim ersten Versuch
nicht erreicht, hat der AN die Nachverdichtung auf
eigene Kosten bis zur Erreichung der Werte weiterzuführen. Die dann erforderlichen Nachweise gehen zu
Lasten des AN.
Menge: 4,000 St

##### Abschnitt 6.1.3 Verrechnungssätze

**6.1.3.10 Verrechnungssatz für Arbeitskraft**
Stundenlohnarbeiten durch Arbeitskräfte auf Anordnung
des AG ausführen.
Der Verrechnungssatz für die jeweilige Arbeitskraft
umfasst sämtliche Aufwendungen, insbesondere den
tatsächlichen Lohn einschließlich vermögenswirksamer
Leistungen mit den Zuschlägen für Gemeinkosten
(Sozialkassenbeiträge, Winterbauumlage und dgl.), sowie

Lohn- bzw. Gehaltsnebenkosten und Zuschläge für
Überstunden.

Arbeitskraft ohne Unterscheidung der Berufsgruppen
im Baugewerbe (Mischpreis).
Menge: 5,000 h

*Hinweis: Stundenlohnarbeiten durch Baugeräte auf Anordnung*
Stundenlohnarbeiten durch Baugeräte auf Anordnung
des AG ausführen.
Der Verrechnungssatz für das jeweilige Gerät umfasst
sämtliche Aufwendungen für den Einsatz, insbesondere
Gerätevorhalte- und Betriebsstoffkosten sowie sämtliche
Zuschläge einschließlich der Kosten für das
Bedienungspersonal.
Der Verrechnungssatz gilt für das zum Zeitpunkt des
Abrufes einsatzbereit auf der Baustelle befindliche
Baugerät.
Vergütet werden die tatsächlich geleisteten
Arbeitsstunden.

**6.1.3.20 Verrechnungssatz für Bagger, 0,4 bis 1,0 m3**
Verrechnungssatz für Bagger
Löffelinhalt über 0,4 m3 bis 1,0 m3.
Menge: 2,000 h

**6.1.3.30 Verrechnungssatz für Bagger, über 1,0 m3**
Verrechnungssatz für Bagger
Löffelinhalt über 1,0 m3.
Menge: 2,000 h

**6.1.3.40 Verrechnungssatz für Radlader**
Verrechnungssatz für Radlader.
Menge: 2,000 h

**6.1.3.50 Verrechnungssatz für LKW-Kipper**
Verrechnungssatz für LKW-Kipper.
Menge: 2,000 h

**6.1.3.60 Verrechnungssatz für Flächenrüttler**
Verrechnungssatz für Flächenrüttler.
Menge: 2,000 h

#### Bereich 6.2 Tiefbauarbeiten

*Hinweis: Hinweis*
Aufgrund der beengten Verhältnisse sind sämtliche Tiefbauarbeiten mit besonderer Sorgfalt und unter Einhaltung geeigneter Sicherungsmaßnahmen auszuführen.
Erforderliche Vorkopfarbeiten zur Herstellung und Sicherung des Arbeitsraumes sind vom Auftragnehmer (AN) durchzuführen.
Der Wurzelbereich angrenzender Bäume und Gehölze ist vor Beschädigungen zu schützen; geeignete Schutzmaßnahmen (z. B. Abdeckung, Handschachtung im Wurzelbereich) sind mit dem AG abzustimmen.
Die Ausführung erfolgt nach Wahl des Auftragnehmers, unter Beachtung der anerkannten Regeln der Technik, der Unfallverhütungsvorschriften, der einschlägigen DIN-Normen sowie der Vorgaben der VOB/C (insbesondere ATV DIN 18300 ff.).

##### Abschnitt 6.2.1 Erdarbeiten

*Hinweis: Ergänzend zur ATV DIN 18299 gelten für Leitungsgräben*
Ergänzend zur ATV DIN 18299 gelten für Leitungsgräben
einschließlich der
Muffen- und Montagegruben die
       - ATV Erdarbeiten - DIN 18300,
       - ATV Verbauarbeiten - DIN 18303 sowie die
       - ATV Wasserhaltungsarbeiten - DIN 18305.
in der VOB/C.

Weiterhin gelten die
       - ZTVE-StB 17,
       - ZTVA-StB 12
       - DIN 4124.

Abweichend von der DIN 18300, Abschn. 5.2.2 gilt für
die Breite der Grabensohle bzw. der Baugrube die Mindestbreite nach DIN 4124, Abschn. 5 ohne die Maße für Verbaukonstruktionen (Luftseite der Verkleidung).
Abgerechnet wird mit senkrechten Wänden. Der notwendige
beidseitige Mehraushub bzw. Mehreinbau entsprechend der Maße der Verbaukonstruktionen wird mit dem Verbau vergütet.

Zur Ermittlung der Mindestgrabenbreiten wird die Grabentiefe, gemessen von der Oberfläche der auszuhebenden Baugrube bzw. des auszuhebenden Grabens bis zur Sohle der Baugrube bzw. des Grabens herangezogen.

Für die Abrechnung der Aushub- und Verfüllmassen gilt
als Aushubtiefe die Grabentiefe abzüglich der aufzunehmenden und wiederherzustellenden Dicke der Oberflächenbefestigung, des Oberbodens o.dgl..

Es werden innerhalb der angegebenen Tiefen keine
horizontalen Staffelungen berechnet.

Vertiefungen der Gräben oder Baugruben sowie die
Verkehrswegebauarbeiten, die Wasserhaltung und die Grabenwandsicherung werden gesondert vergütet.

Die Abrechnung der Erdarbeiten der Leitungsgräben
erfolgt gemäß Baubeschreibung.

**6.2.1.10 Gräben ausheben, T 1,25 m**
Boden der Kabel- / Leitungsgräben einschließlich Kopf-,
Muffen- und Montagebaugruben profilgerecht ausheben.
Anfallendes Material mit den Zuordnungswerten bis
einschl. Z 1.2 entsprechend der Technischen Regeln der
LAGA einer Verwertung nach Wahl des AN zuführen.
Homogenbereiche A und B
Aushubtiefe bis 1,25 m.
Abgerechnet wird mit senkrechten Wänden,
Im Bereich eines gemeinsamen Kabelgraben wird anteilig, entsprechend der Anzahl der verlegten Kabel abgerechnet.
Menge: 115,000 m3

**6.2.1.20 Sohle der Gräben verdichten**
Sohle der Kabel-/Leitungsgraben einschließlich Muffen-
und Montagebaugruben verdichten,
Verdichtungsgrad EVdyn min 25 MPa.

Diese Position wird nur gewährt, wenn die ursprüngliche
Lagerungsdichte zur Aufnahme von Rohrleitungen nachweislich nicht ausreicht.
Im Bereich des gemeinsamen Kabelgraben wird anteilig, entsprechend der Anzahl der verlegten Kabel abgerechnet.
Menge: 160,000 m2

**6.2.1.30 Sohle der Gräben verbessern**
Nachweislich ungeeigneten Boden unterhalb der Sohle von
der Kabel-/Leitungsgraben einschließlich Muffen- und
Montagebaugruben in Lagen von 30 cm ausheben.
Aushub der Verwertung nach Wahl des AN zuführen.
Grobkörnigen, verdichtungsfähigen Boden liefern und als
Bodenaustausch in Lagen von 30 cm einbauen und verdichten, Verdichtungsgrad EVdyn min 25 MPa.
Der Einsatz von Recyclingmaterial ist nicht zulässig.
Im Bereich des gemeinsamen Kabelgraben wird anteilig, entsprechend der Anzahl der verlegten Kabel abgerechnet.
Menge: 30,000 m3

**6.2.1.40 Leitungszone herstellen**
Natursand, Körnung 0/2 mm, oder Material nach den Vorschriften des Versorgungsunternehmens liefern und als
Leitungszone,
bestehend aus Auflager, Seitenverfüllung und Abdeckung
in Kabelgräben einbauen und verdichten,
Verdichtungsgrad DPr min. 97 v.H.
Im Bereich des gemeinsamen Kabelgraben wird anteilig, entsprechend der Anzahl der verlegten Kabel abgerechnet.
Menge: 40,000 m3

**6.2.1.50 Gräben verfüllen**
Grobkörnigen, verdichtungsfähigen Boden der
Verdichtbarkeitsklasse V1 mit Schlämmkornanteil
10 bis 15% liefern und in
Kabel-/Leitungsgräben einschl. der Muffen- und Montagegruben oberhalb der Einbettung/Leitungszone einbauen
und verdichten,
Verdichtungsgrad DPr min. 98 v.H., im planumsnahen
Bereich DPr min 100 v.H.,
Verformungsmodul EV2 min. 45 MPa.
Abgerechnet wird nach Abtragsprofilen der Gräben beim
Aushub, abzüglich der durch Baukörper mit mehr als
0,1 m2 Querschnitt sowie durch Teilverfüllungen
verdrängten Mengen.
Eignungsnachweis des Material vor Einbau dem
AG übergeben.
Im Bereich des gemeinsamen Kabelgraben wird anteilig, entsprechend der Anzahl der verlegten Kabel abgerechnet.
Menge: 75,000 m3

**6.2.1.60 Handaushub**
Boden und Schichten ohne Bindemittel
zum Suchen und Freilegen von Leitungen, Kabeln,
Hindernissen u.dgl. von Hand ausheben.
Die Vorschriften der Versorgungsunternehmen sind
zu beachten.
Berechnet wird der Mehraufwand für erschwertes
Lösen und Verwerten nach Wahl des AN.
Menge: 40,000 m3

**6.2.1.70 Betonabbruch**
Beton aus Baugruben und Leitungsgräben aufbrechen und
aufnehmen.
Berechnet wird der Mehraufwand für erschwertes
Lösen und Verwerten nach Wahl des AN.
Menge: 5,000 m3

**6.2.1.80 Mauerwerksabbruch**
Mauerwerk aus Baugruben und Leitungsgräben aufbrechen
und aufnehmen.
Berechnet wird der Mehraufwand für erschwertes
Lösen und Verwerten nach Wahl des AN.
Menge: 40,000 m3

**6.2.1.90 Bauschutt aufnehmen**
Bauschutt aus Baugruben und Leitungsgräben aufnehmen.
Berechnet wird der Mehraufwand für erschwertes
Lösen und Verwerten nach Wahl des AN.
Menge: 5,000 m3

**6.2.1.100 Trassenkreuzung**
Während der Erdarbeiten freigelegte Kabel, Kabelkanäle,
Gas-, Wasser- und sonstige Leitungen sowie anderweitige
Hindernisse während der Bauzeit sichern (abstützen, abhängen o.ä.) und während der Grabenverfüllung entsprechend der Art des Kabels oder der Leitung mit
steinfreiem, ungebundenem Material umhüllen, zerrissene
Trassenwarnbänder ersetzen,  vorh. Schutzeinrichtungen
wiederherstellen (z.B. Abdeckfolien und -hauben
u.dgl.).
Einzurechnen sind die Erschwernisse für Öffnungen bei
Grabenrandsicherungen und Verbau.

  Als Kreuzung im Sinne dieser Position verstehen sich
alle innerhalb einer Länge von 1,0 m den Leitungsgraben
recht- oder abgewinkelt kreuzenden Leitungen, Kabel,
Mauern,
Zäune, Fundamente, Sockel u.dgl..
Menge: 20,000 St

**6.2.1.110 Parallele Sicherung**
Kabel, Kabelkanäle, Gas-, Wasser - und andere Leitungen
sowie anderweitige Hindernisse suchen, von Hand
freilegen, während der Bauzeit sichern (abstützen,
abhängen, absteifen o.ä.) und während der Grabenverfüllung
entsprechend der Art des Kabels oder der Leitung mit
steinfreiem, ungebundenem Material umhüllen, zerrissene
Trassenwarnbänder ersetzen, vorh. Schutzeinrichtungen wiederherstellen (z.B. Abdeckfolien und -hauben u.dgl.). Einzurechnen sind die Erschwernisse für Öffnungen bei Grabenrandsicherungen und Verbau.

Als parallele Trassen im Sinne dieser Position verstehen sich
dicht am Regelgraben längs verlaufenden Kabel und Leitungen.

 Ein Anspruch auf Vergütung besteht nur, sofern unter
Beachtung der abgesteckten Leitungsachsen und
Einhaltung der vorgeschriebenen Regelgrabenbreite eine
Berührung der anderen Leitungstrasse unvermeidbar ist.
Menge: 10,000 m

##### Abschnitt 6.2.2 Wasserhaltung

**6.2.2.10 Offene Wasserhaltung durchführen**
Offene Wasserhaltung nach Wahl des AN zum Freihalten
der langgestreckten Baugrube von Bodenwasser (Grund-,
Schichtenwasser u.ä.) nach geologischen, hydrologischen
und hydraulischen Erfordernissen entsprechend den
Angaben in der Baubeschreibung einschl.
Baugrundgutachten, sowie zum schadlosen Ableiten des
geförderten Wassers durchführen. Anlage betriebsbereit
aufbauen, vorhalten, betreiben, nach Beendigung
Sickerungen haltungsweise verschließen und abbauen.
Erforderliche Erdarbeiten, Wasserfassungen, Zu- und
Ableitungen, Sand- und Schlammfänge, Förderanlagen,
Stromversorgung, einschl. aller erforderlichen
Materialien, Reserveeinrichtungen (ausgenommen
Notstromversorgung), sowie Umbauen bzw. Umsetzen der
Anlage entsprechend der vom AN gewählten Haltungslängen
werden nicht gesondert berechnet.
Baugrube für Leitungsgräben mit Schächten.
Förderdurchfluss je m Baugrube bis 1 m³/h,
geodätische Förderhöhe ab Baugrubensohle bis 7,50 m.
Ableitung nach Wahl des AN zum Vorfluter herstellen.
Entfernung zum Vorfluter max. 150 m.
Vorflut = Gewässer, Graben oder Rohrleitung.
Menge: 405,000 m

##### Abschnitt 6.2.3 Kabelschutz

**6.2.3.10 Kabelschutzrohr DA 63 verlegen**
Schutzrohre, DA bis 63 mm, in vorh. Leitungsgraben verlegen.
verzinkten Stahldraht, Durchmesser > 3 mm,
mit je 2 m Überstand einziehen,
Rohröffnungen dicht verschließen.
Menge: 810,000 m

**6.2.3.20 Trassenwarnband, gelb, 50 mm breit, verlegen**
Trassenwarnband, gelb, 0,15 mm dick, 50 mm breit,
mit der Aufschrift des Betreibers entsprechend
Baurichtlinie des Betreibers fachgerecht
entsprechend Kabelgrabenquerschnitt
für Kabel und Schutzrohre
in vorh. Leitungsgraben verlegen.
Trassenwarnband beigestellt oder geliefert.
Erschwernisse durch vorhandene Leitungen werden nicht
gesondert berechnet, Sandbettung/Schutzschicht wird gesondert vergütet.
Menge: 810,000 m

### Gewerk 7 LT07 - Straßenbeleuchtung

#### Bereich 7.1 Baubegleitende Leistungen

##### Abschnitt 7.1.1 Ingenieurleistungen

**7.1.1.10 Trassen einmessen und abstecken**
*** Pauschalposition
Geplante Leitungstrassen und Bauwerke an Hand der übergebenen Koordinatenliste vor Baubeginn im Gelände einmessen und abstecken,
abgesteckte Punkte sichern einschl. Erstellung entsprechender Pläne
Menge: 1,000 psch

**7.1.1.20 Bestandseinmessung Straßenbeleuchtung**
*** Pauschalposition
Bestandseinmessung entsprechend den "Zusätzlichen
Technischen Vertragsbedingungen der Landeshauptstadt
Erfurt für die Errichtung von Verkehrs- und
EntwässerungsAnlagen (ZTV-VOB)" erarbeiten und
zweifach dem AG bzw. der BÜ 2 Wochen vor der VOB
Abnahme übergeben.
Menge: 1,000 psch

##### Abschnitt 7.1.2 Kontrollprüfungen

*Hinweis: Kontrollprüfungen sind Prüfungen des AG, um*
Kontrollprüfungen sind Prüfungen des AG, um
festzustellen, ob Güteeigenschaften der Baustoffe, der
Baustoffgemische und der fertigen Leistung den
vertraglichen Anforderungen entsprechen. Die Ergebnisse
werden der Abnahme zugrunde gelegt.

Kontrollprüfungen sind durch eine unabhängige
Prüfstelle im Beisein des AG und der Bauleitung
durchzuführen.

Prüfungen ohne Beisein des AG werden nur als
Eigenüberwachungsprüfungen im Sinne der Zusätzlichen
Technischen Vertragsbedingungen und Richtlinien
gewertet und nicht gesondert vergütet.

**7.1.2.10 Gegengewicht für Kontrollprüfungen**
Belastungswiderlager (Gegengewicht) für Plattendruckversuch nach DIN 18 134 bereitstellen. Die Bauart des Widerlagers muss zum Anbringen der Messeinrichtung geeignet sein.

Nutzbare Last:  min. 4 t;
Gesamtmasse für v.g. Belastungswiderlager:  min. 8t;

Als Belastungswiderlager geeignet sind:
- beladener Lkw,
- beladener Hänger,
- Walze o.ä.

Im Bereich des gemeinsamen Kabelgraben wird anteilig, entsprechend der Anzahl der verlegten Kabel abgerechnet.
Menge: 1,000 h

**7.1.2.20 Plattendruckversuch durchf.**
Plattendruckversuch nach DIN 18134 nach Anordnung des
AG bzw. der BL durchführen.
Sämtliche Geräte sowie das Bedienungspersonal stellen,
Prüfergebnisse auswerten, Ergebnisprotokolle und Niederschriften anfertigen und die Prüfstellen lage- und
höhenmäßig in Pläne darstellen.

Werden die erforderlichen EV2-Werte beim ersten Versuch
nicht erreicht, hat der AN die Nachverdichtung auf
eigene Kosten bis zur Erreichung der Werte weiterzuführen. Die dann erforderlichen Nachweise gehen zu
Lasten des AN.
Menge: 1,000 St

**7.1.2.30 Dyn.Plattendruckversuch durchf**
Dynamischen Plattendruckversuch nach Teil B 8.3 der
TP BF-StB mit Hilfe des Leichten Fallgewichtsgerätes
nach Anordnung des AG bzw. der BL durchführen.
Sämtliche Geräte sowie das Bedienungspersonal stellen,
Prüfergebnisse auswerten, Ergebnisprotokolle und Niederschriften anfertigen und die Prüfstellen lage- und
höhenmäßig in Pläne darstellen.

Werden die erforderlichen EV2-Werte beim ersten Versuch
nicht erreicht, hat der AN die Nachverdichtung auf
eigene Kosten bis zur Erreichung der Werte weiterzuführen. Die dann erforderlichen Nachweise gehen zu
Lasten des AN.
Menge: 2,000 St

##### Abschnitt 7.1.3 Verrechnungssätze

**7.1.3.10 Verrechnungssatz für Arbeitskraft**
Stundenlohnarbeiten durch Arbeitskräfte auf Anordnung
des AG ausführen.
Der Verrechnungssatz für die jeweilige Arbeitskraft
umfasst sämtliche Aufwendungen, insbesondere den
tatsächlichen Lohn einschließlich vermögenswirksamer
Leistungen mit den Zuschlägen für Gemeinkosten
(Sozialkassenbeiträge, Winterbauumlage und dgl.), sowie

Lohn- bzw. Gehaltsnebenkosten und Zuschläge für
Überstunden.

Arbeitskraft ohne Unterscheidung der Berufsgruppen
im Baugewerbe (Mischpreis).
Menge: 5,000 h

*Hinweis: Stundenlohnarbeiten durch Baugeräte auf Anordnung*
Stundenlohnarbeiten durch Baugeräte auf Anordnung
des AG ausführen.
Der Verrechnungssatz für das jeweilige Gerät umfasst
sämtliche Aufwendungen für den Einsatz, insbesondere
Gerätevorhalte- und Betriebsstoffkosten sowie sämtliche
Zuschläge einschließlich der Kosten für das
Bedienungspersonal.
Der Verrechnungssatz gilt für das zum Zeitpunkt des
Abrufes einsatzbereit auf der Baustelle befindliche
Baugerät.
Vergütet werden die tatsächlich geleisteten
Arbeitsstunden.

**7.1.3.20 Verrechnungssatz für Bagger, 0,4 bis 1,0 m3**
Verrechnungssatz für Bagger
Löffelinhalt über 0,4 m3 bis 1,0 m3.
Menge: 2,000 h

**7.1.3.30 Verrechnungssatz für Bagger, über 1,0 m3**
Verrechnungssatz für Bagger
Löffelinhalt über 1,0 m3.
Menge: 2,000 h

**7.1.3.40 Verrechnungssatz für Radlader**
Verrechnungssatz für Radlader.
Menge: 2,000 h

**7.1.3.50 Verrechnungssatz für LKW-Kipper**
Verrechnungssatz für LKW-Kipper.
Menge: 2,000 h

**7.1.3.60 Verrechnungssatz für Flächenrüttler**
Verrechnungssatz für Flächenrüttler.
Menge: 2,000 h

#### Bereich 7.2 Tiefbau

*Hinweis: Hinweis*
Aufgrund der beengten Verhältnisse sind sämtliche Tiefbauarbeiten mit besonderer Sorgfalt und unter Einhaltung geeigneter Sicherungsmaßnahmen auszuführen.
Erforderliche Vorkopfarbeiten zur Herstellung und Sicherung des Arbeitsraumes sind vom Auftragnehmer (AN) durchzuführen.
Der Wurzelbereich angrenzender Bäume und Gehölze ist vor Beschädigungen zu schützen; geeignete Schutzmaßnahmen (z. B. Abdeckung, Handschachtung im Wurzelbereich) sind mit dem AG abzustimmen.
Die Ausführung erfolgt nach Wahl des Auftragnehmers, unter Beachtung der anerkannten Regeln der Technik, der Unfallverhütungsvorschriften, der einschlägigen DIN-Normen sowie der Vorgaben der VOB/C (insbesondere ATV DIN 18300 ff.).

##### Abschnitt 7.2.1 Baugruben und Leitungsgräben

**7.2.1.10 Gräben ausheben, T 1,25 m**
Boden der Kabel- / Leitungsgräben einschließlich Kopf-,
Muffen- und Montagebaugruben profilgerecht ausheben.
Anfallendes Material mit den Zuordnungswerten bis
einschl. Z 1.2 entsprechend der Technischen Regeln der
LAGA einer Verwertung nach Wahl des AN zuführen.
Homogenbereiche A und B
Aushubtiefe bis 1,25 m.
Abgerechnet wird mit senkrechten Wänden,
Im Bereich eines gemeinsamen Kabelgraben wird anteilig, entsprechend der Anzahl der verlegten Kabel abgerechnet.
Menge: 120,000 m3

**7.2.1.20 Sohle der Gräben verdichten**
Sohle der Kabel-/Leitungsgraben einschließlich Muffen-
und Montagebaugruben verdichten,
Verdichtungsgrad EVdyn min 25 MPa.

Diese Position wird nur gewährt, wenn die ursprüngliche
Lagerungsdichte zur Aufnahme von Rohrleitungen nachweislich nicht ausreicht.
Im Bereich des gemeinsamen Kabelgraben wird anteilig, entsprechend der Anzahl der verlegten Kabel abgerechnet.
Menge: 170,000 m2

**7.2.1.30 Sohle der Gräben verbessern**
Nachweislich ungeeigneten Boden unterhalb der Sohle von
der Kabel-/Leitungsgaben einschließlich Muffen- und
Montagebaugruben in Lagen von 30 cm ausheben.
Aushub der Verwertung nach Wahl des AN zuführen.
Grobkörnigen, verdichtungsfähigen Boden liefern und als
Bodenaustausch in Lagen von 30 cm einbauen und verdichten, Verdichtungsgrad EVdyn min 25 MPa.
Der Einsatz von Recyclingmaterial ist nicht zulässig.
Im Bereich des gemeinsamen Kabelgraben wird anteilig, entsprechend der Anzahl der verlegten Kabel abgerechnet.
Menge: 50,000 m3

**7.2.1.40 Leitungszone herstellen**
Natursand, Körnung 0/2 mm, oder Material nach den Vorschriften des Versorgungsunternehmens liefern und als
Leitungszone,
bestehend aus Auflager, Seitenverfüllung und Abdeckung
für Versorgungsleitungen einbauen und verdichten,
Verdichtungsgrad DPr min. 97 v.H.
Im Bereich des gemeinsamen Kabelgraben wird anteilig, entsprechend der Anzahl der verlegten Kabel abgerechnet.
Menge: 55,000 m3

**7.2.1.50 Gräben verfüllen**
Grobkörnigen, verdichtungsfähigen Boden liefern und in
Kabel-/Leitungsgräben einschl. der Muffen- und Montagegruben oberhalb der Einbettung/Leitungszone einbauen
und verdichten,
Verdichtungsgrad DPr min. 100 v.H,
Verformungsmodul EV2 min. 45 MPa.
Der Einsatz von Recyclingmaterial ist nicht zulässig.
Abgerechnet wird nach Abtragsprofilen der Gräben beim
Aushub, abzüglich der durch Baukörper mit mehr als
0,1 m2 Querschnitt sowie durch Teilverfüllungen verdrängten Mengen.
Im Bereich des gemeinsamen Kabelgraben wird anteilig, entsprechend der Anzahl der verlegten Kabel abgerechnet.
Menge: 65,000 m3

**7.2.1.60 Handaushub**
Boden und Schichten ohne Bindemittel
zum Suchen und Freilegen von Leitungen, Kabeln,
Hindernissen u.dgl. von Hand ausheben.
Die Vorschriften der Versorgungsunternehmen sind
zu beachten.
Berechnet wird der Mehraufwand für erschwertes
Lösen und Verwerten nach Wahl des AN.
Menge: 40,000 m3

**7.2.1.70 Betonabbruch**
Beton aus Baugruben und Leitungsgräben aufbrechen und
aufnehmen.
Berechnet wird der Mehraufwand für erschwertes
Lösen und Verwerten nach Wahl des AN.
Menge: 5,000 m3

**7.2.1.80 Mauerwerksabbruch**
Längs des Grabens verlaufendes Mauerwerk
aus Baugruben und Leitungsgräben aufbrechen
und aufnehmen.
Berechnet wird der Mehraufwand für erschwertes
Lösen und Verwerten nach Wahl des AN.
Menge: 40,000 m3

**7.2.1.90 Bauschutt aufnehmen**
Bauschutt aus Baugruben und Leitungsgräben aufnehmen.
Berechnet wird der Mehraufwand für erschwertes
Lösen und Verwerten nach Wahl des AN.
Menge: 5,000 m3

**7.2.1.100 Trassenkreuzung**
Während der Erdarbeiten freigelegte Kabel, Kabelkanäle,
Gas-, Wasser- und sonstige Leitungen sowie anderweitige
Hindernisse während der Bauzeit sichern (abstützen, abhängen o.ä.) und während der Grabenverfüllung entsprechend der Art des Kabels oder der Leitung mit
steinfreiem, ungebundenem Material umhüllen, zerrissene
Trassenwarnbänder ersetzen,  vorh. Schutzeinrichtungen
wiederherstellen (z.B. Abdeckfolien und -hauben
u.dgl.).
Einzurechnen sind die Erschwernisse für Öffnungen bei
Grabenrandsicherungen und Verbau.

  Als Kreuzung im Sinne dieser Position verstehen sich
alle innerhalb einer Länge von 1,0 m den Leitungsgraben
recht- oder abgewinkelt kreuzenden Leitungen, Kabel,
Mauern,
Zäune, Fundamente, Sockel u.dgl..
Menge: 20,000 St

**7.2.1.110 Parallele Sicherung**
Kabel, Kabelkanäle, Gas-, Wasser - und andere Leitungen
sowie anderweitige Hindernisse suchen, von Hand
freilegen, während der Bauzeit sichern (abstützen,
abhängen, absteifen o.ä.) und während der Grabenverfüllung
entsprechend der Art des Kabels oder der Leitung mit
steinfreiem, ungebundenem Material umhüllen, zerrissene
Trassenwarnbänder ersetzen, vorh. Schutzeinrichtungen wiederherstellen (z.B. Abdeckfolien und -hauben u.dgl.). Einzurechnen sind die Erschwernisse für Öffnungen bei Grabenrandsicherungen und Verbau.

Als parallele Trassen im Sinne dieser Position verstehen sich
dicht am Regelgraben längs verlaufenden Kabel und Leitungen.

 Ein Anspruch auf Vergütung besteht nur, sofern unter
Beachtung der abgesteckten Leitungsachsen und
Einhaltung der vorgeschriebenen Regelgrabenbreite eine
Berührung der anderen Leitungstrasse unvermeidbar ist.
Menge: 10,000 m

##### Abschnitt 7.2.2 Sonstiges

**7.2.2.10 Kabelschutzrohre DN 110 PE, flexibel, verlegen**
Flexible Kabelschutzrohre, DN 110 PE, in Verbundrohrbauweise gemäß DIN 16961 verlegen,
verzinkten Stahldraht, Durchmesser > 3 mm,
mit je 2 m Überstand einziehen,
Einschließlich herstellen der wasserdichten (WD)/
sanddichten (SD) Rohrverbindungen mit
Doppelsteckmuffen/Doppelsteckmuffen mit Profildichtringen.
Die Schutzrohre sind in die Fundamente einzuführen.
Erschwernisse durch vorhandene Leitungen werden nicht
gesondert berechnet, Sandbettung/Schutzschicht wird gesondert vergütet.
Menge: 1200,000 m

**7.2.2.20 Trassenwarnband, gelb, verlegen**
Trassenwarnband gelb mit der Aufschrift "Achtung Straßenbeleuchtungskabel"
liefern und betriebsfertig über der Schutzrohrtrasse einbauen.
Menge: 1200,000 m

**7.2.2.30 Betonhülsenfundament**
Betonhülsenfundament für Straßenbeleuchtung einschließlich Schalung nach statischen und konstruktiven Erfordernissen nach der Richtlinie zur Errichtung
von Straßenbeleuchtungsanlagen 01/2024 herstellen.
Boden und Tragschicht ohne Bindemittel aufbrechen und
aufnehmen. Schalung nach Wahl des AN herstellen und
entfernen. Anfallendes Material der Verwertung des AN
zuführen.
Hülsenfundament aus Beton C 25/30 X0,
Abmessungen 60 x 60 x 60 cm, Eingrabtiefe 80 cm,
für Lichtmast, Lichtpunkthöhe 5 m,
Ausführung mit Hülse NW 250 und
bis 3 Kabeleinführungsöffnungen NW 150.
Menge: 11,000 St

**7.2.2.40 Kabelschacht EK 328 ǀ LW 800 x 800 mm, 900 mm**
Grundbausatz Schacht EK 328 bestehend aus:
-  Bodenplatte
-  Rahmen mit je 5 x Sollbrüchen Ø 110 mm auf der Stirnseite
  und je 5 x Sollbrüchen Ø 110 mm auf der Längsseite
-  Kopfrahmen
-  Stahlrahmen feuerverzinkt mit Gussdeckel
  Kl. D 400
-  lichte Weite 800 mm
-  lichte Breite800 mm
-  Bauhöhe  900 mm
-  Klasse  D 400
-  Material  PC (Polycarbonat)
-  AusführungVerriegelung Sechskant
liefern und setzen.
einschl. aller Erd- und Betonierarbeiten.
Menge: 3,000 St

**7.2.2.50 Kabelschacht EK 328 ǀ LW 800 x 800 mm, 1120 mm**
Grundbausatz Schacht EK 328 bestehend aus:
-  Bodenplatte
-  Rahmen mit je 5 x Sollbrüchen Ø 110 mm auf der Stirnseite
  und je 5 x Sollbrüchen Ø 110 mm auf der Längsseite
-  Kopfrahmen
-  Stahlrahmen feuerverzinkt mit Gussdeckel
  Kl. D 400
-  lichte Weite 800 mm
-  lichte Breite800 mm
-  Bauhöhe  1120 mm
-  Klasse  D 400
-  Material  PC (Polycarbonat)
-  AusführungVerriegelung Sechskant
liefern und setzen.
einschl. aller Erd- und Betonierarbeiten.
Menge: 2,000 St

**7.2.2.60 Kabelschacht EK 368 ǀ LW 400 x 650 mm, 900 mm**
Grundbausatz Schacht EK 368 bestehend aus:
-  Bodenplatte
-  Rahmen mit je 3 x Sollbrüchen Ø 110 mm auf der Stirnseite
-  Kopfrahmen
-  Stahlrahmen feuerverzinkt mit Gussdeckel
  Kl. D 400
-  lichte Weite 650 mm
-  lichte Breite400 mm
-  Bauhöhe  900 mm
-  Klasse  D 400
-  Material  PC (Polycarbonat)
-  AusführungVerriegelung Sechskant
liefern und setzen.
einschl. aller Erd- und Betonierarbeiten.
Menge: 4,000 St

**7.2.2.70 Rahmen lief.u.verl., 800x800x220**
Rahmen für Kabelschacht EK 328
aus Kunststoff liefern und einbauen.
Vergütet wird der Mehraufwand für weitere
Rahmen.

lichtes Maß 800 x 800 mm,
Rahmen Höhe 220 mm.
Menge: 2,000 St

**7.2.2.80 Rahmen lief.u.verl., 400x650x220**
Rahmen für Kabelschacht EK 368
aus Kunststoff liefern und einbauen.
Vergütet wird der Mehraufwand für weitere
Rahmen.

lichtes Maß 400 x 650 mm,
Rahmen Höhe 220 mm.
Menge: 2,000 St

**7.2.2.90 Firmenzeichen einb.**
Beigestellte Firmenzeichen der Stadtbeleuchtung
in vorhandene Aussparung des Schachtdeckels
einbauen.
Menge: 9,000 St

#### Bereich 7.3 Ausrüstung

##### Abschnitt 7.3.1 Anlagenübergreifende Leistungen

*Hinweis: VORBEMERKUNGEN*
VORBEMERKUNGEN

Die Vorbemerkungen bestehen aus folgenden Teilen :

* TECHNISCHE AUFGABE
* TECHNISCHE VORBEMERKUNGEN
* ZUSÄTZLICHE HINWEISE ZUR KALKULATION DES EINHEITSPREISES

*Hinweis: TECHNISCHE AUFGABE*
TECHNISCHE AUFGABE

1.  Allgemeines

In der Friedrich-Ebert-Straße in Erfurt soll im 2. Bauabschnitt mit dem Neubau des Fuß- und Radweges eine neue Straßenbeleuchtungsanlage errichtet werden.

Das vorliegende Leistungsverzeichnis umfaßt die elektrotechnische Ausrüstung der folgenden Teilanlagen:

*  Anschluß der Neuanlage an die Bestandsanlagen
*  Errichtung der Beleuchtungsanlage
*  Kabelverlegung

Die neuen Beleuchtungsanlagen sind abschnittsweise zu errichten. Die Elektroarbeiten müssen sich an den Bauablauf der Baumaßnahme anpassen !

2.  Elektro - Energieversorgung

Die neue Elektroanlage ist gemäß den Technischen Anschlußbedingungen (TAB) des Energieversorgungsunternehmens (EVU) zu errichten.

Installierte Leistung : ca. 0,170 kW

Die Versorgung der Straßenbeleuchtung erfolgt über die bestehende Straßenbeleuchtungsanschlußsäule SBS 3350.

Die erforderliche Bearbeitung der AAN und deren Weitergabe an das EVU obliegt dem Installateurbetrieb.

Einspeisenetz  : TT-Netz 3 x 230 V/400 V/N/50 Hz
Schutzmaßnahme: Schutzisolierung
  nach VDE 0100 Teil 410

Die Leuchten und die Lichtmastkästen müssen der Schutzklasse II entsprechen !

Meßtechnisch ist nachzuweisen, daß bei einem Isolationsfehler und einem einpoligen Körperschluß die vorgeschaltete Sicherung auslöst.

Die Erstprüfung ist mit einem "Übergabebericht und Prüfprotokoll" gemäß dem, des Zentralverbands der Deutschen Elektro- und Informationstechnischen Handwerke (ZVEH) zu dokumentieren.

3.  Zuständige Behörden und Institutionen

*  Tiefbau- und Verkehrsamt Erfurt (TVA)

4.  Beleuchtungsanlage

4.1  Allgemeines

Für die öffentlich genutzten Straßen und Wege ist eine Straßenbeleuchtung erforderlich.
Die Beleuchtungsanlage geht später in die Trägerschaft der Stadt Erfurt über.

Für die Straßenbeleuchtung ist somit die

"Richtlinie zur Errichtung von
Straßenbeleuchtungsanlagen"

verbindlich. (Abrufbar unter www.erfurt.de)

4.2  Klassifikation der Beleuchtungssituation

Die Auswahl der Beleuchtungsklassen erfolgte gemäß DIN 13201:2021 Teil 1.

Die geforderten Gütemerkmale werden hier zusammenfassend dargestellt.

Fuß- und Radweg

Straßenkategorie: Rad-/Fußweg gemäß Tabelle 9
Beleuchtungsklasse: P4

Geforderte Gütemerkmale:

Mittlere Beleuchtungsstärke: Em  >= 5,00 lux
Minimale Beleuchtungsstärke: Emin >= 1,00 lux

4.3  Anlagengeometrien

Der Regelquerschnitt für den Fuß- und Radweg wurde aus der Tiefbauplanung übernommen.

Für den Regelquerschnitt gilt:

Belag  : R3 mit q0 = 0,070
Wartungsfaktor  : 0,80

Regelquerschnitt

Grünstreifen  : 3,00 m
Fußweg  : 1,80 m
Radweg  : 2,30 m
Grünstreifen mit Baumbestand: 2,90 m
Anordnung Fuß-und Radweg: westlich im Grünstreifen
Lichtpunktabstand (max.): 35,00 m
Abstand Mast - Fahrbahn: 0,50 m

4.4  Leuchtenauswahl

Eine Leuchtenauswahl erfolgte in Abstimmung mit dem Tiefbau- und Verkehrsamt, Sachgebiet Straßenbeleuchtung der Stadt Erfurt.

Es kommt folgende Leuchte zum Einsatz :

Siteco, SL 11 micro (2.200 K)

Die Lichtpunkthöhe wurde so gewählt, daß Standardmasten mit einer freien Mastlänge von 5,00 m eingesetzt werden können. Die Masten sind als konische Stahlmaste (Wandstärke min. : 3,00 mm), verzinkt, Farbe DB 703 mit aufgeschrumpfter Erdübergangsmanschette auszuführen.

Die Masten sind mit einem eloxierten und gravierten Aluminiumblech zu numerieren und mittels einer Hohlnietverbindung am Mast zu befestigen.

Die Numerierung erfolgt nach Vorgabe des Betreibers für alle neuen Beleuchtungsmasten.

Der Verschlußriegel der Mastklappen ist gegen das vollständige Herausschrauben des Bolzens zu sichern.

Alle eingesetzten Materialien müssen gegenüber UV-Strahlen beständig sein.

Als Mastleitungen werden die vom Hersteller der LED-Leuchten beigefügten Systemkabel verwendet. Die Leuchten sind programmiert zu liefern.

Im Mast sind VDE geprüfte Lichtmastkästen mit Überspannungsschutz zu verwenden. Pro Anschlußkasten müssen 3 Stk. Kabel des Typs NYY - I  5 x 16 mm² klemmbar sein.

4.5  Berechnungsergebnisse

Die detaillierten Berechnungsergebnisse für den geplanten Regelquerschnitt können beim Auftraggeber eingesehen werden.

Hier ist nur die Verkehrsfläche bei maximalem Lichtpunktabstand aufgelistet.

Fuß- und Radweg

Mittl. Beleuchtungsstärke:  Em  = 5,54 lx >= 5,00 lx
Min. Beleuchtungsstärke:  Emin = 1,48 lx >= 1,00 lx

Die Berechnungsergebnisse zeigen, daß die Vorgaben der DIN 13 201, Teil 2 für die geplanten Straßenabschnitte vollständig erfüllt werden.

4.6  Leistungsreduzierung

Die Nachtabsenkung von maximal zwei Stufen wird vom Betreiber vorgegeben. Die Nachtabsenkung darf nur von 20.30 Uhr bis 6.00 Uhr erfolgen.

Für die Leistungsreduzierung (LR) über die Steuerphase L2 ist folgendes Dimmprofil vorgesehen :

 t EIN  bis  20.30 Uhr 100 %
20.30 Uhr bis  6.00 Uhr  50 %
 6.00 Uhr  bis  t AUS  100 %

4.7  Leuchtenstandorte

Die Leuchten sollen im westlichen Grünstreifen angeordnet werden. Der Abstand der Leuchten zum Begrenzungsbord der Straße muß gemäß der "Richtlinie zur Errichtung von Straßenbeleuchtungsanlagen" mindestens 0,50 m betragen.
Außerdem muß ein Abstand zum Baumstamm von mindestens 2/3 des ausgewachsenen Baumkronendurchmessers eingehalten werden. Bei Unterschreitung ist eine Abstimmung mit dem AG notwendig.

Die lagerichtige Einordnung der Beleuchtungspunkte kann den zeichnerischen Unterlagen des Bauteils entnommen werden.

Die Mastklappen müssen zugänglich sein, so daß die Arbeitssicherheit für das Bedien- und Wartungspersonal gewährleistet ist. Die Ausrichtung der Mastklappen ist vor der Bestellung durch den zukünftigen Auftragnehmer mit der örtlichen Bauüberwachung bzw. mit dem Auftraggeber abzustimmen.

4.8  Fundamente / Kabellegung

Für die Gründung der Beleuchtungspunkte gelten die Vorgaben aus der "Richtlinie zur Errichtung von Straßenbeleuchtungsanlagen".

Als erdverlegte Beleuchtungskabel sind grundsätzlich Kabel des Typs : NYY - I  5 x 16 mm² zu verwenden.

Die Beleuchtungskabeltrasse ist komplett im flexiblen Schutzrohr DN 100 auszuführen. Die Schutzrohrtrasse und die Fundamente sind Bestandteil der tiefbautechnischen Leistungen. Die Schutzrohre werden in die Fundamente eingeführt.

Die genaue Lage der Schutzrohrtrassen kann dem koordinierten Leitungsplan entnommen werden. Dieser Plan ist Bestandteil der tiefbautechnischen Leistungen.

Die Schutzrohrtrassen sind mit Warnband "Achtung Straßenbeleuchtungskabel" zu kennzeichnen.

Die Schutzrohre sind mit Rohrverschlußstopfen angepaßt an die Beleuchtungskabel (NYY - I  5 x 16 mm²) abzudichten. Es ist von maximal 3 Kabeln pro Schutzrohr auszugehen.

Die Kabel werden an den Lichtmastkästen dauerhaft (Resopalschild), verwechslungsfrei mit Angabe des Abgangs von der jeweiligen Straßenbeleuchtungsanschlußsäule (SBS) bzw. von dem jeweiligen Beleuchtungspunkt gekennzeichnet.

4.9  Elektrischer Anschluß der neuen Beleuchtungsanlage

Für die Versorgung der neu zu errichtenden Straßenbeleuchtung wird keine neue SBS vorgesehen. Die Neuanlage ist an den bestehenden Beleuchtungsstromkreis der SBS 3350 an der Baufeldgrenze anzuschließen.

4.10  Demontage / Wiederanschluß / Provisorien

Demontage

Es sind keine Demontagearbeiten auszuführen, da im Bereich des Baufeldes zur Zeit keine Beleuchtungsanlage besteht.

Wiederanschluß

Vor der Arbeitsaufnahme an den Bestandsanlagen (Herstellen von Verbindungs- und Trennstellen) hat sich der Auftragnehmer von einem Verantwortlichen des Auftraggebers in die Anlagenteile der Bestandsschaltanlage SBS 3350, SBS 3280 und SBS 3480 einweisen zu lassen.

Die Einweisung ist mit dem Formular "Freigabe zum Arbeiten an Straßenbeleuchtungsanlagen" aus der "Richtlinie zur Errichtung von Straßenbeleuchtungs- anlagen" der Stadt Erfurt aktenkundig zu belegen.

Die Arbeiten sind so auszuführen, daß die Beleuchtungsanlage täglich zum Ende der Arbeitszeit betriebsbereit zur Nutzung zur Verfügung steht.

Es sind Verbindungs- bzw. Trennstellen zu vorhandenen Beleuchtungsabschnitten herzustellen bzw. Kabel am Baufeldende abzulegen.

Verbindungsstellen
* VS 1 : 3350 F 080 - 3350 F 090 (Bestand)
* VS 2 : 3350 F 010 - SBS 3350 (beides Bestand)
* VS 3 : 3350 E 010 - SBS 3350 (beides Bestand)
* VS 4 : 3350 E 050 - 3350 E 060 (beides Bestand)
* VS 5 : 3481 B 260 - 3481 B 270 (beides Bestand)

Trennstellen
* TS 1 : 3350 F 150 - 3280 A 035 (Bestand)
* TS 2 : 3350 F 200 - KSZ

Das Herstellen der Trenn- und Verbindungsstellen zu vorhandenen Beleuchtungsanlagen muß in Zusammenarbeit mit dem Tiefbau- und Verkehrsamt Erfurt, Sachgebiet : Straßenbeleuchtung erfolgen.

Die Anlagen zur zeitweisen Versorgung sind ausschließlich in Zusammenarbeit mit dem TVA der Stadt Erfurt, Sachgebiet Straßenbeleuchtung zu errichten.
Im Baugeschehen ist sich darauf einzustellen, daß diese Arbeiten mit einer kurzen Vorankündigungszeit auszuführen sind.

Die Kabel der Trennstellen sind in der Neuanlage aufzulegen und in dem jeweiligen Bestandsmast, bzw. am Baufeldende mit einer spannungsfesten Endkappe abzuschließen.

Das Kabel ist beidseitig verwechslungsfrei und dauerhaft (Resopalschild) zu kennzeichnen !

Provisorien

Während der Bauphase sind keine Provisorien vorgesehen.

5.  Gestaltung der Bestandsunterlagen

Ausdrücklich wird hier nochmals auf die geforderte Fotodokumentation der ausgeschriebenen Maßnahme hingewiesen.

Bei der Anfertigung der Bestandsunterlagen sollen  Musterblätter als Anleitung dienen.

Mit den auszufüllenden Meßwerten wird gleichzeitig auch der Aufwand z.B. für Kabelprüfungen beschrieben.
(Siehe auch TECHNISCHE VORBEMERKUNGEN)

Die Musterblätter werden im Rahmen der Bauausführung an den zukünftigen AN ausgehändigt.

6.  Bieterangabenverzeichnis

Ausdrücklich wird hier nochmals auf das geforderte Bieterangabenverzeichnis der ausgeschriebenen Maßnahme hingewiesen.

*Hinweis: TECHNISCHE VORBEMERKUNGEN*
TECHNISCHE VORBEMERKUNGEN

1.  Allgemeines

-  Maßgebende Vorschriften (Neueste Ausgabe)

*  VDE-Richtlinien, wenn harmonisiert, die EN-Richtlinien
*  Vorschriften des örtlichen Energieversorgungsunternehmens (EVU)
*  Vorschriften der örtlichen Feuerwehr
*  Landesbauordnung
*  DIN 18 382 und DIN 18 384
*  Fernmeldeordnung
*  Vorschriften des Technischen Überwachungsvereins
*  Baupolizeiliche und berufsgenossenschaftliche Bestimmungen
*  Arbeitsstätten - Richtlinie
*  Unfallverhütungsvorschrift - Elektrische Anlagen und Betriebsmittel (DGUV V3)

-  Bei der Durchführung der Arbeiten dürfen nur erfahrene Monteure eingesetzt werden. In begründeten Fällen, kann  die Objektüberwachung/örtliche Bauüberwachung einen schriftlichen Nachweis über fachliche Eignung des Montagepersonals des Auftragnehmers verlangen.
  Für Schäden, auch mittelbarer Art, die durch ungenügend qualifiziertes Personal entstehen, trägt der Auftragnehmer die volle Verantwortung.
  Der Unternehmer überwacht den Fortgang der Arbeiten und er übernimmt jede Garantie für die einwandfreie Ausführung seiner Leistung.

-  Die verwendeten Fabrikate sind im LV anzugeben.
  Sofern das Leistungsverzeichnis gleichwertige Erzeugnisse zuläßt und vom Bieter Alternativerzeugnisse angeboten werden, hat der Bieter die Gleichwertigkeit der Erzeugnisse zu garantieren. Die technischen Daten, Beschreibungen und gegebenenfalls Berechnungsergebnisse sind mit dem Angebot zur Beurteilung der Gleichwertigkeit vom Bieter zu erbringen. Die Gleichwertigkeit beurteilt der Bauherr. Alle verwendeten Geräte, einschließlich Datenblätter und Beschreibungen, sind rechtzeitig vor der Bestellung zur Bemusterung vorzulegen.

2.  Zeichnerische Unterlagen

-  Vorlagezeichnungen

  Die Erstellung der Montageunterlagen obliegt dem Bieter, die dafür erforderlichen Kosten sind in die Einheitspreise einzurechnen.

  Werkstattzeichnungen, Installations-, und Montagepläne und andere Ausführungsunterlagen des Auftragnehmers, sind in zweifacher Ausfertigung, vor Ausführung/Anfertigung der Leistung, zur Kenntnisnahme und Prüfung vorzulegen. Ein Exemplar erhält der Auftragnehmer mit Sichtvermerk zurück.

  Die Verantwortung und Haftung des Auftragnehmers erfahren durch diesen Sichtvermerk keine Einschränkung.
  Die Vorlage hat so früh zu erfolgen, daß dadurch der Fertigstellungstermin nicht gefährdet wird.
  Für die Prüfung ist eine Bearbeitungszeit von 2 Wochen einzukalkulieren.

-  Bestandspläne und Revisionszeichnungen

  Bestandspläne und Revisionszeichnungen sind Gegenstand des Leistungsumfangs des Auftragnehmers. Sie sind zu den im LV ausgewiesenen Einheitspreisen anzufertigen und spätestens 2 Wochen vor dem Abnahmetermin zu übergeben.
  Vorabzüge der Bestandspläne sind bereits bei eventuellen Teilabnahmen vorzulegen.

  Umfang der Unterlagen :

        * Stromlaufpläne/Aufbaupläne
        * Kabelverlegungspläne/Kabellisten
        * Innenschaltungs- und Klemmenpläne
        * Prinzip-, Installations- und Aufstellungspläne
        * Meßprotokolle
        * Gerätedokumentationen/Funktionsbeschreibungen
        * Wartungs- und Betriebsanleitungen/Ersatzteillisten
        * Vollständige und aussagekräftige Fotodokumentation
        * Sonstige Bescheinigungen, wie z.B. Lieferscheine
  der Leuchten und Masten, Materiallisten usw.

  Die Unterlagen sind auf Papier, 3-fach geordnet und  sortiert, in Ordnern abgeheftet und mit einem Inhaltsverzeichnis versehen, abzuliefern.

  Darüber hinaus sind die Bestandsunterlagen einfach in elektronischer Form über eine Datenaustauschplattform zu übergeben.

  Die Außenanlagen (Kabel, Masten, Erder etc.) sind bezüglich ihrer Lage und Höhe, tachymetrisch, einzumessen.  Die Einmessung muß bezogen auf ETRS89/UTM-Koordinaten erfolgen.

  Es gilt die Einmeßordnung des Tiefbau- und Verkehrsamtes, Sachgebiet Straßenbeleuchtung (TVA-SB) der Stadt Erfurt.

  Dieser Teil der Dokumentation ist in digitaler Form
  zu übergeben.

  Alle Einbauten, die nach Abschluß der Arbeiten verdeckt sind, wie Dosen, Muffen etc., müssen vermaßt im Bestand eingetragen sein.

3.  Einweisungen

-  Das Betriebspersonal oder dessen Vertreter, ist durch  den Auftragnehmer in die Bedienung und Wartung aller Anlagenteile einzuweisen.
  Der Auftragnehmer hat sich die erfolgte Einweisung schriftlich bestätigen zu lassen.

4.  Installation

-  Grundsätzlich erfolgt die gesamte Installation mit Mantelleitung NYM, SYM bzw. Kabel NYY.

-  Getrennte Verlegung von Leistungs-, Meß- und Steuerkabeln. Bei Verwendung von Leitungsführungskanälen ist eine Trennwand vorzusehen.

-  In Schalt- und Steuerleitungen, in denen kein Schutzleiter benötigt wird, sind Kabel und Leitungen vom Typ NYM-O, SYM-O bzw. NYY-O zu verwenden.

-  Die genauen Leitungsführungen und Kabelwege, sind vor der Verlegung mit der Objektüberwachung/örtliche Bauüberwachung abzusprechen.

-  In Bereichen, wo Kabel und Leitungen mechanischen Beanspruchungen ausgesetzt sind, sind diese in Schutzrohren zu verlegen.

-  Befestigungsschrauben, Konsolen usw. dürfen nur aus nichtrostendem Material bestehen und sind nach der zu erwartenden mechanischen Belastung zu dimensionieren.

-  Durchführung von Schutzmaßnahmen und Einbeziehung des Schutzleiters, je nach vorliegender Netzform und den daraus resultierenden Forderungen des EVU´s und der VDE 0100 Teil 410.

-  Alle ankommenden und abgehenden Kabel und Leitungen sind, entsprechend der Kabelliste, an den Einführungsstellen am Lichtmastkasten zu kennzeichnen.
  Die Kennzeichnung muß dauerhaft sein.

-  Kabeleinführungen in Geräte und Anschlußkästen erfolgen immer über Verschraubungen. Insbesondere bei in Feuchträumen oder im Freien installierten Geräten ist darauf zu achten, daß die Kabeleinführung von unten vorzusehen ist.

-  Alle Leuchten sind einschließlich der Lampen anzubieten. Die Nennspannung für die Leuchten beträgt mindestens 235 V.

-  Alle eingesetzten Geräte müssen entsprechend der Norm NAMUR/IEC 801 (entspricht DIN VDE 0843) auf Störfestigkeit gegen elektromagnetische Felder geprüft sein. (CE-Zeichen)

-  Die Gesamtanlage ist vor der Abnahme gründlich zu säubern und zu beräumen. Eine fachgerechte Entsorgung von Abfällen und Materialresten ist erforderlich.

5.  Einsichtnahme in die Entwurfsunterlagen

  Die Unterlagen der Entwurfsplanung können beim
  Bauherrn eingesehen werden.

6.  Aufmaßverfahren

  Das Aufmaß der jeweils fertiggestellten Leistung oder Teilleistung erfolgt in der Regel unter Zuhilfenahme der aktuellen Montagepläne vor Ort. Dies geschieht gemeinsam durch den Bieter und einen Beauftragten des Auftraggebers.

  Das Aufmaß muß so aufgenommen und gegliedert werden, daß eine abschnittsweise Nachkontrolle jederzeit möglich ist. Die Positionsnummern des Aufmaßes müssen mit denen des Leistungsverzeichnisses übereinstimmen. Aufmaße, die ohne Anwesenheit der Bauleitung erstellt werden, finden keine Anerkennung.

7.  Sonstiges

  Bauberatungen

  Zur regelmäßigen Kontrolle des Baufortschritts und zur Aktualisierung des Planungsstandes werden nach Absprache, je nach Erfordernis, Baustellenbesprechungstermine angesetzt, im Regelfall wöchentlich.

  Hierzu hat der Bieter einen Vertreter zu benennen, der für die Dauer der Bauzeit bis zur Abnahme für diesen Zweck zur Verfügung steht. Der Bieter ist verpflichtet, die Ergebnisse dieser Besprechungen bei der weiteren Ausführung seines Auftrages zu berücksichtigen. Für Fehler und Schäden, die aus einer Nichtbeachtung der o.g. Pflicht resultieren, ist allein der Bieter verantwortlich.

  Beschädigungen

  Der Bieter haftet für Schäden, die er oder seine Beauftragten anderen am Bauvorhaben beteiligten Firmen oder Handwerkern zufügen. Dasselbe gilt für Beschädigungen jeglicher Art an Anlagen des Auftraggebers.

  Veröffentlichungen

  Sämtliche Veröffentlichungen über die Baumaßnahme sind nur mit vorheriger schriftlicher Zustimmung des Bauherrn zulässig.

*Hinweis: Zusätzliche Hinweise*
Zusätzliche Hinweise
zur Kalkulation des Einheitspreises

Siehe hierzu :

* Technische Aufgabe
* Technische Vorbemerkungen

Im nachfolgenden Leistungsverzeichnis wird eine
betriebsfertige Montage gefordert.

Unter "betriebsfertiger Montage" ist zu verstehen :

- Die Anlage, der Anlagenteil oder das einzelne Gerät ist fachgerecht an der vorgesehenen Stelle im Bauwerk montiert. Die Anlagenteile wurden mit Schaltungen erprobt und die Inbetriebnahme ist erfolgreich durchgeführt.
  Etwa erforderliche Rüstarbeiten, Hubsteiger usw. sind in die Einheitspreise einzurechnen.
- Alle erforderlichen Kabel und Leitungen sind in die Gehäuse eingeführt und angeklemmt.
- Die erforderlichen Schaltproben sind durchgeführt, alle meßtechnischen Überprüfungen sind, soweit dafür keine LV-Pos. ausgewiesen ist, abgeschlossen.
- Die Anlage, der Anlagenteil oder das einzelne Aggregat ist betriebsbereit und es steht ohne jegliche Einschränkung zur Aufnahme des Probebetriebs zur Verfügung.
- Kabel und Leitungen sind im LV in Summenpositionen für den entsprechenden Typ ausgewiesen.
  Für Kabel und Leitungen gilt aber immer die Verlegung in Teillängen. Die Anschlußarbeiten sind in den Aggregaten, Anschlußdosen, Endverschlüssen, Muffen usw. zu kalkulieren und sie sind mit der betriebsfertigen Montage abgegolten.

**7.3.1.10 Inbetriebsetzung**
*** Pauschalposition
Die Teilanlagen sind in einem Zeitraum von

2 Kalendertagen

schrittweise in Betrieb zu setzen.
Voraussetzung zur Inbetriebsetzung ist die Fertigstellung der Gesamtanlage und der vorliegende Nachweis zum positiven Abschluß der Funktionsproben für die einzelnen Anlagenbestandteile. Das Ende der v.g. Fertigstellung ist mit einer Teilabnahme nach § 12 Nr. 2b VOB/B (Funktionsabnahme) zu belegen, die der AN zu beantragen hat.

Der Arbeitskräfteeinsatz ist vom AN so zu planen, daß der vorgesehene Zeitraum eingehalten wird. Die Inbetriebnahme muß bei laufendem Betrieb erfolgen !

Während der Inbetriebsetzung sind Mitarbeiter des Bauherrn, oder dessen Beauftragte anwesend, sie sind in spezielle Abläufe einzuweisen.

Elektroanlagen :

- Schaltproben aller Aggregate und Anlagenteile,
- Protokollierung der Inbetriebnahme

Nach Abschluß der Inbetriebnahme sind die Ergebnisse in einem Inbetriebnahmebericht zusammenfassend darzustellen. Der Bericht ist dreifach auszufertigen und dem Bauherrn zu übergeben.
Menge: 1,000 psch

*Hinweis: Ausführungs- / Nutzungsdokumentation*
Ausführungs- / Nutzungsdokumentation

Die Ausführungsdokumentation / Nutzungsdokumentation muß spätestens 2 Wochen vor dem Abnahmetermin in der endrevidierten Fassung vorliegen !
Übergabe  : 2-fach an den AG in Papierform
  1-fach an den AG über eine
  Datenaustauschplattform
Liegen diese Unterlagen nicht vor, erfolgt keine Abnahme !

Umfang und Ausführung entsprechend den :

* Technischen Vorbemerkungen

Optionen :

Op 01 : Schaltverteilungen
Op 02 : Installation
Op 03 : Meßtechnik
Op 04 : Blitzschutz- und Erderanlage
Op 05 : Kabellegung und Maststandorte

Geforderte Optionen : 02 und 05

**7.3.1.20 Doku Op 02 : Installation**
*** Pauschalposition
Ausführungs- / Nutzungsdokumentation
Op 02 : Installation
gemäß vorstehender Beschreibung
Menge: 1,000 psch

**7.3.1.30 Doku Op 05 : Kabellegung und Maststandorte**
*** Pauschalposition
Ausführungs- / Nutzungsdokumentation
Op 05 : Kabellegung und Maststandorte
gemäß vorstehender Beschreibung

Trassenverlauf der Neuanlage (komplett) und der Altanlage an den Baufeldgrenzen einmessen und die Dokumentation (2-fach) erstellen. Ausführung gemäß Planwerk der DIN 2425 und den Vorgaben der Stadt Erfurt.
Menge: 1,000 psch

**7.3.1.40 Elektroanlage prüfen**
*** Pauschalposition
Gesamtanlage in Teilabschnitten

gemäß VDE 0100 Teil 600
wie z.B. Errichtererklärung, inkl. Erstellung :
Prüfbescheinigungen gemäß ZVEH, usw.

Inkl. Erdermessung (pro Standort)

Die Ergebnisse sind zu protokollieren und der Ausführungsdokumentation beizufügen.

Inkl. Kabelprüfung (pro Standort)

für die im Rahmen der Baumaßnahme verlegten Energiekabel durchführen und anfertigen des Prüfprotokolls als Bestandteil der Ausführungsdokumentation.

Prüfumfang pro Kabel :

Isolationswiderstand :  Ader/Erde, Ader/Ader
Schleifenwiderstand :  L1/N, L2/N, L3/N,
  L1/PE, L2/PE, L3/PE
Menge: 1,000 psch

**7.3.1.50 Fotodokumentation**
Der Bauverlauf ist durch den Auftragnehmer zu dokumentieren. Insbesondere wird erwartet, daß der Baustellenzustand, vor der Leistungserbringung, enthalten ist. Alle Einbauten, die nach Abschluß der Arbeiten verdeckt sind, müssen in die Dokumentation aufgenommen werden. Jedem Exemplar der Ausführungsdokumentation ist eine Fotodokumentation beizuheften. (Siehe Technische Vorbemerkungen)

Mindestanzahl an Fotos  : 50 pro Exemplar
Abzug/Ausdruck  : je 1x
Format  : min. 9 x 13 oder größer
Erläuterungen  : pro Bild
        - Aufnahmedatum
        - Standort ggf. Blickrichtung
        - Detailinformationen

Farb-Bilder digital

Kennzeichnung  : Dateiname
Fotodateien  : auf USB-Stick
Dateiformat  : *.jpg
Menge: 1,000 Satz

**7.3.1.60 Werksplanung**
Werkstattzeichnungen, Installations-, und Montagepläne  und andere Ausführungsunterlagen des Auftragnehmers, sind in zweifacher Ausfertigung, vor Ausführung / Anfertigung der Leistung, zur Kenntnisnahme und Prüfung vorzulegen.

Die Vorlage hat so früh zu erfolgen, daß dadurch der Fertigstellungstermin nicht gefährdet wird.

Für die Prüfung ist eine Bearbeitungszeit von 2 Wochen einzukalkulieren.

Umfang und Ausführung entsprechend den :

* Technischen Vorbemerkungen
Menge: 1,000 Satz

**7.3.1.70 Kabelprüfung für Energiekabel (Bestand)**
Kabelprüfung für die bestehenden Energiekabel
in mindestens 6 Teillängen

Typ  : NYY - O  4 x 10 mm² 1 kV
Typ  : NYY - O  4 x 16 mm² 1 kV

durchführen und anfertigen des Prüfprotokolls.

Prüfumfang pro Kabel :

Isolationswiderstand :  Ader/Erde, Ader/Ader
Schleifenwiderstand :  L1/N, L2/N, L3/N
Menge: 1,000 Satz

**7.3.1.80 Anlagen zur zeitweisen Versorgung errichten**
Anlagen zur zeitweisen Versorgung errichten.

Damit für alle Bieter gleiche Voraussetzungen gegeben sind, ist der Kalkulationsansatz vorgegeben, falls die Leistung abgerufen wird, ist deren Umfang im Aufmaßverfahren festzustellen und abzurechnen.

Für den Materialeinsatz gelten die Einheitspreise des LV's, für die Montage sind die Stundensätze für Gesellen aus der Stundensatzanfrage zu verwenden !

Für die Position sind vorerst die angegebenen Gesellenstunden zu kalkulieren, der Einheitspreis berechnet sich aus der Multiplikation von Stundensatz Geselle (VsG) und der vorgegebenen Stundenanzahl.

Anlagen zur zeitweisen Versorgung sind ausschließlich auf Anweisung des AG und in Zusammenarbeit mit dem TVA der Stadt Erfurt, Sachgebiet Straßenbeleuchtung zu errichten.

Die Abrechnung der Leistung erfolgt zum Nachweis über die Regiestundenkontrolle der Bauleitung !
Menge: 8,000 Std.

**7.3.1.90 Komplettierungs-, Klein- und Befestigungsmaterial (V2A)**
Komplettierungs-, Klein- und Befestigungsmaterial (V2A) liefern und betriebsfertig montieren.
Menge: 1,000 Satz

*Hinweis: Provisorischer Erder*

**7.3.1.100 Edelstahlband flach 30x3,5 mm**
Edelstahlband flach 30 x 3,5 mm
Werkstoff-Nr. 1.4571
DIN VDE 0105 und DIN EN 50164-2
Artikelnr. : 860 335
liefern, im vorhandenen Graben verlegen, mit bindigem Erdstoff einschwemmen und betriebsfertig montieren.
Menge: 50,000 m

**7.3.1.110 NYY - I 1 x 25 mm², 1 kV**
Starkstromkabel mit Kupferleitern
NYY - I  1 x 25 mm² 1 kV
gemäß VDE 0271 liefern
und davon
  30 %im Graben
  70 %im Kanal/Rohr
betriebsfertig verlegen.
Menge: 5,000 m

**7.3.1.120 Anschlußverbindung am Erder**
Anschlußverbindung
am Erder Edelstahl 30 x 3,5 mm mit NYY - I  1 x 25 mm² betriebsfertig herstellen, anschließend ist die Klemmstelle mit Schrumpfschlauch gegen das Erdreich abzudichten, einschließlich der Lieferung von Preßkabelschuhen, Kleinmaterial und Schrumpfschlauch.
Menge: 1,000 Stk.

**7.3.1.130 Wickel- und Farbschutz unterirdisch**
Wickel- und Farbschutz
für unterirdische Verbindungen komplett herstellen, einschließlich der Lieferung der Wickelbinden und des Anstrichstoffs.
Menge: 1,000 Stk.

**7.3.1.140 Komplettierungs-, Klein- und Befestigungsmaterial (V2A)**
Komplettierungs-, Klein- und Befestigungsmaterial (V2A) liefern und betriebsfertig montieren.
Menge: 1,000 Satz

*Hinweis: Baustelleneinrichtung*

*Hinweis: Allgemeine Vorbemerkungen*
Allgemeine Vorbemerkungen

Vor Bestellung sind vom AN genaue Nachrechnungen aufzustellen. Übriggebliebene Materialien auf Grund fehlerhafter Bestellung werden vom AG nicht übernommen.

Ingenieurbauwerke unterliegen in den einzelnen Phasen der Planung möglichen Änderungen. Formteile, Ausrüstungsteile, Baumaterialien, Baustoffe und dergleichen sind aus diesem Grund erst nach Absprache mit dem zuständigen Ingenieurbüro zu bestellen.

Eventuell anfallende Kippgebühren sind in den Einheitspreis mit einzurechnen.

Die Mengenermittlung für die Abrechnung der Leistungen erfolgt nach Aufmaß.

Alle Positionen zu Baustoffen, Baumaterialien, Ausrüstungen usw. beinhalten, wenn nicht ausdrücklich ausgewiesen, Lieferung, Abladen, Zwischenlagerung, Verlegen bzw. Einbau dieser.

**7.3.1.150 Einrichten**
*** Pauschalposition
Geräte, Werkzeuge und sonstige Betriebsmittel, die zur vertragsgemäßen Durchführung der Bauleistungen  erforderlich sind, auf die Baustelle bringen, bereitstellen und - soweit der Geräteeinsatz nicht gesondert berechnet wird - betriebsfertig aufstellen einschl. der dafür notwendigen Arbeiten. Die erforderlichen festen Anlagen herstellen.

Baubüros, Unterkünfte, Werkstätten, Lagerschuppen und dgl., soweit erforderlich, antransportieren, aufbauen und einrichten. Strom-, Wasser-, Fernsprechanschluß sowie Entsorgungseinrichtungen und dgl. für die Baustelle, soweit erforderlich, herstellen.

Bei Bedarf Zufahrtswege zur Baustelle sowie Lagerplätze, sonstige Platzbefestigungen und Wege im Baustellenbereich anlegen. Oberbodenarbeiten einschl. Beseitigen von Aufwuchs für die Baustelleneinrichtung, soweit erforderlich, ausführen. Flächen beschaffen, der AG stellt keine zur Verfügung.

Während der Bauarbeiten (z.B. beim Transport von Bodenmassen oder Aufbruchmaterialien) darf es zu keiner Verschmutzung der an die Baustelle angrenzenden Straßen kommen. Wenn notwendig, sind Arbeitskräfte und Maschinen einzusetzen, um die Straßen sauber zu halten.

Die erforderlichen Leistungen sind in diese Position einzurechnen. Eine gesonderte Vergütung erfolgt nicht.
Menge: 1,000 psch

**7.3.1.160 Vorhalten**
*** Pauschalposition
Vorhalten der Baustelleneinrichtung für sämtliche in der Leistungsbeschreibung aufgeführten Leistungen. Einschließlich Kosten für Unterhalten und Betreiben der Geräte, Anlagen und Einrichtungen einschl. Mieten, Pacht, Gebühren und dgl.
Menge: 1,000 psch

**7.3.1.170 Räumen**
*** Pauschalposition
Baustelle von allen Geräten, Anlagen, Einrichtungen und dgl. räumen. Benutzte Flächen und Wege entsprechend dem ursprünglichen Zustand unter Wahrung der landschaftspflegerischen Belange ordnungsgemäß herrichten. Verunreinigungen beseitigen.
Menge: 1,000 psch

*Hinweis: Stundenlohnarbeiten*
Stundenlohnarbeiten
für den Fall, daß Regiestunden erforderlich werden,
bzw. die nach der Vorgabe in der LV-
Position zu kalkulieren sind.

Die angebotenen Preise sind Komplettpreise und beinhalten alle Kosten wie,
- Fahrtkosten
- Montage- und Erschwerniszuschläge
usw.

Der Verrechnungssatz für die jeweilige Arbeitskraft umfaßt sämtliche Aufwendungen, insbesondere den tatsächlichen Lohn einschließlich vermögenswirksamer Leistungen mit den Zuschlägen für Gemeinkosten (Sozialkassenbeiträge, Winterbauumlage und dgl.) sowie Lohn- bzw. Gehaltsnebenkosten und Zuschläge für Überstunden.

Die in den Stundenlohnarbeiten anzugebenden
Stunden-Netto-Preise sind in folgender
Weise zu verwenden :

1. Zur Vergütung von pauschalen Regiestundenvorgaben.
2. Zur Leistungserbringung nach vorgegebenen Zeitansätzen.

  In der entsprechenden LV-Pos. ist die
  zu kalkulierende Stundenanzahl benannt.
  Der Nettopreis dieser LV-Pos. berechnet
  sich dann aus der Mengenangabe multipliziert mit dem Stundensatz, entsprechend
  der geforderten Qualifikation.

**7.3.1.180 Verrechnungssatz Meister (VsM)**
*** Stundenlohnarbeiten
Verrechnungssatz Meister (VsM)
Stundenlohnarbeiten durch Arbeitskräfte des AN auf Anordnung des AG ausführen.
VsM : EUR/h (netto)
Menge: 4,000 Std.

**7.3.1.190 Verrechnungssatz Geselle (VsG)**
*** Stundenlohnarbeiten
Verrechnungssatz Geselle
Stundenlohnarbeiten durch Arbeitskräfte des AN auf Anordnung des AG ausführen.
VsG : EUR/h (netto)
Menge: 5,000 Std.

*Hinweis: Fahrzeugstundensätze Vorbemerkungen*
Fahrzeugstundensätze Vorbemerkungen

Stundensätze für Montagefahrzeuge sind einschl. Treibstoff, An- und Abtransport und ohne Bedienung.
Es werden nur Betriebsstunden für nicht im LV aufgeführte Leistungen vergütet.
Der sonstige Einsatz ist in den Einheitspreisen enthalten.

**7.3.1.200 Hubsteiger bis 21 m Hubhöhe**
Menge: 4,000 Std.

**7.3.1.210 LKW mit Ladekran**
Menge: 2,000 Std.

##### Abschnitt 7.3.2 Installation

**7.3.2.10 Beleuchtungspunkt (LPH = 5,00 m, Wegoptik)**
Beleuchtungspunkt bestehend aus je :

1 Stk.  Aufsatzleuchte

Lichtpunkthöhe  : 3 bis 6 m
Lichtverteilung  : über Spiegel mit asymmetrischer
  Optik P 1.0a
Spiegel  : 3-Zonen-Facetten-Reflektor
LED-Modul  : werkzeuglos austauschbar,
  separat abgedichtet
Lichtstrom (gedimmt)  : 1.885 lm
Vordimmung  : 60 %
Farbtemperatur  : 2.200 K
Lichtfarbe  : 722
Lebensdauer  : 100.000 h (L97 B10)
Leistungsaufnahme (100 %)  : Psys = 15 W
Versorgungsspannung  : 220 - 240 VAC / 50 Hz
Montage  : Mastaufsatz
Mastzopf  : 76 mm
Neigung  : werkzeuglos einstellbar
  +/- 0°, 5°, 10°, 15°
Leuchte  : Aluminium-Druckguß, pulverbeschichtet
Leuchtenfarbe  : DB 703
Leuchtenabdeckung  : Flachglas PMMA, UV-stabil
Druckausgleich  : integriert
Schutzklasse  : II
Schutzart  : IP 66
Schlagfestigkeit  : IK 09
Abmaße (BxHxL)  : 174 x 116 x 600 mm
Masse (max.)  : 5,2 kg (komplett bestückt)
Windangriffsfläche  : 0,03 m²

Elektrischer Anschluß  : werkzeugloses Öffnen,
  steckbar über beigefügtes
  Systemkabel L = 5,00 m
Systemkabel  : Kennzeichnung der Adern von
  Kabeln/Leitungen durch Farben
  nach DIN VDE 0293-308:2003-01
  Aderkennzeichnung N : blau
Prüfzeichen  : CE, VDE, ENEC
Garantie  : 5 Jahre

Vorschaltgerät (Treiber)
Montage  : integriert im Leuchtendach, werkzeuglos austauschbar, mechanisch gesichert, separat abgedichtet
Überhitzungsschutz  : integriert
Stoßspannungsfestigkeit  : 10 kV
Konstantlichtstromregelung  : integrierter CLO 2.0
Weitere Funktionen  : Smart-Wire, 10-stufig
Vorgabe des Betreibers  : Leistungsreduzierung über
  Steuerphase
Konfigurationsanpassungen  : mittels Parametrierungs-App und Bluetooth-Verbindung
  (Street-Remote)

Klemmen berührungssicher gemäß DGUV V3
inkl. 2. Typenschild zur Montage auf dem Lichtmastkasten.
Eine Kopie des Typenschilds ist der Bestandsdokumentation beizufügen.

Typ  : Streetlight SL 11 Micro iQSR
Hersteller  : Siteco

1 Stk.  Beleuchtungsmast aus Stahl

Mastform  : Aufsatzmast, konisch
freie Mastlänge  : 5,00 m
Wandstärke  : 3,0 mm
Mastzopf  : d=76 mm
Material  : Stahl, feuerverzinkt
Kabelöffnung 1 (0°)  : 50 x 150 mm mit Kantenschutz
Kabelöffnung 2 (180°)  : 50 x 150 mm mit Kantenschutz
Masttür  : 95 x 400 mm
Verschluß  : VA-Dreikant 10 mm
Farbe  : DB 703

nach DIN EN 40, mit eingebautem Gerätesteg,
zuzüglich 2 Stk. Schiebemuttern M 6 und Schutzleiteranschluß M 8 mit loser Grundplatte inkl. Muttern und Hakenschrauben zur Aufnahme des Lichtmastkastens, Mast vollständig (innen und außen) feuerverzinkt gemäß DIN EN ISO 1461, pulverbeschichtet, mit aufgeschrumpfter Erdmanschette (Länge >= 400 mm).

1 Stk.  Lichtmastkasten mit Überspannungsschutz

Material  : schlagfester Kunststoff
Anschluß  : 3 Kabel 5 x 16 mm²
Abmaße (B x H X T)  : 84 x 275 x 72 mm
Sicherungssockel  : 3 x 16 A
Einführung  : Universalschelle
Abgang  : über Verschraubung M 20
Schutzart  : IP 54
Schutzklasse  : II
mit Berührungsschutz gemäß DGUV V3, VDE geprüft,
komplett mit Schmelzsicherungen 4 A bestückt.

inkl. 1 Stk.  Überspannungsschutzelement
gemäß EN 61643 im Lichtmastkasten montiert
und entsprechend den Vorgaben der Stadt Erfurt
für L2 (schwarz) und L3 (grau) vorverdrahtet.

Ableiter  : Typ 2 + 3
Schutzklasse  : SK II
Nennspannung  : 230 V AC bis 277 V AC
Nennstrom  : 5 A
Dauerspannung (L-N)  : max. 305 V AC
Nennableitstoßstrom  : 5 kA
Ableitstoßstrom max. L-N  : 10 kA
Schutzpegel  : 1,5 kV
Betriebsanzeige  : LED
Abschaltung der Verbraucher : bei defektem
  Überspannungsschutzelement
Bauform  : Einbaumodul
Anschluß  : 3 Stk. Schraubklemmen2,5 mm²
Berührungsschutz gemäß DGUV V3,

Hersteller  : Stadtfeld
Typ  : HSW 2230 + HSW 7020
  vorkonfektioniert
oder gleichwertiges Erzeugnis
liefern und betriebsfertig montieren.

Kompletten Beleuchtungspunkt
liefern und betriebsfertig im vorhandenen Hülsrohr/Fundament montieren.

Angaben nur im Bieterangabenverzeichnis

Hersteller  : '....................................................'

Typ/Bezeichnung : '....................................................'
Menge: 11,000 Stk.

**7.3.2.20 Anti-Grafitti-/Anti-Aufkleber-Beschichtung (LPH = 5,00 m)**
Anti-Grafitti-/Anti-Aufkleber-Beschichtung
eines Beleuchtungsmastes

Freie Mastlänge  : 5,00 m
Farbe  : klar
Untergrund  : farbige Pulverbeschichtung
Schichtdicke  : 0,05 mm
Reinigung (Graffiti)  : Spezialreiniger

Inklusive Lieferung von 0,1 Liter Spezialreiniger pro Beleuchtungspunkt.
Die Ausführung der Arbeiten muß durch den Lieferer des Beleuchtungsmastes erfolgen !
Menge: 11,000 Satz

**7.3.2.30 Schutzleiteranschluß herstellen**
Schutzleiteranschluß an Beleuchtungsmast herstellen, einschließlich der Lieferung von je
0,5 m  NYM - I  1 x 16 mm²
Menge: 11,000 Stk.

**7.3.2.40 Beleuchtungspunkt numerieren (Hohlniet)**
Für den jeweiligen Beleuchtungspunkt ist ein eloxiertes und graviertes Aluminiumblech (25 x 80 x 1 mm) mit der Lichtmastnumerierung nach Vorgabe des Bauherrn zu liefern und betriebsfertig zu montieren. Die Kennzeichnung ist in einer Höhe von ca. 1,20 m mittels einer Hohlnietverbindung anzubringen.
Menge: 11,000 Stk.

**7.3.2.50 Lichtmastkasten mit Überspannungsschutz (Bestandsmast)**
Lichtmastkasten mit Überspannungsschutz

Material  : schlagfester Kunststoff
Anschluß  : 3 Kabel 5 x 16 mm²
Abmaße (B x H X T)  : 84 x 275 x 72 mm
Sicherungssockel  : 3 x 16 A
Einführung  : Universalschelle
Abgang  : über Verschraubung M 20
Schutzart  : IP 54
Schutzklasse  : II
mit Berührungsschutz gemäß DGUV V3, VDE geprüft,
komplett mit Schmelzsicherungen 4 A bestückt.

inkl. 1 Stk.  Überspannungsschutzelement
gemäß EN 61643 im Lichtmastkasten montiert
und entsprechend den Vorgaben der Stadt Erfurt
für L2 (schwarz) und L3 (grau) vorverdrahtet.

Ableiter  : Typ 2 + 3
Schutzklasse  : SK II
Nennspannung  : 230 V AC bis 277 V AC
Nennstrom  : 5 A
Dauerspannung (L-N)  : max. 305 V AC
Nennableitstoßstrom  : 5 kA
Ableitstoßstrom max. L-N  : 10 kA
Schutzpegel  : 1,5 kV
Betriebsanzeige  : LED
Abschaltung der Verbraucher  : bei defektem
  Überspannungsschutzelement
Bauform  : Einbaumodul
Anschluß  : 3 Stk. Schraubklemmen2,5 mm²
Berührungsschutz gemäß DGUV V3,

Hersteller  : Stadtfeld
Typ  : HSW 2230 + HSW 7020
  vorkonfektioniert
oder gleichwertiges Erzeugnis
liefern und betriebsfertig montieren.
Vor der Montage ist der bestehende Lichtmastkasten zu demontieren und dem AG zu übergeben !

Angaben nur im Bieterangabenverzeichnis

Hersteller  : '....................................................'

Typ/Bezeichnung : '....................................................'
Menge: 13,000 Stk.

**7.3.2.60 Starkstromkabel NYY - I 5 x 16 mm², 1 kV**
Starkstromkabel mit Kupferleitern
NYY - I  5 x 16 mm²  1 kV
Aderkennzeichnung N : blau
gemäß VDE 0271 liefern
und davon
  0 %im Graben
  100 %im Kanal/Rohr
betriebsfertig verlegen.

Das Kabel ist ohne Muffenverbindung zu verlegen !
Menge: 1100,000 m

**7.3.2.70 Endmuffe für NYY - I 5 x 16 mm²**
Endmuffe für
Kabel : NYY - I  5 x 16 mm²
spannungsfest, einschließlich Zubehör,
liefern und betriebsfertig montieren.
Menge: 2,000 Stk.

**7.3.2.80 Verbindungsmuffe für NYY - I 5 x 16 mm²**
Warmschrumpfende Verbindungsmuffe gemäß DIN VDE 0278
zum Verbinden von Kunststoffkabeln und Leitungen mit Isolierungen aus PVC, PE und VPE (vernetztes Polyethylen) für

Kabel 1 : NYY - I  5 x  16 mm²
Kabel 2 : NYY - I  5 x  16 mm²

- querwasserfest, halogenfrei,
- spannungsfest bis 1 kV,
- beständig gegen chemische Einflüsse und Erdalkalien,
- beständig gegen UV-Strahlen,
- hohe mechanische Festigleit,
- hohe elektrische Isolationswerte,
- geeignet für Erd- und Freiluftverlegung, Innenraum, Installationskanäle, Leerrohre und im Wasser

bestehend aus :

- Außenmuffe und Innenmuffen
- Preß- oder Schraubverbindern gemäß o.a. Kabeltyp
- Zubehör und Kleinmaterial, wie z.B. Reiniger, Schmirgelleinen, Montageanweisung usw.

liefern und betriebsfertig montieren.

Einschließlich dem Durchführen der Kabelprüfung vor und nach der Muffenmontage sowie Dokumentation der Ergebnisse gemäß Muster.
Menge: 2,000 Stk.

**7.3.2.90 Verbindungsmuffe für Starkstromkabel 1kV**
Warmschrumpfende Verbindungsmuffe gemäß DIN VDE 0278
zum Verbinden von Kunststoffkabeln und Leitungen mit Isolierungen aus PVC, PE und VPE (vernetztes Polyethylen) für

Kabel 1 : NYY  - O  4 x  10/16 mm²
Kabel 2 : N(A)YY - O  4 x (4 bis 25) mm²

- querwasserfest, halogenfrei,
- spannungsfest bis 1 kV,
- beständig gegen chemische Einflüsse und Erdalkalien,
- beständig gegen UV-Strahlen,
- hohe mechanische Festigleit,
- hohe elektrische Isolationswerte,
- geeignet für Erd- und Freiluftverlegung, Innenraum, Installationskanäle, Leerrohre und im Wasser

bestehend aus :

- Außenmuffe und Innenmuffen
- Reduzier-Preßverbindern Al-Cu gemäß o.a. Kabeltyp
- Zubehör und Kleinmaterial, wie z.B. Reiniger, Schmirgelleinen, Montageanweisung usw.

liefern und betriebsfertig montieren.

Einschließlich dem Durchführen der Kabelprüfung vor und nach der Muffenmontage sowie Dokumentation der Ergebnisse gemäß Muster.
Menge: 3,000 Stk.

**7.3.2.100 Starkstromkabel NYY - O 4 x 10 mm², 1 kV**
Starkstromkabel mit Kupferleitern
NYY - O  4 x 10 mm²  1 kV
Aderkennzeichnung N : blau
gemäß VDE 0271 liefern
und davon
  0 %im Graben
  100 %im Kanal/Rohr
betriebsfertig verlegen.

Das Kabel ist ohne Muffenverbindung zu verlegen !
Menge: 20,000 m

**7.3.2.110 Rohrverschlußstopfen**
Rohrverschlußstopfen
Durchmesser angepaßt an das bauseits verlegte Schutzrohr für Mehrfachkabelbelegung (maximal 3 Kabel)
Kabeltyp  : NYY - I  5 x 16 mm²
liefern und betriebsfertig montieren.
Menge: 95,000 Stk.

**7.3.2.120 Verbindungsstelle (Bestandsmast)**
Verbindungsstelle am bestehenden Beleuchtungspunkt
3350 X nnn herstellen, inkl.

1 Stk.Im bauseitigen Graben/Schutzrohr sind die neuen Beleuchtungskabel (NYY - I  5x16 mm²) bis an den Bestandsmast (LPH 9,00 m, Stahlmast mit Ausleger) betriebsfertig zu verlegen, in das Hülsenfundament einziehen und anzuschließen. Hierzu ist der Bestandsmast aus dem Hülsenfundament zu ziehen und wieder zu setzen.

Die benötigte Kabellänge ist in der Gesamtmenge der jeweiligen LV-Position enthalten

Das Kabel ist beidseitig verwechslungsfrei und dauerhaft zu kennzeichnen!

Das Herstellen der Verbindungsstelle ist vor der Ausführung beim TVA Erfurt (SG Straßenbeleuchtung) anzuzeigen und darf erst erfolgen, wenn die Freigabe durch das TVA Erfurt (SG Straßenbeleuchtung) erteilt wurde !

Mitwirkungshandlung TVA Erfurt, SG Straßenbeleuchtung:

*  Die vorhandene Beleuchtung abschnittsweise frei- und zuschalten.
*  Einweisung gemäß der "Freigabe zum Arbeiten an Straßenbeleuchtungsanlagen" aus der "Richtlinie zur Errichtung von Straßenbeleuchtungsanlagen" der Stadt Erfurt
Menge: 5,000 Stk.

**7.3.2.130 Verbindungsstelle (Bestands-EVAG-Mast)**
Verbindungsstelle am bestehenden Beleuchtungspunkt (EVAG-Mast) 3350 X nnn herstellen, inkl.

1 Stk.Im bauseitigen Graben/Schutzrohr sind die neuen Beleuchtungskabel (NYY - I  5x16 mm²) bis an den Bestandsmast (LPH 12,00 m, EVAG-Abspannmast mit Ausleger) betriebsfertig zu verlegen, in den Mast einzuziehen und anzuschließen.
  Hierzu ist am Bestandsmast nur die Kabeleinführung freizulegen, die Bestandskabel sind herauszuziehen und die neuen Kabel sind einzuführen und betriebsfertig anzuschließen.

Die benötigte Kabellänge ist in der Gesamtmenge der jeweiligen LV-Position enthalten

Das Kabel ist beidseitig verwechslungsfrei und dauerhaft zu kennzeichnen!

Das Herstellen der Verbindungsstelle ist vor der Ausführung beim TVA Erfurt (SG Straßenbeleuchtung) anzuzeigen und darf erst erfolgen, wenn die Freigabe durch das TVA Erfurt (SG Straßenbeleuchtung) erteilt wurde !

Mitwirkungshandlung TVA Erfurt, SG Straßenbeleuchtung:

*  Die vorhandene Beleuchtung abschnittsweise frei- und zuschalten.
*  Einweisung gemäß der "Freigabe zum Arbeiten an Straßenbeleuchtungsanlagen" aus der "Richtlinie zur Errichtung von Straßenbeleuchtungsanlagen" der Stadt Erfurt
Menge: 6,000 Stk.

**7.3.2.140 Verbindungsstelle (3350 E 010)**
Verbindungsstelle am bestehenden Beleuchtungspunkt
3350 E 010 herstellen, inkl.

1 Stk.Im bauseitigen Graben/Schutzrohr sind die neuen Beleuchtungskabel (NYY - I  5x16 mm²) bis zum neuen Standort des Bestandsmastes (LPH 9,00 m, Stahlmast mit Ausleger) betriebsfertig zu verlegen, in das Hülsenfundament einziehen und anzuschließen. Hierzu ist der Bestandsmast zu ziehen und im neuen Hülsenfundament wieder zu setzen.
  Darüber hinaus ist das Verbindungskabel des Lichtfängers umzuverlegen.

Die benötigte Kabellänge ist in der Gesamtmenge der jeweiligen LV-Position enthalten

Das Kabel ist beidseitig verwechslungsfrei und dauerhaft zu kennzeichnen!

Das Herstellen der Verbindungsstelle ist vor der Ausführung beim TVA Erfurt (SG Straßenbeleuchtung) anzuzeigen und darf erst erfolgen, wenn die Freigabe durch das TVA Erfurt (SG Straßenbeleuchtung) erteilt wurde !

Mitwirkungshandlung TVA Erfurt, SG Straßenbeleuchtung:

*  Die vorhandene Beleuchtung abschnittsweise frei- und zuschalten.
*  Einweisung gemäß der "Freigabe zum Arbeiten an Straßenbeleuchtungsanlagen" aus der "Richtlinie zur Errichtung von Straßenbeleuchtungsanlagen" der Stadt Erfurt
Menge: 1,000 Stk.

**7.3.2.150 Verbindungsstelle (3350 F 080)**
Verbindungsstelle am bestehenden Beleuchtungspunkt
3350 F 080 herstellen, inkl.

1 Stk.Im bauseitigen Graben/Schutzrohr sind die neuen Beleuchtungskabel (NYY - I  5x16 mm²) bis an den Bestandsmast (EVAG-Abspannmast mit Ausleger) betriebsfertig zu verlegen, in den Mast einzuziehen und anzuschließen. Hierzu ist am Bestandsmast nur die Kabeleinführung freizulegen, die Bestandskabel sind herauszuziehen und die neuen Kabel sind einzuführen und betriebsfertig anzuschließen.

Die benötigte Kabellänge ist in der Gesamtmenge der jeweiligen LV-Position enthalten

Das Kabel ist beidseitig verwechslungsfrei und dauerhaft zu kennzeichnen!

Das Herstellen der Verbindungsstelle ist vor der Ausführung beim TVA Erfurt (SG Straßenbeleuchtung) anzuzeigen und darf erst erfolgen, wenn die Freigabe durch das TVA Erfurt (SG Straßenbeleuchtung) erteilt wurde !

Mitwirkungshandlung TVA Erfurt, SG Straßenbeleuchtung:

*  Die vorhandene Beleuchtung abschnittsweise frei- und zuschalten.
*  Einweisung gemäß der "Freigabe zum Arbeiten an Straßenbeleuchtungsanlagen" aus der "Richtlinie zur Errichtung von Straßenbeleuchtungsanlagen" der Stadt Erfurt
Menge: 1,000 Stk.

**7.3.2.160 Verbindungsstelle zum Bestand**
Verbindungsstelle zwischen dem neuen Beleuchtungspunkt  und dem bestehenden Beleuchtungspunkt herstellen, inkl.

1 Stk.  Vorhandenes Kabel aufnehmen, schneiden, durch eine Muffenverbindung verlängern, prüfen und im bauseitigen Graben/Schutzrohr betriebsfertig verlegen.

Die benötigte Kabellänge und die Verbindungsmuffe sind in der Gesamtmenge der jeweiligen LV-Position enthalten.

Das Kabel ist beidseitig verwechslungsfrei und dauerhaft zu kennzeichnen!

Das Herstellen der Verbindungsstelle ist vor der Ausführung beim TVA Erfurt (SG Straßenbeleuchtung) anzuzeigen und darf erst erfolgen, wenn die Freigabe durch das TVA Erfurt (SG Straßenbeleuchtung) erteilt wurde !

Mitwirkungshandlung TVA Erfurt, SG Straßenbeleuchtung:

*  Die vorhandene Beleuchtung abschnittsweise frei- und zuschalten.
*  Einweisung gemäß der "Freigabe zum Arbeiten an Straßenbeleuchtungsanlagen" aus der "Richtlinie zur Errichtung von Straßenbeleuchtungsanlagen" der Stadt Erfurt
Menge: 5,000 Stk.

**7.3.2.170 Trennstelle zum Bestand**
Trennstelle zwischen dem neuen Beleuchtungspunkt und der Bestandsleuchte herstellen inkl.

1 Stk.Vorhandenes Kabel aufnehmen, schneiden, durch eine Muffenverbindung verlängern, prüfen, im bauseitigen Graben/Schutzrohr bis zum neuen Beleuchtungspunkt betriebsfertig verlegen und einseitig mit einer spannungsfesten Endmuffe abschließen.

Die benötigte Kabellänge, die Verbindungsmuffe und die Endmuffe sind in der Gesamtmenge der jeweiligen LV-Position enthalten

Das Kabel ist beidseitig verwechslungsfrei und dauerhaft zu kennzeichnen!

Mitwirkungshandlung TVA Erfurt, SG Straßenbeleuchtung:

*  Die vorhandene Beleuchtung abschnittsweise frei- und zuschalten.
Menge: 1,000 Stk.

**7.3.2.180 Trennstelle zum KZS**
Trennstelle zwischen dem neuen Beleuchtungspunkt und dem Kabelziehschacht (KZS) herstellen inkl.

1 Stk.Neues Kabel im bauseitigen Graben/Schutzrohr vom neuen Beleuchtungspunkt bis in den KZS betriebsfertig verlegen und einseitig im KZS mit einer spannungsfesten Endmuffe abschließen.

Die benötigte Kabellänge und die Endmuffe sind in der Gesamtmenge der jeweiligen LV-Position enthalten

Das Kabel ist beidseitig verwechslungsfrei und dauerhaft zu kennzeichnen!

Mitwirkungshandlung TVA Erfurt, SG Straßenbeleuchtung:

*  Die vorhandene Beleuchtung abschnittsweise frei- und zuschalten.
Menge: 1,000 Stk.

**7.3.2.190 Verbindungsleitungen**
Verbindungsleitungen entsprechend den Leistungsbelastungen liefern und einbauen.
Klemmleisten für die abgehenden Energie- und Steuer- leitungen komplett liefern und betriebsfertig einbauen.
Komplettierungs-, (Schmelzsicherungen, Bezeichnungsschilder, Aderkennzeichnungshülsen, Paßeinsätze, Schraubkappen, Al/Cu-Hülsen usw.) Klein- und Befestigungsmaterial liefern und betriebsfertig einbauen, einschließlich der meßtechnischen Prüfung gemäß VDE 0100 Teil 600.
Menge: 1,000 Satz

**7.3.2.200 Komplettierungs-, Klein- und Befestigungsmaterial (V2A)**
Komplettierungs-, Klein- und Befestigungsmaterial (V2A) liefern und betriebsfertig montieren.
Menge: 1,000 Satz

### Gewerk 10 LT10 - Anlagen der EVAG

*Hinweis: Baubeschreibung*
B  A U B E S C H R E I B U N G
Die EVAG betreibt ein Straßenbahnnetz mit 750 V Gleichspannung im Stadtgebiet von Erfurt.

Im Rahmen einer Umgestaltung der Verkehrsanlagen in der Friedrich-Ebert-Straße, ist es erforderlich den Standort vom Bestandsmast M67 zu verschieben. In dem Zuge wird dieser durch einen neuen Masten mit zusätzlicher Beleuchtungsanlage und Verspannung ersetzt und gegründet.

*Hinweis: Planverzeichnis*
P L A N - / A N L A G E N V E R Z E I C H N I S S

Folgende Pläne sind der Ausschreibung beigelegt:

Plan - Nr.:  Bezeichnung:
P24-0088-AP-LP01-END

Folgende Anlagen sind der Ausschreibung beigelegt:
Baubeschreibung Ausführungsplanung - Stand 28.08.2025
Mast- und Gründungsliste - Stand 28.08.2025
Systemzeichnungen

#### Bereich 10.1 Fahrleitungsmast 67n

##### Abschnitt 10.1.1 Baustelleneinrichtung und Allgemeines

*Hinweis: HinweisText*
Die Baustelleneinrichtung ist für die gesamten Bauzeit vorzuhalten..

**10.1.1.10 Baustelleneinrichtung**
*** Pauschalposition
Baustelle einrichten:  Geräte, Werkzeuge und sonstige Betriebsmittel, die zur vertragsgemäßen
Durchführung der Bauleistungen erforderlich sind, auf díe Baustelle bringen, bereitstellen und
 - soweit der Geräteeinsatz nicht gesondert berechnet wird - betriebsfertig aufstellen einschl.
der dafür notwendigen Arbeiten. Die erforderlichen festen Anlagen herstellen. Baubüros,  Unterkünfte, Werkstätten,
Lagerschuppen und dgl, -soweit erforderlich, antransportieren, aufbauen und einrichten.

Strom-, Wasser-, Fernsprechanschluss sowie Entsorgungseinrichtungen und dgl. für die
Baustelle, soweit erforderlich, herstellen und
betreiben.

Bei Bedarf Zufahrtswege zur Baustelle sowie Lagerplätze, sonstige Platzbefestigungen und  Wege im Baustellenbereich anlegen. Oberbodenarbeiten einschl. Beseitigen von Aufwuchs
für die Baustelleneinrichtung, soweit erforderlich, ausführen.

Vom AG werden keine Flächen für die Baustelleneinrichtung zur Verfügung gestellt. Kosten
für Vorhalten, Unterhalten und Betreiben der Geräte, Anlagen und Einrichtungen einschl.
Mieten, Pacht, Gebühren und dgl. werden nicht mit dieser Pauschale, sondern mit den
Einheitspreisen der betreffenden Teilleistungen vergütet.

Soweit nicht für bestimmte Leistungen (z.B. Bedarfsleistungen) für das Einrichten der Baustelle
gesonderte Positionen im Leistungsverzeichnis enthalten sind, gilt die Pauschale für alle Leistungen dieses Leistungstitels
Schrotterlöse der Fahrleitungsanlage sind dem Einheitspreis
dieser Position gegenzurechnen.
Die Baustelleneinrichtung ist für den gesamten Bauzeiltraum vorzuhalten.
Menge: 1,000 psch

**10.1.1.20 Baustellenräumung**
*** Pauschalposition
Baustelle von allen Geräten, Anlagen. Einrichtungen und
dgl. räumen. Benutzte Flächen und Wege entsprechend
dem ursprünglichen Zustand unter Wahrung der
landschaftspflegerischen Belange ordnungsgemäß
herrichten. Verunreinigungen
beseitigen.
Soweit nicht für bestimmte Leistungen (z.B. Bedarfsleistungen) für das  Räumen der Baustelle, gesonderte Positionen im Leistungsverzeichnis enthalten sind, gilt die Pauschale für alle Leistungen dieses Leistungstitels
Menge: 1,000 psch

**10.1.1.30 Koordination und örtliche Projektleitung**
*** Pauschalposition
Koordination mit dem Betreiber der FL-Anlage (EVAG) sowie mit städtischen Ämtern und örtliche Projektleitung der Gesamtbaumaßnahme "Oberleitungsanlage" einschl. der Koordinierung der Tiefbauleistungen, Mastlieferungen und Maststellarbeiten.

lm Rahmen der örtlichen Projektleitung ist die Teilnahme an wöchentlichen Baubesprechungen erforderlich und einzukalkulieren.
Menge: 1,000 psch

**10.1.1.40 Einmessen und Eintragen der Fahrleitungsanlage**
*** Pauschalposition
Die Leistungen beinhalten das Einmessen und Eintragen aller Fahrleitungsrelevanten Daten,
 z.B.: Mastmittelpunkt, Einsetztiefe

Nach Abschluss der Baumaßnahme sind mit dem Abnahmeverlangen die vom Auftragnehmer übergebenen Pläne in Papierform sowie digital im DWG-Format zu übergeben, in denen die Abweichungen gegenüber der Ausführungsplanung eindeutig kenntlich gemacht sind.

Zudem ist die Fahrdrahthöhe und Seitenlage vor und nach dem Umbau zu dokumentieren. Die Übergabe der Dokumentation hat zur BOStrab Abnahme.
Menge: 1,000 psch

**10.1.1.50 Mitwirkung bei BOstrab-Abnahme mit der EVAG (Betreiber)**
*** Pauschalposition
Menge: 1,000 psch

**10.1.1.60 Trassenbegehung mit AG und Betreiber (EVAG)**
*** Pauschalposition
Menge: 1,000 psch

##### Abschnitt 10.1.2 Gründungen

*Hinweis: Hinweistext Gründung*
Die Schnittstelle zum Fahrleitungsbau ist die Gründung der Fahrleitungsmaste mit der Einsetztiefe im Bohrrohr / Köcherrohr gemäß der Gründungsliste. Die dort angegebenen Höhen sind jeweils auf die Schienenoberkante (SOK) bezogen und werden durch die Bauleitung der Fahrleitung abgenommen.

Eine Mast- und Gründungsliste liegt der Leistungsbeschreibung als Anhang bei.

Entsorgung von Erdaushub erfolgt nach der zum Zeitpunkt der Ausführung geltenden Ersatzbaustoffverordnung (EBV).

**10.1.2.10 Fundamentabsteckung**
Fundamentstandorte anhand von bemaßten Ausführungsplänen und
Kennzeichnungen an den Fahrschienen selbstständig vor Ort abstecken,
einschließlich Sicherung aller Absteckpunkte vor Ort,
Einmessen der Gründungskörper bezogen auf das neue
Geländeprofil bzw. Gleislage und Höhe Prüfung von
Standort und Abstand zum Gleis und Fahrbahn.
Menge: 1,000 St

**10.1.2.20 Herstellung Suchschlitze L=2,5m**
Herstellen von Such- bzw. Schürfschachtungen in
Handschachtung a x b x t = 2 m x 2 m x 2,50 m
in Bodenklasse 3 - 5 zum Auffinden von Kabeln,
Leitungen und Abwasserkanäle in Geh- und Radwegen
sowie im Fahrbahnbereich. Oberfläche schneiden und
aufnehmen, Boden lagern und Wiederverfüllen. Der Boden
ist lagenweise einzubauen und zu verdichten einschl.
Abfuhr und fachgerechter Entsorgung gemäß den
geltenden Vorschriften einschließlich Sicherung der
Baugrube inklusive Entsorgungskosten von
überschüssigem Erdreich.

Die Suchschachtung wird in einem Rasenstück neben der Fahrbahn hergestellt.
Menge: 1,000 St

**10.1.2.30 Baugrube für Fundament ausheben, T 2,50 m**
Boden der Baugrube für Blockfundament profilgerecht ausheben.
Anfallendes Material mit den Zuordnungswerten bis
einschl. Z 1.2 entsprechend der Technischen Regeln der
LAGA einer Verwertung nach Wahl des AN zuführen.
Homogenbereiche A, B und C
Blockfundament L/B/T: 1,50m/1,50m/2,20m

einschl. Verbau nach DIN 4124 und DIN 18303
entsprechend statischen und konstruktiven Erfordernissen und  im Besonderen die bordseitige Sicherung
der Baugrube.
Menge: 5,000 m3

**10.1.2.40 Entsorgung nach EBV**
Entsorgung nach EBV
Entsorgung von Erdaushub nach der zum Zeitpunkt der Ausführung geltenden Ersatzbaustoffverordnung (EBV). In diese Position sind die Beprobung  und Abtransport zu einer geeigneten Deponie im Umkreis von 10km einzurechnen.
Menge: 3,000 m3

**10.1.2.50 Betonabbruch**
Betonabbruch und Entsorgung im Zuge der Suchschachtungen
für die Gründung der Fahrleitungsmaste
bis unter GOK einschl. aller
Hilfsleistungen. Kubatur ist vor Abbruch mit der Bauüberwachung aufzumessen.
Menge: 1,000 m3

**10.1.2.60 Mauerabbruch**
Mauerabbruch und Entsorgung im Zuge der Suchschachtungen
für die Gründung der Fahrleitungsmaste einschl. aller
Hilfsleistungen. Kubatur ist vor Abbruch mit der Bauüberwachung aufzumessen.
Menge: 1,000 m2

**10.1.2.70 Verkarren von Erdaushub und Beton**
Verkarren von Erdaushub und Beton bis zu einer
Wegstrecke bis 20 m einschl aller Nebenleistungen
gegen Nachweis.
Menge: 2,000 m3

**10.1.2.80 Oberboden**
Oberboden DIN 18 300 in Streifen abtragen,
Streifenbreite 1,0 m, seitlich lagern, Abtragdicke im
Mittel 20 cm, Mengenermittlung nach Aufmaß an
der Entnahmestelle.
Oberboden ist zu kultivieren und nach Abschluss
der Baumaßnahme wiedereinzubauen.
Menge: 4,000 m2

**10.1.2.90 Grünfläche für Gründung aufgraben und wiederherstellen**
Grünfläche für Gründung (Oberboden) in Streifen abtragen,
Streifenbreite 1,0m', seitlich lagern, Abtragdicke im
Mittel 20 cm, Mengenermittlung nach Aufmaß an
der Entnahmestelle.
Rasenfläche (Oberboden) ist zu kultivieren und nach Abschluss
der Baumaßnahme wiedereinzubauen.
Menge: 4,000 m2

**10.1.2.100 Ortbeton-Blockfundament C25/30**
Ortbeton-Blockfundament mit Verdrängungsrohr (Hüllrohr)
einschl. Aussteifung, Abdeckung und Absperrung herstellen,
Untergrund waagerecht, obere Betonfläche waagerecht.
Für die Herstellung dieser Fundamente ist mindestens
Beton C25/30, Expositionsklasse XC4 XF1 WF
nach DIN EN 206-1 zu verwenden.
Betonstabstahl oder Mattenbewehrung nach statischen Erfordernissen.

Sauberkeitsschicht (Beton) auf Grubensohle herstellen.
Abgerechnet wird das geplante Volumen des
Blockfundamentes gemäß Mast- und Gründungsliste.
Aushub und Bodenabfuhr nach gesonderten Positionen.
In diese Position sind alle erforderlichen Maschinen, Geräte und statischen Nachweise einzurechnen sowie der für der
vom Anbieter gewählte, erforderliche Verbau.
Menge: 5,000 m3

**10.1.2.110 Hüllrohr DN 610x8x2000**
Blockfundament-Gründung -Einbau eines Hüllrohrs -
Stahlrohr 610x8mm L=2000mm -
als Mastköcher liefern, lagern und einbauen.
Menge: 1,000 Stk

##### Abschnitt 10.1.3 Maste

**Ausführungsbeschreibung 10 Ausführungsbeschreibung Maste**
*Ausführungsbeschreibung Maste*
1. Allgemeines

Für das in der Baubeschreibung genannte Projekt werden die in der im Anhang beigefügten Mastliste als Grundlage verwendet.

Die Maste sind im Konsens mit der VDV 551 und DIN EN 50119 zu fertigen.

Die Maste sind stark feuerverzinkt nach DIN EN ISO 1461 zu liefern (außen und innen). Stärke Feuerverzinkung: 80µm

Die Masten sind aus Normstählen der Reihe S 235 zu fertigen.
Die Schweißnähte müssen sauber und entgratet sein.
Für elektrotechnische Schutzmaßnahmen ist an allen Stellen eine Mindestwandstärke von 8 mm einzuhalten.

Die Bohrungen an den Masten für die Montage der Gelenkböcke haben werksseitig zu erfolgen. Die Anschlagshöhen sind in den Wekszeichnungen einzutragen.

Die Maste sind im Erdbereich mit der Mastnummer zu kennzeichnen (beispielsweise mit einer Schweißraupe). Die gesamte Schrift muss nach dem Verzinken und Lackieren gut lesbar sein.

Die in der Mastliste erwähnten Maste sind mit Türen, Schlitzen usw. zu liefern. Hierbei ist auf die genaue Anordnung zu achten. Werkstattzeichnungen sind durch den AN zu erstellen und von der EVAG und der Stadbeleuchtung Erfurt freizugeben.
Türen sind grundsätzlich von Größe und Bohrungen austauschbar zu den anderen Masten zu gestalten. Ist dies nicht möglich (z.B. bei den unterschiedlichen Mastdurchmessern), ist die Tür von innen mit einer Mastnummer zu versehen.
Die Beschriftung dieser Mastnummern muss nach Güte der Mastbeschriftung erfolgen.

Es ist unbedingt erforderlich, dass die Anbieter die nicht vorgegebene Mastdaten (Wandstärken sowie die errechnete Durchbiegung in %) in die dafür vorgesehenen Spalten der Mastlisten eintragen und dem Angebot beifügen.

2.Typenschild

An jedem Mast ist ein Typenschild von mindestens 50 x 80 mm,  1,50 m Höhe über den Mastfuß anzubringen.
Das Typenschild sollte nicht größer als 70 x 100 mm werden.
Dieses kann aus Stahl und allseitig angeschweißt oder aus korrosionsbeständigem Metall gefertigt und vandalismussicher angebracht werden.

Auf dem Schild muss in mindestens 8 mm großer und 1 mm tiefer Schrift gut lesbar sein:

-  Hersteller
-  Herstellungsjahr
-  Fertigungsnummer
-  Durchbiegung in %
-  Gesamtlänge in m
-  Charakteristischer Spitzenzug in kN
-  Gesamtmasse des Mastes in kg
-  Mastnummer

Des weiteren muss es 2 Reservefelder geben, damit zusätzliche Informationen mit Schlagzahlen eingeschlagen werden können.
Ein Muster für das Mastschild muß vom AG genehmigt werden.

Der Lastmittelpunkt des Mastes ist abwaschbar nach dem Verzinken zu kennzeichnen.

3.Dokumentation

Folgende Dokumente gehören zum Lieferumfang :

>  Mit dem Auftraggeber (AG) abgestimmte Fertigungszeichnungen der einzelnen Maste
>  prüffähige Statik der einzelnen Maste
>  Messprotokoll der Zugversuche nach Absprache mit dem AG
>  Zeugnisse nach DIN EN 10204-3.1 (z.B. Schweißeignungszeugnis,
chem. Analyse, mechanische Gütewerte)
>  Messprotokoll der Zinkschichtstärke
>  Gegebenenfalls die Schweißanweisung

4.Anlieferung

Die Anlieferung der Maste ist Sache des AN. Zwecks Abnahme ist der AG drei Werktage vor der geplanten Lieferung zu Informieren.

Anlieferung und Abladen bzw. Zwischenlagern in Einheitspreise einkalkulieren.

5.Abnahmen

Die Vorabnahme der Maste erfolgt im Rohzustand (unverzinkt) auf dem Werksgelände der Lieferfirma. Die EVAG ist über den Prüfaufbau zum Zugversuch der Maste auf Durchbiegung zu informieren - Zustimmung ist erforderlich!Die Durchbiegung beträgt bei Nennbelastung max. 1,5%.

Die Endabnahme findet sofort nach der Mastanlieferung statt.
Im Falle festgestellter Fehler, z. B. an der Mastverzinkung u. ä., ist die Lieferfirma verpflichtet, diese Mängel umgehend zu ihren Lasten beseitigen zu lassen.

**10.1.3.10 Bituminöser Schutzanstrich**
Herstellen eines bituminösen Schutzanstriches im
Erdübergangsbereich der Mastprofile/ Gründungen
von FOK bis 300 mm über vorhandenen Niveau
gemäß Mast- und Fundamenttabelle.

Mastanstrich mit Mastfarbe  Dickschicht oder gleichwertig.
Farbton :Eisenglimmergrau _DB. 703 grau (2-fach)

Bitumenanstrich Übergangsbereich
Herstellen von Bitumenantrich von Gründungs-/Hüllrohr,
Schutzanstrich (Carbomastig 15 WG) von Oberkante Hüllrohr bis 30cm über Geländeoberkante.

Der Anstrich hat Werksseitig zu erfolgen.
Menge: 1,000 St

**10.1.3.20 Mastanstrich (Voranstrich) mit Mastfarbe RAL 7016**
Mastanstrich mit Mastfarbe RAL 7016 oder gleichwertig.

Die Maste sind 2-lagig mit Farbkonservierung (je 80pm Trocken-Schichtstärke), davon 1 x werkseitig und 1 x nach „End"- Montage im Farbton RAL 7016 zu versehen.

Anstrich RAL 7016 (Werksseitig)
Menge: 1,000 St

**10.1.3.30 Mastanstrich (Deckanstrich) mit Mastfarbe RAL 7016**
Mastanstrich (Deckanstrich) mit Mastfarbe RAL 7016 oder gleichwertig.

Die Maste sind 2-lagig mit Farbkonservierung (je 80pm Trocken-Schichtstärke), davon 1 x werkseitig und 1 x nach „End"- Montage im Farbton RAL 7016 zu versehen.

Anstrich RAL 7016 am stehenden Mast
Menge: 1,000 St

**10.1.3.40 Masttypenschild**
Anhand der Masttabelle ist ein Typenschild gemäß Ausführungsbeschreibung herzustellen
und in einer Höhe von 1,5m über Erdaustritt (d.h.
Masttabelle: ht+e+1,5m) am Mast dauerhaft durch Nieten
zu befestigen. Das Schild und die Befestigung müssen
korrosionsbeständig und vandalismus sichersein.
liefern, lagern, transportieren und betriebsbereit
montieren.

inklusive aller erforderlichen Montageteile und Werklzeuge.

Für den Farbanstrich am stehenden Mast sind die Typenschilder mit geeigneten Maßnahmen abzudecken.
Menge: 1,000 St

**10.1.3.50 Stahlachtkantvollwandmast liefern**
Liefern eines Fahrleitungsmastes in Stahlachtkantvollwand Ausführung gemäß Ausführungsbeschreibung wie in der
beiliegenden Mastliste beschrieben und inklusive aller erfoderlichen Bohrungen.

Anforderung Beleuchtung:

Masttür  : mindestens 89 x 400 mm (oder größer)
Mast innen  : Gerätesteg mit 2 Schiebemuttern und  Erdungsanschluß (Gewindebohrung M8 oder Erdungslasche)
Kabeleinführung  : mindestens 50 x 150 mm, 600 mm unter OK Gelände
Mastaufsatzstutzen : Durchmesser 76 mm
Menge: 1,000 St

**10.1.3.60 Stellen der Maste bis 10 kN Spitzenzug**
Aufstellung und ausrichten des Fahrleitungsmastes im Gründungsrohr
Fahrleitungsmast in das durch eine separate Position eingebrachte Gründungsrohr und auf der durch eine weiteren separaten Position hergestellte Sohle stellen, ausrichten und verkeilen.
Einschließlich protokollierter Kontrollmessung von E-Maß, Einsetztiefe,
MVK-Maß, Höhe der Anschlagpunkte von SO und Neigung im Beisein des  AG vor dem Verfüllen der Maste.

Nach der Freigabe durch den AG wird der Mast eingesetzt. Die Einsetztiefen der Maste ist aus der Mast- und Gründungsliste ersichtlich. Maste bis 10 kN-Spitzenzug werden eingesandet, mit Betonsohle/ Betonring unten 10cm und Betonring oben 25cm.

Nach Übernahme der Oberleitung auf die Stützpunkte muss eine nochmalige  protokollierte Kontrollmessung des MVK-Maßes, der Höhe der Anschlagpunkte von SO und der Neigung im Beisein des  AG erfolgen.

Ändert sich die Gleislage im späteren Bauverlauf, müssen die Kontrollmessungen bezüglich alter und zukünftiger Gleislage geschehen.
Einschließlich Lieferung von Beton C25/20 und Sand frei Baustelle und Einbauort und Verdichten im Gründungsrohr. Neigung von 1,5 % der Maste je nach Zugkraft entgegengesetzt der Zugrichtung.

Position beinhaltet im Baustellenbereich das transportieren und abladen
Menge: 1,000 St

##### Abschnitt 10.1.4 Seile und Kabel

**Ausführungsbeschreibung 11 Ausführungsbeschreibung Seile und Kabel**
*Ausführungsbeschreibung Seile und Kabel*
Die folgenden Positionen beinhalten das liefern, lagern und transportieren einschl. sämtlichen Nebenleistungen und Zuschlägen der genannten Seile und Kabel.

DEL-Notiz
Die Preise für Kabel, Leitungen, Metall etc. sind auf der Basis von
920 EUR / 100 kg Kupfer
970 EUR / 1 kg Silber
zu kalkulieren.

Der Abrechnungspreis wird auf der Grundlage der deutschen Metallnotierungen, unterer Wert der Notierung der NE-Metallverarbeiter, vom fünften Tag nach dem Datum des
Auftragsschreibens ermittelt.

Mit Schlussrechnung ist der Unterschied entsprechend gegenzurechnen.
Soweit technisch möglich ist generell halogenfreies Material zu
verwenden.

**10.1.4.10 Bronzeseil 35 Bzll, DIN48201**
Bronzeseil mehrdrähtig DIN 48201, Blatt 2. aus Bz II
mit einem Querschnitt von 35 mm² liefern, lagern, transportieren

Verwendung: Bogenabzug
Menge: 12,000 m

##### Abschnitt 10.1.5 Querverspannungen / Quertragwerke

*Hinweis: Bogenabzüge*

**10.1.5.10 Einfach Kurvenzug über zwei Gleise**
Einfach Kurvenzug über zwei Gleise
für 1  x FD AC120 und 1 x TS Cu120
einschließlich aller Isolatione, Kerbverbinder, Klemmen, Kauschen, Rollen, Fahrdrahthalter,  Seitenhalter und
Befestigungsmittel am Mast

nach Systemblatt:
P5.5.2 für Bogenabzug FD AC 120
P5.8.2. für Bogenabzug Tragseil CU 120
P11.9.4 für Drehgelenke

inkl. Einstellung und Nachweis Fahrdrahthöhe und Seitenlage (Zick-Zack). Regulierung Kettenwerk eventuelle Anpassung der Hänger

liefern, Lagern und betriebsbereit montieren
Menge: 1,000 St

##### Abschnitt 10.1.6 Demontage

**10.1.6.10 Stahlmast demontieren**
Stahlrohrmaste demontieren und abtransportieren inklusive
aller erfoderlichen Nebenleistungen.

Der ausgebaute Stahlmast ist auf den Betriebshof des Betreibers zu liefern.
Die Kosten dafür sind in die Einheitspreise einzurechnen
inkl. Auf- und Abladen.
Menge: 1,000 St

**10.1.6.20 Demontage Bogenabzug**
Demontage Verspannung einschließlich Befestigungen
an den Bestandsmast M67einschließlich Entsorgung.
Menge: 1,000 St

##### Abschnitt 10.1.7 Kleinleistungen

**Ausführungsbeschreibung 13 Ausführungsbeschreibung Stundenlohnarbeiten**
*Ausfbeschr. Stundenlohnarbeiten*
Die folgenden Positionen (Stundenlohnarbeiten, Zuschläge) werden nur auf Anordnung des AG, durch Arbeitskräfte des AN wirksam. Der Verrechnungssatz Arbeitskraft umfasst sämtliche Aufwendungen wie Lohn und Gehaltsnebenkosten, Zuschläge, lohngebundene Kosten.

*Hinweis: Montagepersonal*

**10.1.7.10 Obermonteur**
Menge: 1,000 h

**10.1.7.20 Monteur**
Menge: 1,000 h

**10.1.7.30 Montagehelfer**
Menge: 1,000 h

**10.1.7.40 Fahrer für Zweiwegefahrzeug**
Menge: 1,000 h

**10.1.7.50 Zuschläge Nachtarbeit**
Menge: 1,000 h

**10.1.7.60 Zuschläge Überstunden**
Menge: 1,000 h

**10.1.7.70 Zuschläge Sonntagarbeit**
Menge: 1,000 h

*Hinweis: Fahrzeuge*

**10.1.7.80 Zweiwegeturmwagen**
Menge: 1,000 h

**10.1.7.90 Zweiwegehubsteiger bis 24m**
Menge: 1,000 h

**10.1.7.100 Kabeltrommelwagen mit Zweiwegeeinrichtung**
Menge: 1,000 h

**10.1.7.110 Hubsteiger bis 24m**
Menge: 1,000 h

**10.1.7.120 LKW 12t Nutzlast mit Ladekran**
Menge: 1,000 h

**10.1.7.130 Fahrbare Warnblinktafel**
Menge: 1,000 h

**10.1.7.140 Stromaggregat**
Menge: 1,000 h

### Gewerk 11 LT11 - Freiflächengestaltung

#### Bereich 11.1 Begrünung

##### Abschnitt 11.1.1 Hilfsleistungen, Stundenlohn

*Hinweis: Hinweise zur Freiflächengestaltung*
Die Arbeiten erfolgen im Südpark und an der Böcklinstraße. Fahr- u. Transportwege auch während Pflanzung und der der Fertigstellungs- und Entwicklungspflege sind einzukalkulieren.

**11.1.1.10 Schlussvermessung**
Vermessung des Baufeldes
Vermessung des gesamten Baufeldes nach Fertigstellung der Arbeiten zur Ergänzung
der Stadtkarte der Stadt Erfurt in digitaler Form.
Die technische Messung ist an das amtliche Lage-, Höhen- und Schwerebezugssystem (ETRS89/UTM 32) anzuschließen. Das amtliche Höhenbezugssystem in Thüringen ist das DHHN2016 mit Höhenangaben in Meter über NHN. Die Koordinaten und Höhen sind im EPSG-Code EPSG 25832 zu übergeben.
Die Pläne sind generell mit Koordinaten zu zeichnen, damit sie später georeferenziert werden können. Die Mindestanforderungen an CAD-Zeichnungen für GIS Import sind zu erfüllen.
Im Übrigen gilt die Einmessungsvorschrift der Stadt Erfurt.
Die Koordinaten und Höhen sind ohne Kürzungswerte zu übergeben.
Die Bestandsunterlagen sind wie folgt abzugeben:
- in 2-facher Ausfertigung analog als Lageplan im Maßstab1:500 (bzw. 1:250 zur eindeutigen Darstellung) mit allen neu gebauten Anlagen (Plot)
- alle Zeichnungsdateien sind im ESRI-Shape-Format
- und im CAD - dwg/dxf-Format bzw. wenn möglich als Vectorworks (vwx)-Datei
Abgabe auf Datenträger oder per E-Mail, nach Herstellung der Fläche gemäß bestätigten Projekt zum Zeitpunkt der Abnahme der Bauleistung zu übergeben. Hinweise siehe unter: www.erfurt.de/mam/ef/leben/arbeit_und_beruf/ausschreibungen/vorschriften/ztv-vob-tva-sve.pdf; sowie www.erfurt.de/mam/ef/leben/arbeit_und_beruf/ausschreibungen/vorschriften/ztv-vob-hinweise_cad_gis.pdf
Um die Unterlagen in das Grünflächenkataster und ins Grünflächeninformationssystem (GRIS) übernehmen zu können, sind die Flächen nach den jeweiligen Nutzungsarten differenziert aufzunehmen:
Flächen (geschlossene Polygone):
· Strachpflanzungen
  Rasenansaat
Linien:
· ----
Punkte:
· Bäume
· Solitärsträucher
Menge: 1,000 St

*Hinweis: Vorbemerkungen Stundenlohnarbeiten*
Die nachfolgenden Arbeiten werden für Leistungen wie das Ablesen von Steinen (Größer DU 5 cm), die Beseitugung von Fahrspuren und das Ablesen von Müll der Verkehrsteilnehmer der angrenzenden Verkehrsflächen benötigt.

**11.1.1.20 Stundenlohnarbeiten durch Arbeitskräfte**
Stundenlohnarbeiten durch Arbeitskräfte
sind nur auf Anordnung des AG auszuführen. Der
Verrechnungssatz für die jeweilige Arbeitskraft umfaßt
sämtliche Aufwendungen, insbesondere den tatsächlichen
Lohn einschließlich vermögenswirksamer Leistungen mit
den Zuschlägen für Gemeinkosten (Sozialkassenbeiträge,
Winterbauumlage und dgl.), sowie Lohn-
bzw. Gehaltsnebenkosten und Zuschläge für Überstunden.
Zuschläge für Nacht-, Sonntags- und Feiertagsarbeit
werden gesondert vergütet. Poliere, Schachtmeister oder
dgl.
Menge: 5,000 h

**11.1.1.30 Leistung wie zuletzt in vollem Wortlaut beschrieben,**
Leistung wie zuletzt in vollem Wortlaut beschrieben,
jedoch Landschaftsgärtner.
Menge: 5,000 h

**11.1.1.40 Stundenlohnarbeiten Frontlader**
Stundenlohnarbeiten durch Baugeräte sind nur auf Anordnung des AG ausführen. Der Verrechnungssatz für das jeweilige Gerät umfasst sämtliche Aufwendungen für den Einsatz, insbesondere Gerätevorhalte- und Betriebsstoffkosten sowie sämtliche Zuschläge einschließlich der Kosten für das Bedienungspersonal. Der Verrechnungssatz gilt für das, zum Zeitpunkt des Abrufes einsatzbereit, auf der Baustelle befindliche Baugerät. Vergütet werden die tatsächlich geleisteten Arbeitsstunden.
Frontlader, luftbereift über 75 kW.
Menge: 5,000 h

**11.1.1.50 N.gefährl. Abfall aus Baustelle ent Entsorgung AN Gebühr einrechn. Aufmaß Fzg.**
StL-Nr. 12102117911002
Nicht gefährlichen Abfall aus Baustelle laden, fördern
und entsorgen. Schadstoffbelastung nach Unterlagen des
AG.
Abfall '.20 20 03 Andere Siedlungsabfälle..'
Entsorgung nach Wahl des AN.
Gebühren der Abfallentsorgung sind einzurechnen.
Abgerechnet wird nach Aufmaß auf dem Fahrzeug.
Menge: 1,000 m3

**11.1.1.60 Bestands- und Nutzungsdokumentation**
Erstellen einer abschließenden Dokumentation. Die Dokumentation ist in deutscher Sprache, in einfacher Ausfertigung in Papier sowie auf einem Datenträgerin digitaler Form auf USB-Stick (PDF-Format) zu übergeben.
Die Dokumentation muss zur Abnahme - in vom bauüberwachenden Büro geprüfter Form - vorliegen.

Die Dokumentation muss folgende Inhalte aufweisen:

- Deckblatt mit den Projektdaten. Namen und Anschriften der Projektbeteiligten des AN
- Inhaltsübersicht
- Fachuntemehmerbescheinigungen. Fachbauleitererklärung
- Errichtererklärung
- fachtechnische Abnahme- / Begehungsprotokolle
- Protokolle der Abnahmen durch den Auftraggeber
- Fertigstellungs- bzw. Mängelabstellungsanzeigen zu vor genannten Protokollen
- Liefernachweise
- Verdichtunngsnachweise, mit Lageplan der Standorte
- Auflistung aller verwendeten Materialien nach Ihrem Einbauort, sofern nicht durch Beschreibung eindeutig definierbar sind Planausschnitte beizulegen. Ggf. mit Artikelnummer. Farbnummer etc.
- technische Merkblätter aller verwendeten Materialien, einschließlich Nachweis der Einhaltung der in der Ausschreibung geforderten Eigenschaften, Übereinstimmungserklärungen, Wartungs-/Pflegeanweisung für alle eingesetzten Anlagen-/Gerätetele
- Entsorgungsnachweise aufgegliedert noch Positionen
- Bautagebuch, arbeitstäglich geführt mit Anzahl der AK, genauer Angabe der ausgeführten Arbeiten, sonstigen Besonderheiten

Übergabe der Dokumentation nach Abschluss der Bauleistung, vor Stellung der Schlussrechnung.
Menge: 1,000 St

**11.1.1.70 Vegetationsfläche mähen . Mähgut entsorgen**
Vegetationsfläche vor Beginn der Pflanzarbeiten mähen.
Neigung eben bis 1:4
Fläche: Grünland. 2x2 m großen Bereich um alle Pflanzsanfallendes Mähgut in das Eigentum des AN übernehmen und ordnungsgemäß entsorgen.
Menge: 650,000 m2

##### Abschnitt 11.1.2 Erdarbeiten

*Hinweis: Vorbemerkungen zu Erdarbeiten*
Bei den hier beschriebenen Erdarbeiten handelt es sich ausschließlich um Erdarbeiten zur Herstellung von einzelnen Baumgruben innerhalb des Südparkes und im Bereich der Grünanlage an der Böcklingstraße.
Bei allen Arbeiten ist der vorhandene Gehölzbestand und dessen Wurzelraum zu beachten.
Zuwegungen zu den jeweiligen Baumstandorten sind mit der BÜ / dem AG abzustimmen.
Die Zwischenlagerung der Erdstoffmassen kann nicht innerhalb des Südparks und nicht an der Böcklingstraße erfolgen.
Diese Erschwernisse sind in die Positionen zur Herstellung der Baumgruben einzukalkulieren.
Die Baumgruben sind vor der Verfüllung durch die örtliche Bauüberwachung (BÜ) abzunehmen.
Vor Einbau des Substrates ist das entsprechende Zertifikat/ Erstprüfung bei der BÜ einzureichen und freigeben zu lassen.

**11.1.2.10 Oberboden mit Vegetationsfläche (Rasen) Pflanzflächen**
Oberboden mit Vegetationsfläche (Rasen) Homogenbereich A,
profilgerecht abtragen, aufnehmen und entsorgen.
Entsorgen wird gesondert vergütet.
Abtragsdicke bis 10 cm.
Abgerechnet wird nach Abtragsprofilen.
Menge: 19,000 m3

**11.1.2.20 Oberboden mit Vegetationsfläche (Rasen) Ansaatfläche Böcklingstraße**
Oberboden mit Vegetationsfläche (Rasen) Homogenbereich A,
profilgerecht abtragen, aufnehmen und entsorgen.
Entsorgen wird gesondert vergütet.
Abtragsdicke bis 5 cm.
Abgerechnet wird nach Abtragsprofilen.
Menge: 5,000 m3

**11.1.2.30 Baumgrube / Wurzelraum herstellen Tiefe 0,10 m bis 0,70 m**
Erdstoff für Vegetationsflächen profilgerecht abtragen aufnehmen und entsorgen. Entsorgen wird gesondert vergütet.
Aushub ab Tiefe 0,10 m bis mittlere Abtragstiefe bis 0,70 m, Homogenbereich B, Ton, sandig, steinig, locker bis mitteldicht, steif.
Boden der LAGA Zuordnungsklasse Z1.1.
Abgerechnet wird nach Abtragsprofilen.
Menge: 82,000 m3

**11.1.2.40 Baumgrube / Wurzelraum herstellen Tiefe 0,7 bis 1,50 m Tragschicht**
Erdstoff für Vegetationsflächen profilgerecht abtragen aufnehmen und entsorgen. Entsorgen wird gesondert vergütet.
 Aushub ab Tiefe 0,7 bis 1,50 m,
Homogenbereich C, Zon, steinig, mittelplastisch / mitteldicht, steif/halbnfest.
Boden der LAGA Zuordnungsklasse Z1.1.
Abgerechnet wird nach Abtragsprofilen.
Menge: 32,000 m3

**11.1.2.50 N.gefährl. Abfall laden und entsorgen Boden Homogenbereich A Grasnarbe**
Nicht gefährlichen Abfall aus Baustelle / Zwischenlager laden, fördern und entsorgen.
Abfall = Boden / Grasnarbe. Abfallschlüsselnummer 17 05 04 und 20 02 01.
LAGA Einstufung Z1.1 bis 1.2.
Entsorgung nach Wahl des AN.
Gebühren der Abfallentsorgung sind einzurechnen.
Nachweis nach Unterlagen des AG führen.
Abgerechnet wird nach Abtragsprofilen.
Menge: 19,000 m3

**11.1.2.60 N.gefährl. Abfall aus Baustelle laden und entsorgen Boden Homogenbereich B**
Nicht gefährlichen Abfall aus Baustelle laden, fördern
und entsorgen.
Abfall = Boden. Abfallschlüsselnummer 17 05 04.
LAGA Einstufung Z1.1 bis 1.2.
Entsorgung nach Wahl des AN.
Gebühren der Abfallentsorgung sind einzurechnen.
Nachweis nach Unterlagen des AG führen.
Abgerechnet wird nach Abtragsprofilen.
Menge: 82,000 m3

**11.1.2.70 N.gefährl. Abfall aus Baustelle laden und entsorgen Boden Homogenbereich C**
Nicht gefährlichen Abfall aus Baustelle laden, fördern
und entsorgen.
Abfall = Boden. Abfallschlüsselnummer 17 05 04.
LAGA Einstufung Z1.1 bis 1.2
Entsorgung nach Wahl des AN.
Gebühren der Abfallentsorgung sind einzurechnen.
Nachweis nach Unterlagen des AG führen.
Abgerechnet wird nach Abtragsprofilen.
Menge: 32,000 m3

**11.1.2.80 Baugrund lockern**
Baugrund lockern
Baugrund vor Auftrag der Vegetationsschicht durch Aufreißen lockern. Abstand der Aufreißer bis 30cm, Tiefe bis 20cm. Steine und Fremdkörper ab 10cm DU und Unkraut ablesen. Material wird Eigentum des AN und ist zu beseitigen. Es ist Rücksicht auf Wurzeln der vorhandenen Bäume zu nehmen!
Menge: 92,000 m2

**11.1.2.90 Wurzelsperre einbauen Einbautiefe = 1,00 m.**
Wurzelsperre zum Schutz von Leitungen und sonstigen
baulichen Anlagen liefern und nach Unterlagen des AG einbauen.
Wurzelsperre, nachweislich gegen Durchwurzelung geeignet.
Einbautiefe = 1,00 m.
Verlegetiefe ab OK Gelände = 1,00 m.
Einbau in Teilabschnitten von je 3,00 m Länge.
In den Einheitspreis ist die Lieferung und sämtliche Erdarbeiten sowie alle zur Verlegung erforderlichen Materialien und Geräte einzurechnen.
Menge: 10,000 m

**11.1.2.100 Pflanzgrube verfüllen, Untersubstrat,**
Liefern eines Baumsubstrates für Pflanzgrubenbauweise 1, offene nicht überbaute Pflanzgrube, gemäß FLL-Richtlinie 2010: "Empfehlungen für Baumpflanzungen-Teil 2".
Der Nachweis über die Eignung des Substrates nach FLL Richtlinie 2010 ist durch einen aktuellen Prüfbericht vor Einbau zu erbringen.
Es sind keine Substrate mit Ziegelsplitt zu verwenden.

Verfüllen der Pflanzgruben der Hochstämme, lagenweise einbauen und verdichten. Einbauhöhe bis 1,00 m.

Möglicher Lieferant:
Kalkwerke Herbsleben. Baumsubstrat Arborquell-Untersubstrat
oder gleichwertig.

Angaben nur im Bieterangabenverzeichnis
Lieferant: '....................................................'

Produkt : '....................................................'
Menge: 39,000 m3

**11.1.2.110 Pflanzgrube verfüllen, Obersubstrat**
Liefern eines Baumsubstrates für Pflanzgrubenbauweise 1, offene nicht überbaute Pflanzgrube, gemäß FLL-Richtlinie 2010: "Empfehlungen für Baumpflanzungen-Teil 2".
Der Nachweis über die Eignung des Substrates nach FLL Richtlinie 2010 ist durch einen aktuellen Prüfbericht vor Einbau zu erbringen.
Hinweis: Pflanzsubstrat Lava ohne Ziegelsplitt-Anteil

Möglicher Lieferant:
Kalkwerke Herbsleben. Baumsubstrat Arborquell-Obersubstrat
oder gleichwertig.

Zur Verbesserung der Wasser- und Nährstoffspeicherfähigkeit das Baumsubstrat mit zu lieferndem Oberboden und Rindenhumus mischen und einbauen.

Mischungsverhältnis:
50 % Baumsubstrat
25 % Oberboden, unkrautfrei (entsprechend DIN 18915)
25 % Rindenhumus

Einbauhöhe 0,50 m.

Angaben nur im Bieterangabenverzeichnis
Lieferant: '....................................................'

Produkt : '....................................................'
Menge: 92,000 m3

**11.1.2.120 Lieferung und Einmischung Bodenverbesserungsstoff**
Physikalisch wirkender, organisch-Mineralischer 3 in 1-Bodenverbesserer zur Wasser- und Nährstoffspeicherung, Nährstoffbereitstellung und Wurzelwachstumsaktivierung, mit NPK Düngern mit Spurennährstoffen (12 Monate aktiv), Wurzelwachstumsaktivatoren (Biostimulanzien) und Huminsäuren liefern. Wasserspeicherfähigkeit ca. 8 Liter pro 100 Gramm und ist zu min. 95 % pflanzenverfügbar. Lebensdauer 8 Jahre.

Leitfabrikat: TerraCottem®ARBOR oder gleichwertig

Angaben nur im Bieterangabenverzeichnis
'....................................................'

Aufwandmengen:
17 Hochstämme - 5kg /Baumgrube
109 Sträucher - 0,75 kg /Strauchgrube
28 Bestandsbäume - 2 kg / Altbaum entlang der Friedrich-Ebert-Straße

In den Bereich bis 1,40 um den Ballen seitlich und bis zu einer Tiefe von 1 m homogenin das Baumsubstrat einmischen.
Es ist darauf zu achten, dass keine Produktreste an der Oberfläche liegen bleiben.
Menge: 223,000 kg

**11.1.2.130 Hindernis im Boden Beton**
Hindernis im Boden aus Beton abbrechen und aufnehmen. Abbruchgut in Eigentum des AN übernehmen, von der Baustelle entfernen und gegen Nachweis einer Wiederverwertung zuführen.
Menge: 1,000 m3

**11.1.2.140 Hindernis im Boden Wurzelwerk**
Hindernis im Boden aus Wurzelwerk abbrechen und aufnehmen. Abbruchgut in Eigentum des AN übernehmen, von der Baustelle entfernen und fachgerecht entsorgen.
Menge: 1,000 m3

##### Abschnitt 11.1.3 Pflanzenlieferung Bäume

*Hinweis: Ausführungsbeschreibung Anlieferung von Gehölzen (Für Titel Pflanzenlieferung Bäume und Pflanzenlieferung Sträucher)*
Diese folgende Leistungsbeschreibung umfasst die Lieferung von Gehölzen in den beschriebenen Mengen und Qualitäten der jeweiligen Positionen.

Die Pflanzen müssen eindeutig etikettiert sein.

Die Pflanzen müssen den Qualitätsanforderungen der DIN 18916 und somit den Gütebestimmungen für Baumschulpflanzen (FLL 2020) erster Qualität entsprechen. Der AN garantiert für die Sortenechtheit. Die Pflanzen müssen regelmäßig verpflanzt und geschnitten worden sein; dies ist durch Quartierbuch zu belegen. Das Jahr der letzten Verschulung ist anzugeben: Es darf maximal vier Vegetationsperioden zurückliegen.

Die Pflanzen müssen in der Winterhärtezone 7a/b angezogen worden sein.

Auf der Baustelle hat der Auftragnehmer dafür Sorge zu tragen, dass die Pflanzen geschützt sind vor Austrocknung, Wind und Frost.

Die Südausrichtung ist von der Baumschule vor der Auslieferung am Stamm in 1 m Höhe farblich deutlich zu markieren.

Die Anlieferung der Baumschulware ist 3 Tage vorher schriftlich anzuzeigen.

Angabe der Lieferbaumschule für alle Gehölzlieferungen:

Angaben nur im Bieterangabenverzeichnis
'....................................................'

**11.1.3.10 Acer campestre, StU 14-16 cm**
Acer campestre
Hochstamm im Container.  STU 14-16 cm
gerade Stammverlängerung, Kronenansatz bei mind 1,80 m.
Menge: 1,000 St

**11.1.3.20 Acer opalus, StU 14-16 cm**
Acer opalus, Hochstamm im Container.  STU 14-16 cm
gerade Stammverlängerung, Kronenansatz bei mind 1,80 m.
Menge: 2,000 St

**11.1.3.30 Alnus spaethii, StU 14-16 cm**
Alnus spaethii, Hochstamm im Container.  STU 14-16 cm
gerade Stammverlängerung, Kronenansatz bei mind 1,80 m.
Menge: 2,000 St

**11.1.3.40 Carpinus betulus, StU 14-16 cm**
Carpinus betulus, Hochstamm im Container.  STU 14-16 cm
gerade Stammverlängerung, Kronenansatz bei mind 1,80 m.
Menge: 2,000 St

**11.1.3.50 Fraxinus ornus, StU 14-16 cm**
Fraxinus ornus
Hochstamm mDb.  STU 14-16 cm
gerade Stammverlängerung, Kronenansatz bei mind 1,80 m.
Menge: 3,000 St

**11.1.3.60 Koelreuteria paniculata, StU 14-16 cm**
Koelreuteria paniculata, Hochstamm mDb.  STU 14-16 cm
gerade Stammverlängerung, Kronenansatz bei mind 1,80 m.
Menge: 3,000 St

**11.1.3.70 Ostrya carpinifolia, StU 14-16 cm**
Ostrya carpinifolia, Hochstamm mDb.  STU 14-16 cm
gerade Stammverlängerung, Kronenansatz bei mind 1,80 m.
Menge: 1,000 St

**11.1.3.80 Prunus avium, StU 14-16 cm**
Prunus avium, Hochstamm mDb.  STU 14-16 cm
gerade Stammverlängerung, Kronenansatz bei mind 1,80 m.
Menge: 3,000 St

##### Abschnitt 11.1.4 Pflanzenlieferung Sträucher

**11.1.4.10 Amelanchier laevis, Solitär**
Amelanchier laevis, Sol. 3xv mDb, H 150-175 cm
Menge: 5,000 St

**11.1.4.20 Amelanchier laevis**
Amelanchier laevis, Str. 2xv im Container, H 60-100
Menge: 5,000 St

**11.1.4.30 Amelanchier lamarckii, Solitär**
Amelanchier lamarckii, Sol. 3xv mDb, H 150-175 cm
Menge: 12,000 St

**11.1.4.40 Amelanchier ovalis, Solitär**
Amelanchier ovalis, Sol. 3xv mDb, H 150-175 cm
Menge: 3,000 St

**11.1.4.50 Aronia melanocarpa, Solitär**
Aronia melanocarpa, Sol. 3xv mDb, H 125-150 cm
Menge: 8,000 St

**11.1.4.60 Cornus mas, Solitär**
Cornus mas, Sol. 3xv mDb, H 150-175 cm
Menge: 3,000 St

**11.1.4.70 Cornus mas,**
Cornus mas, Str. 3xv im Container, H 80-100
Menge: 10,000 St

**11.1.4.80 Cornus sericea 'Flaviramea'**
Cornus sericea ‘Flaviramea‘,
Str.l. 2xv im Container, H 60-100
Menge: 10,000 St

**11.1.4.90 Lonicera x purpursii, Solitär**
Lonicera x purpursii, Sol. 3xv mDb, H 125- 150 cm
Menge: 5,000 St

**11.1.4.100 Philadelphus coronarius, Solitär**
Philadelphus coronarius, Sol. 3xv mDb, H 125-150
Menge: 5,000 St

**11.1.4.110 Philadelphus coronarius,**
Philadelphus coronarius, Str. 2xv im Container, H 60-100
Menge: 10,000 St

**11.1.4.120 Spiraea vanhouttei, Solitär**
Spiraea vanhouttei, Sol. 3xv mDb, H 150- 175 cm
Menge: 8,000 St

**11.1.4.130 Symphoricarpos albus laevigatus**
Symphoricarpos albus laevigatus,
Str. 2xv im Container, H 40-60 cm
Menge: 10,000 St

**11.1.4.140 Viburnum pragense, Solitär**
Viburnum pragense, Sol. 3xv mDb, H 80-100 cm
Menge: 13,000 St

**11.1.4.150 Viburnum rhytidophyllum, Solitär**
Viburnum rhytidophyllum, Sol. 4xv mDb, H 125-150
Menge: 2,000 St

##### Abschnitt 11.1.5 Lieferung und Ausbringung Blumenzwiebeln

**11.1.5.10 Crocus tommasinianus, Gr. 5/+**
Crocus tommasinianus, Gr. 5/+
liefern und stecken.
Menge: 120,000 Stck

**11.1.5.20 Crocus tommasinianus 'Ruby Giant' Gr. 5/7**
Crocus tommasinianus 'Ruby Giant' Gr. 5/7
liefern und stecken
Menge: 160,000 Stck

**11.1.5.30 Crocus chrysanthus 'Dorothy', Gr. 5/7**
Crocus chrysanthus 'Dorothy', Gr. 5/7
liefern und stecken
Menge: 280,000 Stck

**11.1.5.40 Scilla siberica Spring Beauty, Gr. 8/9**
Scilla siberica Spring Beauty, Gr. 8/9
liefern und stecken.
Menge: 220,000 Stck

**11.1.5.50 Scilla siberica Alba, Gr. 6/7**
Scilla siberica Alba, Gr. 6/7
liefern und stecken.
Menge: 120,000 Stck

**11.1.5.60 Eranthis hyemalis, Gr. 4/5**
Eranthis hyemalis, Gr. 4/5
liefern und stecken.
Menge: 340,000 Stck

##### Abschnitt 11.1.6 Vegetationstechnische Arb., Pflanzarbeiten

**11.1.6.10 Pflanzstellen kennzeichnen bis Pflanzung**
*** Pauschalposition
Pflanzstellen im Gelände nach Unterlagen des AG
(Pflanzplan), getrennt nach Hochstämmen, Solitären und Sträuchern, mit unterschiedlichen Pfählen deutlich sichtbar kennzeichnen.
Markierung der Pflanzeinheiten bis zur Pflanzung vorhalten.
Freigabe der Pflanzeinheiten durch die BÜ freigeben.
Menge: 1,000 Psch

**11.1.6.20 Pflanzgrube für Hochstamm ausheben**
Pflanzgrube ausheben, Seitenlänge 100 cm, Tiefe 60 cm.
Aushubmaterial: vorhandenes Baumsubstrat innerhalb der Pflanzgruben.
Aushub wird seitlich für den Wiedereinbau gelagert.
Menge: 17,000 St

**11.1.6.30 Mykorrhiza-Behandlung**
Mykorrhizabehandlung (14 Endo-Mykorrhiza und 3 Ekto-Mykorrhiza) vornehmen. Impfstoff als Substrat in Wurzelnähe in das ausgehobene Pflanzloch ausstreuen und vor dem Verfüllen des Pflanzloches an die Ballenseiten aufstreichen. Verbrauch pro Pflanze: 200 ml Impfstoff.
Abrechnungseinheit: Stück Baum
Menge: 17,000 St

**11.1.6.40 Wurzelbelüftung/ -bewässerung liefern und einbauen**
Wurzelbelüftung/ -bewässerung liefern und einbauen.
Zur besseren und dauerhaften Belüftung und Bewässerung der Wurzeln sind beim Pflanzvorgang BaumSchnorchel nach Herstellerangabe in die Pflanzgrube einzubauen. Je Baumgrube 2 BaumSchnorchel einbauen. Die BaumSchnorchel werden nahezu vertikal, in leichter Schräglage nahe bei der Wurzel oder dem Wurzelballen um die Pflanze herum in die Grube eingebracht. Einschließlich aller Erdarbeiten.
Die Oberseite der Baumschnorchel darf nicht mit Substrat überdeckt werden und nicht mehr als 10 cm überstehen.
Abrechnung je Baum.
Menge: 17,000 St

**11.1.6.50 Hochstamm pflanzen, StU 14 - 16cm**
Hochstamm, StU über 14 bis 16 cm, mit Ballen/Container gem. Einzelbeschreibung Pflanzenlieferung, in ausgehobene Pflanzgrube pflanzen. Ballentuch komplett entfernen. Pflanzgrube mit seitlich gelagerten Substrat verfüllen. Inkl. Pflanzschnitt an Hochstamm unter Wahrung des artspezifischen Habitus durchführen. Schnittgut geht in Eigentum des AN über und ist ordnungsgemäß von der Baustelle zu entfernen.
Zum Ausgleich von Setzungen sind Bäume ca. 10 cm höher einzupflanzen als sie zuvor gestanden haben.
Gießring anlegen.
Menge: 17,000 St

**11.1.6.60 Verankerung Pfahl-Dreibock**
Pflanzenverankerung mit Pfahl-Dreibock mit
Lattenrahmen, Pfähle weißgeschält, Pfahllänge 250 cm,
Zopfdicke 10 cm; Bindegut aus Kokosstrick.
Pfahlabstand mind. 1,20 m zur Aufnahme Gießring.
Material liefern und Dreibock herstellen.
Die Pfähle sind 1,00 m einzuschlagen und die Bindungen in 1,30 m Höhe über OK Gelände zu befestigen.
Menge: 17,000 St

**11.1.6.70 Gießrand**
Zur Bewässerung des Wurzelballens Gießrand aus biobaseiertem Polyethylen auf Basis von Zuckerrohr- Abfallresten, liefern und einbauen und während Pflegephase vorhalten.
Material: Gießrend BIo based
Stärke: 3 mm
Höhe: 30 cm
Farbe: Grün

Produkt der GEFA Produkte Fabritz GmbH oder eine gleichwertiges Produkt.
Durchmesser des Gießrandes am Baumstandort 1,10 m.
Einbau:
Gießrand rund um den Baumstamm ca. 10 cm tief eingraben.
Gießrandhöhe sichtbar: 20 cm.
Dichte Überlappung oder fachgerechte Verbindung herstellen.
Eventuell an den Baumpfosten befestigen.

Angaben nur im Bieterangabenverzeichnis
Hersteller: '....................................................'
Menge: 17,000 St

**11.1.6.80 Stammschutz mit Arbo-Flex**
Arbo- Flex Rindenschutz inkl. Voranstrich herstellen, Schutz der Rinde an Stamm und Hauptästen von Hochstämmen und Solitären gegen Verdunstung und Sonneneinstrahlung herstellen. Stammumfang über 16cm bis 18cm. Arbeitshöhe bis 2,20m. 1. Stamm mittels Schleifvlies oder Spezialbürste reinigen und mit dem Voranstrich LX60 (Art.Nr. 04.091.01) oder gleichwertiges "satt" streichen. 2. Rindenschutz durch deckenden Anstrich mehrjährig (>= 7 Jahre) haftender Stammschutzfarbe (weiß) wie Arbo Flex 7 plus oder gleichwertiges vom Stammfuß bis in die Hauptäste anlegen. Hinweis: Arbo-Flex ab + 10°C auftragen (nicht auf gefrorenes oder nasses Holz streichen).
Die Stammschutzfarbe muss vor der Anbindung, vollflächig aufgebracht werden.

Sollte das Auftragen des Rindenschutzes witterungsbedingt nicht möglich sein ist als Zwischenlösung das Anbringen einer Schilfrohrmatte einzukalkulieren.

Angaben nur im Bieterangabenverzeichnis
'....................................................'
Menge: 17,000 St

**11.1.6.90 Solitärstrauch, H bis 200 cm pflanzen**
Strauch/ Solitärstrauch,
Höhe 80- 175 cm, mit Ballen oder Topfballen/ Container, bauseits beigestellt, pflanzen in bereits vorbereitete Pflanzflächen.
Menge: 64,000 St

**11.1.6.100 Planum Pflanzflächen**
Planum im Bereich der Pflanzflächen herstellen, zulässige
Abweichung von der Sollhöhe 4cm, Anschlüsse an Wege,
Plätze und sonstige Beläge oberflächengleich, Steine,
Fremdkörper, Unkraut und schwer verrottbare
Pflanzenteile ablesen, DU Steine und Fremdkörper >/=
3cm, Stoffe werden Eigentum des AN und sind zu
beseitigen.
Menge: 200,000 m2

**11.1.6.110 Baumverankerung (Baumpfahl) setzen Pfahl schräg L 2 m, DU 6-8 cm bunt geschält 2 Bindung/Pfahl Kokosstr. mittel Solitäre über 1,50 m**
StL-Nr. 18107342152202
Baumpfahl, gekegelt bzw. gefast und gespitzt, standfest
setzen. Gehölz anbinden.
Pfahl schräg setzen.
Pfahllänge 2,00 m, Zopfdurchmesser 6 bis 8 cm.
Pfahl aus Nadelholz, bunt geschält.
Zwei Bindungen je Pfahl.
Bindung = Kokosstrick, mitteldick (1 kg = 80 m), Bindung aus doppelter 8-er Schlaufe, auf Abstand umwickelt. Bindung am Pfahl annageln.
Menge: 33,000 St

**11.1.6.120 Gehölz pflanzen v.Str. m.C., Loch 40x40x40 cm Gießrand Boden einplan.**
Gehölz pflanzen, inkl. Pflanzschnitt. Pflanzloch oder Pflanzgraben herstellen. Brauchbaren Boden wieder einbauen.
Bei der Herstellung der Pflanzlöcher ist der Wurzelbestand der vorhandenen Linden zu beachten.

Gehölz liefern wird gesondert vergütet.
Gehölz = verpflanzter Strauch mit Ballen/Container.
Pflanzloch 40 x 40 cm oder Durchmesser = 45 cm, 40 cm
tief.
Gießrand entsprechend Pflanzlochgröße anlegen.
Überschüssigen Boden seitlich einplanieren.
Menge: 45,000 St

**11.1.6.130 Pflanzenschutz durch Mulchen Hochstamm**
Pflanzfläche nach dem Pflanzen schützen gegen
Verunkrauten und Austrocknen durch Mulchen mit
Fasermulch, Körnung 0-20 mm,,
Dicke der Mulchdecke 10 cm,
Durchmesser der Pflanzscheibe 1,50 m.
Nur außerhalb des Gießrandes mulchen.
Menge: 17,000 St

**11.1.6.140 Pflanzenschutz durch Mulchen Solitärstrauch, einzeln stehend**
Pflanzfläche nach dem Pflanzen schützen gegen
Verunkrauten und Austrocknen durch Mulchen mit
Fasermulch, Körnung 0-20 mm,
Dicke der Mulchdecke 10 cm,
Durchmesser der Pflanzscheibe 1,50 m.
Menge: 64,000 St

**11.1.6.150 Pflanzscheibe mulchen Pflanzsch. DU 60 Dicke 10 cm**
Pflanzscheibe von Gehölz gleichmäßig dick mulchen.
Pflanzscheibengröße, Durchmesser = 60 cm.
Fasermulch, Körnung 0-20 mm,
Dicke der Mulchschicht = 10 cm.
Menge: 45,000 St

**11.1.6.160 Hindernis im Boden Wurzelwerk**
Hindernis im Boden aus Wurzelwerk abbrechen und aufnehmen. Abbruchgut in Eigentum des AN übernehmen, von der Baustelle entfernen und fachgerecht entsorgen.
Menge: 1,000 m3

**11.1.6.170 Hindernis im Boden Beton**
Hindernis im Boden aus Beton abbrechen und aufnehmen. Abbruchgut in Eigentum des AN übernehmen, von der Baustelle entfernen und gegen Nachweis einer Wiederverwertung zuführen.
Menge: 1,000 m3

**11.1.6.180 Holzpalisaden / Holzpoller**
Holzpalisaden zu Verhinderung der Befahrung von Grünflächen, einzeln in Vegetationsflächen eingebauen.
Material: Pfähle Robinie, Lärche oder Eiche, geschält, entsplintet und geschliffen, Zopfdicke 25-35 cm, L 1,0m liefern und inkl. aller notwendigen Erd- und Nebenarbeiten einbauen. Höhe über OK Gelände 0,5m.
Menge: 10,000 St

##### Abschnitt 11.1.7 Rasenflächen

*Hinweis: Hinweistext Rasenansaat*
Die Ausführung der Rasenansaat erfolgt in Teilflächen im Bereich der in anspruch genommenen Flächen.
Abstimmung zur Umsetzung der Maßnahme vor Beginn der Arbeiten mit AG.

**11.1.7.10 Vegetationsschicht lockern, durch Fräsen**
Vegetationsschicht lockern, durch Fräsen, Tiefe 15 cm, Steine
und Fremdkörper, Durchmesser 'bis 3 cm', Unkraut und schwer

verrottbare Pflanzenteile ablesen, Stoffe werden Eigentum des AN und sind zu beseitigen, Oberboden Homogenbereich A,  Abrechnung in der Abwicklung.
Betrifft alle Flächen im Bereich der Bodenlockerung (Bodenbelüftung), der Pflanzgräben und im Umfeld der Strauch und Solitärpflanzungen, Flächen sind teilweise schon Rasenflächen.
Ausführung auf ebenen und schwach geneigten Flächen.
Menge: 3100,000 m2

**11.1.7.20 Rasenplanum**
Planum für Rasenfläche herstellen, zulässige Abweichung von der Sollhöhe 2cm, Anschlüsse an Wege, Plätze und sonstige Beläge oberflächengleich, Steine, Fremdkörper, Unkraut und schwer verrottbare Pflanzenteile ablesen, DU Steine und Fremdkörper >/= 3cm, Stoffe werden Eigentum des AN und sind zu beseitigen. Oberboden Homogenbereich A,
Abrechnung in der Abwicklung.
Menge: 3100,000 m2

**11.1.7.30 Rasenansaat Gebrauchsrasen Parkseitig des Geh-und Radweges**
Rasenansaat Gebrauchsrasen
mit Regel-Saatgutmischung Gebrauchsrasen Trockenlagen
RSM 2.2/FLL, in zwei gekreuzten Arbeitsgängen,
Saatgutmenge 35 g/m2, Abrechnung in der Abwicklung.
Ausführung auf Böschungen und ebenen Flächen.
Menge: 1300,000 m2

**11.1.7.40 Rasenansaat Landschaftsrasen Zwischen der Friedrich-Ebert-Straße und dem Radweg**
Rasenansaat Landschaftsrasen
mit der Sondermischung der Saatgutmischung Schattsaum, Mischung 09 der Rieger-Hofmann GmbH oder einer gleichwertigen Mischung.
Die Mischung ist ohne Gräser und in veränderter Artenzusammensetzung zu liefern - siehe Tabelle:

Saatgut ohne Entmischung ausbringen, einarbeiten und andrücken.
Saatgut liefern.
Saatgutmenge = 3 g/m2 + Füllstoff

| Blumen 100% |  |  |
| --- | --- | --- |
| Botanischer Name | Deutscher Name | % |
| Ajuga genevensis | Genfer Günsel | 5,00 |
| Ajuga reptans | Kriechender Günsel | 3,00 |
| Anemone nemorosa | Buschwindröschen | 10,00 |
| Angelica sylvestris | Engelwurz | 2,00 |
| Anthericum liliago | Lilienblütige Graslilie | 2,00 |
| Anthriscus sylvestris | Wiesen-Kerbel | 1,00 |
| Aquilegia vulgaris | Gewöhnliche Akelei | 3,00 |
| Arum maculatum | Gefleckter Aronstab | 2,00 |
| Astrantia major | Große Sterndolde | 1,00 |
| Campanula persicifolia | Pfirsichblättrige Glockenblume | 1,00 |
| Campanula trachelium | Nesselblättrige Glockenblume | 1,00 |
| Centaurea scabiosa | Skabiosen-Flockenblume | 1,00 |
| Cardamine pratensis | Wiesen-Schaumkraut | 1,00 |
| Corydalis cava | Hohler Lerchensporn | 2,00 |
| Digitalis purpurea | Roter Fingerhut | 1,00 |
| Epilobium angustifolium | Schmalblättriges Weidenröschen | 1,00 |
| Eupatorium cannabinum | Wasserdost | 1,00 |
| Fragaria vesca | Wald-Erdbeere | 1,00 |
| Galium sylvaticum | Wald-Labkraut | 2,00 |
| Geranium pyrenaicum | Pyrenäen-Storchschnabel | 1,00 |
| Geranium robertianum | Stinkender Storchschnabel | 1,00 |
| Geum urbanum | Echte Nelkenwurz | 1,00 |
| Helleborus foetidus | Stinkende Nieswurz | 7,00 |
| Hesperis matronalis | Gewöhnliche Nachtviole | 3,00 |
| Hieracium murorum | Wald- Habichtskraut | 1,00 |
| Hypericum maculatum | Geflecktes Johanniskraut | 1,00 |
| Hypericum perforatum | Echtes Johanniskraut | 1,00 |
| Knautia maxima | Wald-Witwenblume | 1,00 |
| Lamium maculatum | Gefleckte Taubnessel | 2,00 |
| Lathyrus sylvestris | Wald-Platterbse | 1,00 |
| Lathyrus vernus | Frühlings-Platterbse | 1,00 |
| Lunaria rediviva | Ausdauerndes Silberblatt | 1,00 |
| Myosotis sylvatica | Wald-Vergissmeinnicht | 5,00 |
| Phyteuma spicatum | Ährige Teufelskralle | 1,00 |
| Potentilla erecta | Blutwurz | 1,00 |
| Primula elatior | Wald-Schlüsselblume | 5,00 |
| Prunella vulgaris | Gewöhnliche Braunelle | 5,00 |
| Pulmonaria officinalis | Geflecktes Lungenkraut | 5,00 |
| Ranunculus lanuginosus | Wolliger Hahnenfuß | 1,00 |
| Ranunculus repens | Kriechender Hahnenfuß | 2,00 |
| Sanicula europaea | Wald-Sanikel | 2,00 |
| Scutellaria galericulata | Sumpf-Helmkraut | 1,00 |
| Senecio ovatus | Fuchssches Greiskraut | 1,00 |
| Silene dioica | Rote Lichtnelke | 4,00 |
| Stachys sylvatica | Wald-Ziest | 3,00 |
| Stellaria holostea | Große Sternmiere | 1,00 |
|  |  | 100,00 |

Angaben nur im Bieterangabenverzeichnis
'....................................................'
Menge: 1700,000 m2

**11.1.7.50 Lieferung und Einbau Sand für Landschaftsrasen Böcklingstraße**
Sand zur ausmagerung des Standortes liefern und in einer Schichtstärke von 5 cm einbauen.
Sand: 0,063 bis 2 mm
Sand 10 cm tief einfräsen.
Menge: 5,000 m³

**11.1.7.60 Rasenansaat Landschaftsrasen Böcklingstraße**
Rasenansaat Landschaftsrasen
mit der Saatgutmischung wärmeliebender Saum, Mischung 10 der Rieger-Hofmann GmbH oder einer gleichwertigen Mischung.

Saatgut ohne Entmischung ausbringen, einarbeiten und andrücken.
Saatgut liefern.
Saatgutmenge = 5 g/m2.

Angaben nur im Bieterangabenverzeichnis
'....................................................'
Menge: 100,000 m2

##### Abschnitt 11.1.8 Fertigstellungspflege

*Hinweis: Vorbemerkungen Fertigstellungspflege*
Die Fertigstellung gemäß DIN 18916 von Baum-,
Gehölz-und Staudenpflanzungen und Rasenflächen
erfolgt bis zum abnahmefähigen Zustand durch die
Fertigstellungspflege.
Diese hat zum Ziel, einen Zustand zu erreichen,
der bei anschließenden Pflegemaßnahmen nach DIN
18919 die gesicherte Weiterentwicklung ermöglicht.
Sie umfasst alle Leistungen, die jeweils zur Erzielung
eines abnahmefähigen Zustandes erforderlich sind.
Zeitraum: 1 Vegetationsperiode, bis zur Endabnahme
Alle Arbeitsgänge sind jeweils vorher schriftlich beim
AG anzuzeigen und bestätigen zu lassen.
Die Arbeiten

**11.1.8.10 Gehölzbehandlung mit Pflanzenschutzmittel 1. AG**
Gehölzbehandlung mit Pflanzenschutzmittel herstellen.
Pflanzenschutzmittel gemäß Herstellerangaben aufbringen im Streichverfahren.
Anstrich kompletter Stamm und Leittrieb, sowie der Starkäste

Baumart: Prunus
Anwendungszeitraum: 1x im Januar
vor dem Schwärmen, Schwarmzeiten beachten
Mittel: Karate Zeon oder gleichwertig.

1 Stück = 1 Baum

Angaben nur im Bieterangabenverzeichnis
Produkt : '....................................................'
Menge: 3,000 St

**11.1.8.20 Gehölzbehandlung mit Pflanzenschutzmittel 2. AG**
Gehölzbehandlung mit Pflanzenschutzmittel herstellen.
Pflanzenschutzmittel gemäß Herstellerangaben aufbringen im Streichverfahren.
Anstrich kompletter Stamm und Leittrieb, sowie der Starkäste

Baumart: Prunus
Anwendungszeitraum: 1x im Mai!,
vor dem Schwärmen, Schwarmzeiten beachten
Mittel: Karate Zeon oder gleichwertig.

1 Stück = 1 Baum

Angaben nur im Bieterangabenverzeichnis
Produkt : '....................................................'
Menge: 3,000 St

**11.1.8.30 Düngung - Solitärsträucher und Hochstämme (Neupflanzungen und Bestandsbäume entlang der Friedrich Ebert Straße)**
Dünger liefern und gleichmäßig flächig auf die
Pflanzscheiben nach Herstellerangaben ausbringen.
Aufwandmenge 100 g / m².
Fläche 2 x 2 m (Pflanzgrube)
COMPO EXPERT® Floranid® Twin Baumkraft oder gleichwertig.

Angaben nur im Bieterangabenverzeichnis
Hersteller: '....................................................'

Produkt  : '....................................................'
Menge: 154,000 St

**11.1.8.40 Einzelgehölz pflegen, 1 Arbeitsgang innerhalb Grünfläche Hochstämme und Solitärsträucher**
Hochstämme pflegen.
Baumscheibe mit Rindenmulch gemulcht, Größe der Baumscheibe: 1,50 m im Durchmesser.
Baumscheibe jäten und lockern, ggf. Bindung korrigieren und Verankerung nachrichten.
Abgestorbene Äste entfernen.
Unrat und Schnittgut in Eigentum des AN übernehmen und
von der Baustelle entfernen.
Menge: 81,000 St

**11.1.8.50 Einzelgehölz pflegen, 2. Arbeitsgang innerhalb Grünfläche**
Leistung wie zuletzt in vollem Wortlaut beschrieben,
jedoch 2. Arbeitsgang.
Menge: 81,000 St

**11.1.8.60 Einzelgehölz pflegen, 3. Arbeitsgang innerhalb Grünfläche**
Leistung wie zuletzt in vollem Wortlaut beschrieben,
jedoch 3. Arbeitsgang.
Menge: 81,000 St

**11.1.8.70 Einzelgehölz pflegen, 4. Arbeitsgang innerhalb Grünfläche**
Leistung wie zuletzt in vollem Wortlaut beschrieben,
jedoch 4. Arbeitsgang.
Menge: 81,000 St

**11.1.8.80 Einzelgehölz pflegen, 5. Arbeitsgang innerhalb Grünfläche**
Leistung wie zuletzt in vollem Wortlaut beschrieben,
jedoch 5. Arbeitsgang.
Menge: 81,000 St

**11.1.8.90 Einzelgehölz pflegen, 6. Arbeitsgang innerhalb Grünfläche**
Leistung wie zuletzt in vollem Wortlaut beschrieben,
jedoch 6. Arbeitsgang.
Menge: 81,000 St

**11.1.8.100 Pflege der Pflanzflächen, 1. Durchgang**
Gehölzfläche pflegen. Pflanzscheibe und 1,50 um die Pflanzscheibe.
Gehölzfläche ‘Sträucher am Spielplatz‘.
Pflanzscheiben, gemulcht, jäten und um die Pflanzscheibe mähen.
Gehölze richten und antreten, zu schwach austreibende zurückschneiden.
Unrat und Mähgut in eigentum des AN übernehmen.
Menge: 45,000 St

**11.1.8.110 Pflege der Pflanzflächen, 2. Durchgang**
Leistung wie zuletzt in vollem Wortlaut beschrieben,
jedoch 2. Arbeitsgang.
Menge: 45,000 St

**11.1.8.120 Pflege der Pflanzflächen, 3. Durchgang**
Leistung wie zuletzt in vollem Wortlaut beschrieben,
jedoch 3. Arbeitsgang.
Menge: 45,000 St

**11.1.8.130 Pflege der Pflanzflächen, 4. Durchgang**
Leistung wie zuletzt in vollem Wortlaut beschrieben,
jedoch 4. Arbeitsgang.
Menge: 45,000 St

**11.1.8.140 Pflege der Pflanzflächen, 5. Durchgang**
Leistung wie zuletzt in vollem Wortlaut beschrieben,
jedoch 5. Arbeitsgang.
Menge: 45,000 St

**11.1.8.150 Pflege der Pflanzflächen, 6. Durchgang**
Leistung wie zuletzt in vollem Wortlaut beschrieben,
jedoch 6. Arbeitsgang.
Menge: 45,000 St

**11.1.8.160 Wässern Sträucher und Solitärsträucher, 1. Durchgang**
1. Durchgang.  Wasser liefern und wässern der Neupflanzungen.
Mindestwassermenge je Arbeitsgang/Solitärstrauch 50 Liter.
Menge: 109,000 St

**11.1.8.170 Wässern Sträucher und Solitärsträucher, 2. Durchgang**
Leistung wie zuletzt in vollem Wortlaut beschrieben,
jedoch 2. Arbeitsgang.
Menge: 109,000 St

**11.1.8.180 Wässern Sträucher und Solitärsträucher, 3. Durchgang**
Leistung wie zuletzt in vollem Wortlaut beschrieben,
jedoch 3. Arbeitsgang.
Menge: 109,000 St

**11.1.8.190 Wässern Sträucher und Solitärsträucher, 4. Durchgang**
Leistung wie zuletzt in vollem Wortlaut beschrieben,
jedoch 4. Arbeitsgang.
Menge: 109,000 St

**11.1.8.200 Wässern Sträucher und Solitärsträucher, 5. Durchgang**
Leistung wie zuletzt in vollem Wortlaut beschrieben,
jedoch 5. Arbeitsgang.
Menge: 109,000 St

**11.1.8.210 Wässern Sträucher und Solitärsträucher, 6. Durchgang**
Leistung wie zuletzt in vollem Wortlaut beschrieben,
jedoch 6. Arbeitsgang.
Menge: 109,000 St

**11.1.8.220 Wässern Sträucher und Solitärsträucher, 7. Durchgang**
Leistung wie zuletzt in vollem Wortlaut beschrieben,
jedoch 7. Arbeitsgang.
Menge: 109,000 St

**11.1.8.230 Wässern Sträucher und Solitärsträucher, 8. Durchgang**
Leistung wie zuletzt in vollem Wortlaut beschrieben,
jedoch 8. Arbeitsgang.
Menge: 109,000 St

**11.1.8.240 Wässern Sträucher und Solitärsträucher, 9. Durchgang**
Leistung wie zuletzt in vollem Wortlaut beschrieben,
jedoch 9. Arbeitsgang.
Menge: 109,000 St

**11.1.8.250 Wässern Sträucher und Solitärsträucher, 10. Durchgang**
Leistung wie zuletzt in vollem Wortlaut beschrieben,
jedoch 10. Arbeitsgang.
Menge: 109,000 St

**11.1.8.260 Wässern Sträucher und Solitärsträucher, 11. Durchgang**
Leistung wie zuletzt in vollem Wortlaut beschrieben,
jedoch 11. Arbeitsgang.
Menge: 109,000 St

**11.1.8.270 Wässern Sträucher und Solitärsträucher, 12. Durchgang**
Leistung wie zuletzt in vollem Wortlaut beschrieben,
jedoch 12. Arbeitsgang.
Menge: 109,000 St

**11.1.8.280 Wässern Sträucher und Solitärsträucher, 13. Durchgang**
Leistung wie zuletzt in vollem Wortlaut beschrieben,
jedoch 13. Arbeitsgang.
Menge: 109,000 St

**11.1.8.290 Wässern Sträucher und Solitärsträucher, 14. Durchgang**
Leistung wie zuletzt in vollem Wortlaut beschrieben,
jedoch 14. Arbeitsgang.
Menge: 109,000 St

**11.1.8.300 Wässern Sträucher und Solitärsträucher, 15. Durchgang**
Leistung wie zuletzt in vollem Wortlaut beschrieben,
jedoch 15. Arbeitsgang.
Menge: 109,000 St

**11.1.8.310 Wässern Neupflanzung Bäume, 1. Durchgang**
In der Vegetationszeit sind je nach Bodenfeuchtesituation und natürlicher Niederschlagsmenge Bewässerungsgänge durchzuführen:
Wässer der Bäume (Hochstämme),
Wasser liefern und in die vorhandenen Gießränder einfüllen.
Mindestwassermenge je Baum = 250 Liter, in zwei zeitlich versetzten Arbeitsgängen.
Menge: 17,000 St

**11.1.8.320 Wässern Neupflanzung Bäume, 2. Durchgang**
Leistung wie zuletzt in vollem Wortlaut beschrieben,
jedoch 2. Arbeitsgang.
Menge: 17,000 St

**11.1.8.330 Wässern Neupflanzung Bäume, 3. Durchgang**
Leistung wie zuletzt in vollem Wortlaut beschrieben,
jedoch 3. Arbeitsgang.
Menge: 17,000 St

**11.1.8.340 Wässern Neupflanzung Bäume, 5. Durchgang**
Leistung wie zuletzt in vollem Wortlaut beschrieben,
jedoch 5. Arbeitsgang.
Menge: 17,000 St

**11.1.8.350 Wässern Neupflanzung Bäume, 4. Durchgang**
Leistung wie zuletzt in vollem Wortlaut beschrieben,
jedoch 4. Arbeitsgang.
Menge: 17,000 St

**11.1.8.360 Wässern Neupflanzung Bäume, 6. Durchgang**
Leistung wie zuletzt in vollem Wortlaut beschrieben,
jedoch 6. Arbeitsgang.
Menge: 17,000 St

**11.1.8.370 Wässern Neupflanzung Bäume, 7. Durchgang**
Leistung wie zuletzt in vollem Wortlaut beschrieben,
jedoch 7. Arbeitsgang.
Menge: 17,000 St

**11.1.8.380 Wässern Neupflanzung Bäume, 8. Durchgang**
Leistung wie zuletzt in vollem Wortlaut beschrieben,
jedoch 8. Arbeitsgang.
Menge: 17,000 St

**11.1.8.390 Wässern Neupflanzung Bäume, 9. Durchgang**
Leistung wie zuletzt in vollem Wortlaut beschrieben,
jedoch 9. Arbeitsgang.
Menge: 17,000 St

**11.1.8.400 Wässern Neupflanzung Bäume, 10. Durchgang**
Leistung wie zuletzt in vollem Wortlaut beschrieben,
jedoch 10. Arbeitsgang.
Menge: 17,000 St

**11.1.8.410 Wässern Neupflanzung Bäume, 11. Durchgang**
Leistung wie zuletzt in vollem Wortlaut beschrieben,
jedoch 11. Arbeitsgang.
Menge: 17,000 St

**11.1.8.420 Wässern Neupflanzung Bäume, 12. Durchgang**
Leistung wie zuletzt in vollem Wortlaut beschrieben,
jedoch 12. Arbeitsgang.
Menge: 17,000 St

**11.1.8.430 Wässern Neupflanzung Bäume, 13. Durchgang**
Leistung wie zuletzt in vollem Wortlaut beschrieben,
jedoch 13. Arbeitsgang.
Menge: 17,000 St

**11.1.8.440 Wässern Neupflanzung Bäume, 14. Durchgang**
Leistung wie zuletzt in vollem Wortlaut beschrieben,
jedoch 14. Arbeitsgang.
Menge: 17,000 St

**11.1.8.450 Wässern Neupflanzung Bäume, 15. Durchgang**
Leistung wie zuletzt in vollem Wortlaut beschrieben,
jedoch 15. Arbeitsgang.
Menge: 17,000 St

**11.1.8.460 Rasen mähen Ansaat 1. Mahd**
Rasen mähen, Wuchshöhe 8 bis 10 cm, Schnitthöhe 4 cm, Schnittfolge nach Wuchshöhe, Schnittgut wird Eigentum des AN und ist zu beseitigen.
Menge: 1300,000 m2

**11.1.8.470 Rasen mähen Ansaat 2. Mahd**
Leistung wie zuletzt in vollem Wortlaut beschrieben,
jedoch 2. Arbeitsgang.
Menge: 1300,000 m2

**11.1.8.480 Rasen mähen Ansaat 3. Mahd**
Leistung wie zuletzt in vollem Wortlaut beschrieben,
jedoch 3. Arbeitsgang.
Menge: 1300,000 m2

**11.1.8.490 Rasen mähen Ansaat 4. Mahd**
Leistung wie zuletzt in vollem Wortlaut beschrieben,
jedoch 4. Arbeitsgang.
Menge: 1300,000 m2

**11.1.8.500 Rasen mähen Ansaat 5. Mahd**
Leistung wie zuletzt in vollem Wortlaut beschrieben,
jedoch 5. Arbeitsgang.
Menge: 1300,000 m2

**11.1.8.510 Rasen mähen Ansaat 6. Mahd**
Leistung wie zuletzt in vollem Wortlaut beschrieben,
jedoch 6. Arbeitsgang.
Menge: 1300,000 m2

**11.1.8.520 Schröpfschnitt Landschaftsrasen**
Schröpfschnitt durchführen, Wuchshöhe bis 50 cm, Schnitthöhe 6 cm.
Durchführung des Schröpfschnittes im zeitigen Frühjahr vor dem Austrieb.
Schnittgut wird Eigentum des AN und ist zu beseitigen.

Wichtig! Unter den Jungbäumen wird ein Wiesenkreis von DU 0,50 m als Schutzstreifen stehen gelassen.
Menge: 100,000 m²

**11.1.8.530 Landschaftsrasen mähen 1. Mahd**
Wuchshöhe bis 80 cm, Schnitthöhe 6 cm, Schnittfolge nach Wuchshöhe, Schnittgut wird Eigentum des AN und ist zu beseitigen.
Mahd im Herbst.
Menge: 100,000 m2

**11.1.8.540 Landschaftsrasen mähen 2. Mahd**
Rasen mähen, Wuchshöhe bis 80 cm, Schnitthöhe 6 cm, Schnittfolge nach Wuchshöhe, Schnittgut wird Eigentum des AN und ist zu beseitigen
Menge: 100,000 m2

**11.1.8.550 Landschaftsrasen mähen 1. Mahd Zwischen der Friedrich-Ebert-Straße und dem Radweg**
Rasen mähen, Wuchshöhe bis 60 cm, Schnitthöhe 6 cm, Schnittfolge nach Wuchshöhe, Schnittgut wird Eigentum des AN und ist zu beseitigen
Menge: 1700,000 m2

**11.1.8.560 Landschaftsrasen mähen 2. Mahd Zwischen der Friedrich-Ebert-Straße und dem Radweg**
Rasen mähen, Wuchshöhe bis 60 cm, Schnitthöhe 6 cm, Schnittfolge nach Wuchshöhe, Schnittgut wird Eigentum des AN und ist zu beseitigen
Menge: 1700,000 m2

**11.1.8.570 Landschaftsrasen mähen 3. Mahd Zwischen der Friedrich-Ebert-Straße und dem Radweg**
Rasen mähen, Wuchshöhe bis 60 cm, Schnitthöhe 6 cm, Schnittfolge nach Wuchshöhe, Schnittgut wird Eigentum des AN und ist zu beseitigen
Menge: 1700,000 m2

##### Abschnitt 11.1.9 Entwicklungspflege 1. Jahr

*Hinweis: Vorbemerkungen Entwicklungspflege*
Die Entwicklungspflge gemäß DIN 18919 umfasst alle Teilmaßnahmen und Standorte der Baumaßnahme.

**11.1.9.10 Gehölzbehandlung mit Pflanzenschutzmittel 1. AG**
Gehölzbehandlung mit Pflanzenschutzmittel herstellen.
Pflanzenschutzmittel gemäß Herstellerangaben aufbringen im Streichverfahren.
Anstrich kompletter Stamm und Leittrieb, sowie der Starkäste

Baumart: Prunus
Anwendungszeitraum: 1x im Januar
vor dem Schwärmen, Schwarmzeiten beachten
Mittel: Karate Zeon oder gleichwertig.

1 Stück = 1 Baum

Angaben nur im Bieterangabenverzeichnis
Produkt : '....................................................'
Menge: 3,000 St

**11.1.9.20 Gehölzbehandlung mit Pflanzenschutzmittel 2. AG**
Gehölzbehandlung mit Pflanzenschutzmittel herstellen.
Pflanzenschutzmittel gemäß Herstellerangaben aufbringen im Streichverfahren.
Anstrich kompletter Stamm und Leittrieb, sowie der Starkäste

Baumart: Prunus
Anwendungszeitraum: 1x im Mai!,
vor dem Schwärmen, Schwarmzeiten beachten
Mittel: Karate Zeon oder gleichwertig.

1 Stück = 1 Baum

Angaben nur im Bieterangabenverzeichnis
Produkt : '....................................................'
Menge: 3,000 St

**11.1.9.30 Düngung - Solitärsträucher und Hochstämme (Neupflanzungen und Bestandsbäume entlang der Friedrich Ebert Straße)**
Dünger liefern und gleichmäßig flächig auf die
Pflanzscheiben nach Herstellerangaben ausbringen.
Aufwandmenge 100 g / m².
Fläche 2 x 2 m (Pflanzgrube)
COMPO EXPERT® Floranid® Twin Baumkraft oder gleichwertig.

Angaben nur im Bieterangabenverzeichnis
Hersteller: '....................................................'

Produkt  : '....................................................'
Menge: 154,000 St

**11.1.9.40 Einzelgehölz pflegen, 1 Arbeitsgang innerhalb Grünfläche Hochstämme und Solitärsträucher**
Hochstämme pflegen.
Baumscheibe mit Rindenmulch gemulcht, Größe der Baumscheibe: 1,50 m im Durchmesser.
Baumscheibe jäten und lockern, ggf. Bindung korrigieren und Verankerung nachrichten.
Abgestorbene Äste entfernen.
Unrat und Schnittgut in Eigentum des AN übernehmen und
von der Baustelle entfernen.
Menge: 81,000 St

**11.1.9.50 Einzelgehölz pflegen, 2. Arbeitsgang innerhalb Grünfläche**
Leistung wie zuletzt in vollem Wortlaut beschrieben,
jedoch 2. Arbeitsgang.
Menge: 81,000 St

**11.1.9.60 Einzelgehölz pflegen, 3. Arbeitsgang innerhalb Grünfläche**
Leistung wie zuletzt in vollem Wortlaut beschrieben,
jedoch 3. Arbeitsgang.
Menge: 81,000 St

**11.1.9.70 Einzelgehölz pflegen, 4. Arbeitsgang innerhalb Grünfläche**
Leistung wie zuletzt in vollem Wortlaut beschrieben,
jedoch 4. Arbeitsgang.
Menge: 81,000 St

**11.1.9.80 Einzelgehölz pflegen, 5. Arbeitsgang innerhalb Grünfläche**
Leistung wie zuletzt in vollem Wortlaut beschrieben,
jedoch 5. Arbeitsgang.
Menge: 81,000 St

**11.1.9.90 Einzelgehölz pflegen, 6. Arbeitsgang innerhalb Grünfläche**
Leistung wie zuletzt in vollem Wortlaut beschrieben,
jedoch 6. Arbeitsgang.
Menge: 81,000 St

**11.1.9.100 Pflege der Pflanzflächen, 1. Durchgang**
Gehölzfläche pflegen. Pflanzscheibe und 1,50 um die Pflanzscheibe.
Gehölzfläche ‘Sträucher am Spielplatz‘.
Pflanzscheiben, gemulcht, jäten und um die Pflanzscheibe mähen.
Gehölze richten und antreten, zu schwach austreibende zurückschneiden.
Unrat und Mähgut in eigentum des AN übernehmen.
Menge: 45,000 St

**11.1.9.110 Pflege der Pflanzflächen, 2. Durchgang**
Leistung wie zuletzt in vollem Wortlaut beschrieben,
jedoch 2. Arbeitsgang.
Menge: 45,000 St

**11.1.9.120 Pflege der Pflanzflächen, 3. Durchgang**
Leistung wie zuletzt in vollem Wortlaut beschrieben,
jedoch 3. Arbeitsgang.
Menge: 45,000 St

**11.1.9.130 Pflege der Pflanzflächen, 4. Durchgang**
Leistung wie zuletzt in vollem Wortlaut beschrieben,
jedoch 4. Arbeitsgang.
Menge: 45,000 St

**11.1.9.140 Pflege der Pflanzflächen, 5. Durchgang**
Leistung wie zuletzt in vollem Wortlaut beschrieben,
jedoch 5. Arbeitsgang.
Menge: 45,000 St

**11.1.9.150 Pflege der Pflanzflächen, 6. Durchgang**
Leistung wie zuletzt in vollem Wortlaut beschrieben,
jedoch 6. Arbeitsgang.
Menge: 45,000 St

**11.1.9.160 Wässern Sträucher und Solitärsträucher, 1. Durchgang**
1. Durchgang.  Wasser liefern und wässern der Neupflanzungen.
Mindestwassermenge je Arbeitsgang/Solitärstrauch 50 Liter.
Menge: 109,000 St

**11.1.9.170 Wässern Sträucher und Solitärsträucher, 2. Durchgang**
Leistung wie zuletzt in vollem Wortlaut beschrieben,
jedoch 2. Arbeitsgang.
Menge: 109,000 St

**11.1.9.180 Wässern Sträucher und Solitärsträucher, 3. Durchgang**
Leistung wie zuletzt in vollem Wortlaut beschrieben,
jedoch 3. Arbeitsgang.
Menge: 109,000 St

**11.1.9.190 Wässern Sträucher und Solitärsträucher, 4. Durchgang**
Leistung wie zuletzt in vollem Wortlaut beschrieben,
jedoch 4. Arbeitsgang.
Menge: 109,000 St

**11.1.9.200 Wässern Sträucher und Solitärsträucher, 5. Durchgang**
Leistung wie zuletzt in vollem Wortlaut beschrieben,
jedoch 5. Arbeitsgang.
Menge: 109,000 St

**11.1.9.210 Wässern Sträucher und Solitärsträucher, 6. Durchgang**
Leistung wie zuletzt in vollem Wortlaut beschrieben,
jedoch 6. Arbeitsgang.
Menge: 109,000 St

**11.1.9.220 Wässern Sträucher und Solitärsträucher, 7. Durchgang**
Leistung wie zuletzt in vollem Wortlaut beschrieben,
jedoch 7. Arbeitsgang.
Menge: 109,000 St

**11.1.9.230 Wässern Sträucher und Solitärsträucher, 8. Durchgang**
Leistung wie zuletzt in vollem Wortlaut beschrieben,
jedoch 8. Arbeitsgang.
Menge: 109,000 St

**11.1.9.240 Wässern Sträucher und Solitärsträucher, 9. Durchgang**
Leistung wie zuletzt in vollem Wortlaut beschrieben,
jedoch 9. Arbeitsgang.
Menge: 109,000 St

**11.1.9.250 Wässern Sträucher und Solitärsträucher, 10. Durchgang**
Leistung wie zuletzt in vollem Wortlaut beschrieben,
jedoch 10. Arbeitsgang.
Menge: 109,000 St

**11.1.9.260 Wässern Sträucher und Solitärsträucher, 11. Durchgang**
Leistung wie zuletzt in vollem Wortlaut beschrieben,
jedoch 11. Arbeitsgang.
Menge: 109,000 St

**11.1.9.270 Wässern Sträucher und Solitärsträucher, 12. Durchgang**
Leistung wie zuletzt in vollem Wortlaut beschrieben,
jedoch 12. Arbeitsgang.
Menge: 109,000 St

**11.1.9.280 Wässern Sträucher und Solitärsträucher, 13. Durchgang**
Leistung wie zuletzt in vollem Wortlaut beschrieben,
jedoch 13. Arbeitsgang.
Menge: 109,000 St

**11.1.9.290 Wässern Sträucher und Solitärsträucher, 14. Durchgang**
Leistung wie zuletzt in vollem Wortlaut beschrieben,
jedoch 14. Arbeitsgang.
Menge: 109,000 St

**11.1.9.300 Wässern Sträucher und Solitärsträucher, 15. Durchgang**
Leistung wie zuletzt in vollem Wortlaut beschrieben,
jedoch 15. Arbeitsgang.
Menge: 109,000 St

**11.1.9.310 Wässern Neupflanzung Bäume, 1. Durchgang**
In der Vegetationszeit sind je nach Bodenfeuchtesituation und natürlicher Niederschlagsmenge Bewässerungsgänge durchzuführen:
Wässer der Bäume (Hochstämme),
Wasser liefern und in die vorhandenen Gießränder einfüllen.
Mindestwassermenge je Baum = 250 Liter, in zwei zeitlich versetzten Arbeitsgängen.
Menge: 17,000 St

**11.1.9.320 Wässern Neupflanzung Bäume, 2. Durchgang**
Leistung wie zuletzt in vollem Wortlaut beschrieben,
jedoch 2. Arbeitsgang.
Menge: 17,000 St

**11.1.9.330 Wässern Neupflanzung Bäume, 3. Durchgang**
Leistung wie zuletzt in vollem Wortlaut beschrieben,
jedoch 3. Arbeitsgang.
Menge: 17,000 St

**11.1.9.340 Wässern Neupflanzung Bäume, 5. Durchgang**
Leistung wie zuletzt in vollem Wortlaut beschrieben,
jedoch 5. Arbeitsgang.
Menge: 17,000 St

**11.1.9.350 Wässern Neupflanzung Bäume, 4. Durchgang**
Leistung wie zuletzt in vollem Wortlaut beschrieben,
jedoch 4. Arbeitsgang.
Menge: 17,000 St

**11.1.9.360 Wässern Neupflanzung Bäume, 6. Durchgang**
Leistung wie zuletzt in vollem Wortlaut beschrieben,
jedoch 6. Arbeitsgang.
Menge: 17,000 St

**11.1.9.370 Wässern Neupflanzung Bäume, 7. Durchgang**
Leistung wie zuletzt in vollem Wortlaut beschrieben,
jedoch 7. Arbeitsgang.
Menge: 17,000 St

**11.1.9.380 Wässern Neupflanzung Bäume, 8. Durchgang**
Leistung wie zuletzt in vollem Wortlaut beschrieben,
jedoch 8. Arbeitsgang.
Menge: 17,000 St

**11.1.9.390 Wässern Neupflanzung Bäume, 9. Durchgang**
Leistung wie zuletzt in vollem Wortlaut beschrieben,
jedoch 9. Arbeitsgang.
Menge: 17,000 St

**11.1.9.400 Wässern Neupflanzung Bäume, 10. Durchgang**
Leistung wie zuletzt in vollem Wortlaut beschrieben,
jedoch 10. Arbeitsgang.
Menge: 17,000 St

**11.1.9.410 Wässern Neupflanzung Bäume, 11. Durchgang**
Leistung wie zuletzt in vollem Wortlaut beschrieben,
jedoch 11. Arbeitsgang.
Menge: 17,000 St

**11.1.9.420 Wässern Neupflanzung Bäume, 12. Durchgang**
Leistung wie zuletzt in vollem Wortlaut beschrieben,
jedoch 12. Arbeitsgang.
Menge: 17,000 St

**11.1.9.430 Wässern Neupflanzung Bäume, 13. Durchgang**
Leistung wie zuletzt in vollem Wortlaut beschrieben,
jedoch 13. Arbeitsgang.
Menge: 17,000 St

**11.1.9.440 Wässern Neupflanzung Bäume, 14. Durchgang**
Leistung wie zuletzt in vollem Wortlaut beschrieben,
jedoch 14. Arbeitsgang.
Menge: 17,000 St

**11.1.9.450 Wässern Neupflanzung Bäume, 15. Durchgang**
Leistung wie zuletzt in vollem Wortlaut beschrieben,
jedoch 15. Arbeitsgang.
Menge: 17,000 St

**11.1.9.460 Schröpfschnitt Landschaftsrasen**
Schröpfschnitt durchführen, Wuchshöhe bis 50 cm, Schnitthöhe 6 cm.
Durchführung des Schröpfschnittes im zeitigen Frühjahr vor dem Austrieb.
Schnittgut wird Eigentum des AN und ist zu beseitigen.

Wichtig! Unter den Jungbäumen wird ein Wiesenkreis von DU 0,50 m als Schutzstreifen stehen gelassen.
Menge: 100,000 m²

**11.1.9.470 Landschaftsrasen mähen 1. Mahd**
Wuchshöhe bis 80 cm, Schnitthöhe 6 cm, Schnittfolge nach Wuchshöhe, Schnittgut wird Eigentum des AN und ist zu beseitigen.
Mahd im Herbst.
Menge: 100,000 m2

**11.1.9.480 Landschaftsrasen mähen 2. Mahd**
Rasen mähen, Wuchshöhe bis 80 cm, Schnitthöhe 6 cm, Schnittfolge nach Wuchshöhe, Schnittgut wird Eigentum des AN und ist zu beseitigen
Menge: 100,000 m2

**11.1.9.490 Landschaftsrasen mähen 1. Mahd Zwischen der Friedrich-Ebert-Straße und dem Radweg**
Rasen mähen, Wuchshöhe bis 60 cm, Schnitthöhe 6 cm, Schnittfolge nach Wuchshöhe, Schnittgut wird Eigentum des AN und ist zu beseitigen
Menge: 1700,000 m2

**11.1.9.500 Landschaftsrasen mähen 2. Mahd Zwischen der Friedrich-Ebert-Straße und dem Radweg**
Rasen mähen, Wuchshöhe bis 60 cm, Schnitthöhe 6 cm, Schnittfolge nach Wuchshöhe, Schnittgut wird Eigentum des AN und ist zu beseitigen
Menge: 1700,000 m2

**11.1.9.510 Landschaftsrasen mähen 3. Mahd Zwischen der Friedrich-Ebert-Straße und dem Radweg**
Rasen mähen, Wuchshöhe bis 60 cm, Schnitthöhe 6 cm, Schnittfolge nach Wuchshöhe, Schnittgut wird Eigentum des AN und ist zu beseitigen
Menge: 1700,000 m2

**11.1.9.520 Pflanzfläche und Hochstämme nachmulchen Rindenmulch**
Pflanzfläche und Hochstämme schützen gegen Verunkrauten und Austrocknen durch Mulchen mit Rindenmulch, gütegesicherter Typ, Dicke der Mulchdecke 5 cm, Andeckung bis OK Gelände. Abdeckung nach Abschluss der laufenden Vegetationsperiode.
Menge: 9,000 m³

##### Abschnitt 11.1.10 Entwicklungspflege 2. Jahr

*Hinweis: Vorbemerkungen Entwicklungspflege*
Die Entwicklungspflge gemäß DIN 18919 umfasst alle Teilmaßnahmen und Standorte der Baumaßnahme.

**11.1.10.10 Gehölzbehandlung mit Pflanzenschutzmittel 1. AG**
Gehölzbehandlung mit Pflanzenschutzmittel herstellen.
Pflanzenschutzmittel gemäß Herstellerangaben aufbringen im Streichverfahren.
Anstrich kompletter Stamm und Leittrieb, sowie der Starkäste

Baumart: Prunus
Anwendungszeitraum: 1x im Januar
vor dem Schwärmen, Schwarmzeiten beachten
Mittel: Karate Zeon oder gleichwertig.

1 Stück = 1 Baum

Angaben nur im Bieterangabenverzeichnis
Produkt : '....................................................'
Menge: 3,000 St

**11.1.10.20 Gehölzbehandlung mit Pflanzenschutzmittel 2. AG**
Gehölzbehandlung mit Pflanzenschutzmittel herstellen.
Pflanzenschutzmittel gemäß Herstellerangaben aufbringen im Streichverfahren.
Anstrich kompletter Stamm und Leittrieb, sowie der Starkäste

Baumart: Prunus
Anwendungszeitraum: 1x im Mai!,
vor dem Schwärmen, Schwarmzeiten beachten
Mittel: Karate Zeon oder gleichwertig.

1 Stück = 1 Baum

Angaben nur im Bieterangabenverzeichnis
Produkt : '....................................................'
Menge: 3,000 St

**11.1.10.30 Erziehungsschnitt**
Bäume schneiden,Schnittart = Erziehungsschnitt im 4. Jahr der Entwicklungspflege, Schnittgut in Eigentum des AN übernehmen von der Baustelle entfernen. Baumhöhe über 3 bis 5m. Beachtung der ZTV-Baumpflege 2017
Menge: 17,000 St

**11.1.10.40 Düngung - Solitärsträucher und Hochstämme (Neupflanzungen und Bestandsbäume entlang der Friedrich Ebert Straße)**
Dünger liefern und gleichmäßig flächig auf die
Pflanzscheiben nach Herstellerangaben ausbringen.
Aufwandmenge 100 g / m².
Fläche 2 x 2 m (Pflanzgrube)
COMPO EXPERT® Floranid® Twin Baumkraft oder gleichwertig.

Angaben nur im Bieterangabenverzeichnis
Hersteller: '....................................................'

Produkt  : '....................................................'
Menge: 154,000 St

**11.1.10.50 Einzelgehölz pflegen, 1 Arbeitsgang innerhalb Grünfläche Hochstämme und Solitärsträucher**
Hochstämme pflegen.
Baumscheibe mit Rindenmulch gemulcht, Größe der Baumscheibe: 1,50 m im Durchmesser.
Baumscheibe jäten und lockern, ggf. Bindung korrigieren und Verankerung nachrichten.
Abgestorbene Äste entfernen.
Unrat und Schnittgut in Eigentum des AN übernehmen und
von der Baustelle entfernen.
Menge: 81,000 St

**11.1.10.60 Einzelgehölz pflegen, 2. Arbeitsgang innerhalb Grünfläche**
Leistung wie zuletzt in vollem Wortlaut beschrieben,
jedoch 2. Arbeitsgang.
Menge: 81,000 St

**11.1.10.70 Einzelgehölz pflegen, 3. Arbeitsgang innerhalb Grünfläche**
Leistung wie zuletzt in vollem Wortlaut beschrieben,
jedoch 3. Arbeitsgang.
Menge: 81,000 St

**11.1.10.80 Einzelgehölz pflegen, 4. Arbeitsgang innerhalb Grünfläche**
Leistung wie zuletzt in vollem Wortlaut beschrieben,
jedoch 4. Arbeitsgang.
Menge: 81,000 St

**11.1.10.90 Einzelgehölz pflegen, 5. Arbeitsgang innerhalb Grünfläche**
Leistung wie zuletzt in vollem Wortlaut beschrieben,
jedoch 5. Arbeitsgang.
Menge: 81,000 St

**11.1.10.100 Einzelgehölz pflegen, 6. Arbeitsgang innerhalb Grünfläche**
Leistung wie zuletzt in vollem Wortlaut beschrieben,
jedoch 6. Arbeitsgang.
Menge: 81,000 St

**11.1.10.110 Pflege der Pflanzflächen, 1. Durchgang**
Gehölzfläche pflegen. Pflanzscheibe und 1,50 um die Pflanzscheibe.
Gehölzfläche ‘Sträucher am Spielplatz‘.
Pflanzscheiben, gemulcht, jäten und um die Pflanzscheibe mähen.
Gehölze richten und antreten, zu schwach austreibende zurückschneiden.
Unrat und Mähgut in eigentum des AN übernehmen.
Menge: 45,000 St

**11.1.10.120 Pflege der Pflanzflächen, 2. Durchgang**
Leistung wie zuletzt in vollem Wortlaut beschrieben,
jedoch 2. Arbeitsgang.
Menge: 45,000 St

**11.1.10.130 Pflege der Pflanzflächen, 3. Durchgang**
Leistung wie zuletzt in vollem Wortlaut beschrieben,
jedoch 3. Arbeitsgang.
Menge: 45,000 St

**11.1.10.140 Pflege der Pflanzflächen, 4. Durchgang**
Leistung wie zuletzt in vollem Wortlaut beschrieben,
jedoch 4. Arbeitsgang.
Menge: 45,000 St

**11.1.10.150 Pflege der Pflanzflächen, 5. Durchgang**
Leistung wie zuletzt in vollem Wortlaut beschrieben,
jedoch 5. Arbeitsgang.
Menge: 45,000 St

**11.1.10.160 Pflege der Pflanzflächen, 6. Durchgang**
Leistung wie zuletzt in vollem Wortlaut beschrieben,
jedoch 6. Arbeitsgang.
Menge: 45,000 St

**11.1.10.170 Wässern Sträucher und Solitärsträucher, 1. Durchgang**
1. Durchgang.  Wasser liefern und wässern der Neupflanzungen.
Mindestwassermenge je Arbeitsgang/Solitärstrauch 50 Liter.
Menge: 109,000 St

**11.1.10.180 Wässern Sträucher und Solitärsträucher, 2. Durchgang**
Leistung wie zuletzt in vollem Wortlaut beschrieben,
jedoch 2. Arbeitsgang.
Menge: 109,000 St

**11.1.10.190 Wässern Sträucher und Solitärsträucher, 3. Durchgang**
Leistung wie zuletzt in vollem Wortlaut beschrieben,
jedoch 3. Arbeitsgang.
Menge: 109,000 St

**11.1.10.200 Wässern Sträucher und Solitärsträucher, 4. Durchgang**
Leistung wie zuletzt in vollem Wortlaut beschrieben,
jedoch 4. Arbeitsgang.
Menge: 109,000 St

**11.1.10.210 Wässern Sträucher und Solitärsträucher, 5. Durchgang**
Leistung wie zuletzt in vollem Wortlaut beschrieben,
jedoch 5. Arbeitsgang.
Menge: 109,000 St

**11.1.10.220 Wässern Sträucher und Solitärsträucher, 6. Durchgang**
Leistung wie zuletzt in vollem Wortlaut beschrieben,
jedoch 6. Arbeitsgang.
Menge: 109,000 St

**11.1.10.230 Wässern Sträucher und Solitärsträucher, 7. Durchgang**
Leistung wie zuletzt in vollem Wortlaut beschrieben,
jedoch 7. Arbeitsgang.
Menge: 109,000 St

**11.1.10.240 Wässern Sträucher und Solitärsträucher, 8. Durchgang**
Leistung wie zuletzt in vollem Wortlaut beschrieben,
jedoch 8. Arbeitsgang.
Menge: 109,000 St

**11.1.10.250 Wässern Sträucher und Solitärsträucher, 9. Durchgang**
Leistung wie zuletzt in vollem Wortlaut beschrieben,
jedoch 9. Arbeitsgang.
Menge: 109,000 St

**11.1.10.260 Wässern Sträucher und Solitärsträucher, 10. Durchgang**
Leistung wie zuletzt in vollem Wortlaut beschrieben,
jedoch 10. Arbeitsgang.
Menge: 109,000 St

**11.1.10.270 Wässern Sträucher und Solitärsträucher, 11. Durchgang**
Leistung wie zuletzt in vollem Wortlaut beschrieben,
jedoch 11. Arbeitsgang.
Menge: 109,000 St

**11.1.10.280 Wässern Sträucher und Solitärsträucher, 12. Durchgang**
Leistung wie zuletzt in vollem Wortlaut beschrieben,
jedoch 12. Arbeitsgang.
Menge: 109,000 St

**11.1.10.290 Wässern Sträucher und Solitärsträucher, 13. Durchgang**
Leistung wie zuletzt in vollem Wortlaut beschrieben,
jedoch 13. Arbeitsgang.
Menge: 109,000 St

**11.1.10.300 Wässern Sträucher und Solitärsträucher, 14. Durchgang**
Leistung wie zuletzt in vollem Wortlaut beschrieben,
jedoch 14. Arbeitsgang.
Menge: 109,000 St

**11.1.10.310 Wässern Sträucher und Solitärsträucher, 15. Durchgang**
Leistung wie zuletzt in vollem Wortlaut beschrieben,
jedoch 15. Arbeitsgang.
Menge: 109,000 St

**11.1.10.320 Wässern Neupflanzung Bäume, 1. Durchgang**
In der Vegetationszeit sind je nach Bodenfeuchtesituation und natürlicher Niederschlagsmenge Bewässerungsgänge durchzuführen:
Wässer der Bäume (Hochstämme),
Wasser liefern und in die vorhandenen Gießränder einfüllen.
Mindestwassermenge je Baum = 250 Liter, in zwei zeitlich versetzten Arbeitsgängen.
Menge: 17,000 St

**11.1.10.330 Wässern Neupflanzung Bäume, 2. Durchgang**
Leistung wie zuletzt in vollem Wortlaut beschrieben,
jedoch 2. Arbeitsgang.
Menge: 17,000 St

**11.1.10.340 Wässern Neupflanzung Bäume, 3. Durchgang**
Leistung wie zuletzt in vollem Wortlaut beschrieben,
jedoch 3. Arbeitsgang.
Menge: 17,000 St

**11.1.10.350 Wässern Neupflanzung Bäume, 5. Durchgang**
Leistung wie zuletzt in vollem Wortlaut beschrieben,
jedoch 5. Arbeitsgang.
Menge: 17,000 St

**11.1.10.360 Wässern Neupflanzung Bäume, 4. Durchgang**
Leistung wie zuletzt in vollem Wortlaut beschrieben,
jedoch 4. Arbeitsgang.
Menge: 17,000 St

**11.1.10.370 Wässern Neupflanzung Bäume, 6. Durchgang**
Leistung wie zuletzt in vollem Wortlaut beschrieben,
jedoch 6. Arbeitsgang.
Menge: 17,000 St

**11.1.10.380 Wässern Neupflanzung Bäume, 7. Durchgang**
Leistung wie zuletzt in vollem Wortlaut beschrieben,
jedoch 7. Arbeitsgang.
Menge: 17,000 St

**11.1.10.390 Wässern Neupflanzung Bäume, 8. Durchgang**
Leistung wie zuletzt in vollem Wortlaut beschrieben,
jedoch 8. Arbeitsgang.
Menge: 17,000 St

**11.1.10.400 Wässern Neupflanzung Bäume, 9. Durchgang**
Leistung wie zuletzt in vollem Wortlaut beschrieben,
jedoch 9. Arbeitsgang.
Menge: 17,000 St

**11.1.10.410 Wässern Neupflanzung Bäume, 10. Durchgang**
Leistung wie zuletzt in vollem Wortlaut beschrieben,
jedoch 10. Arbeitsgang.
Menge: 17,000 St

**11.1.10.420 Wässern Neupflanzung Bäume, 11. Durchgang**
Leistung wie zuletzt in vollem Wortlaut beschrieben,
jedoch 11. Arbeitsgang.
Menge: 17,000 St

**11.1.10.430 Wässern Neupflanzung Bäume, 12. Durchgang**
Leistung wie zuletzt in vollem Wortlaut beschrieben,
jedoch 12. Arbeitsgang.
Menge: 17,000 St

**11.1.10.440 Wässern Neupflanzung Bäume, 13. Durchgang**
Leistung wie zuletzt in vollem Wortlaut beschrieben,
jedoch 13. Arbeitsgang.
Menge: 17,000 St

**11.1.10.450 Wässern Neupflanzung Bäume, 14. Durchgang**
Leistung wie zuletzt in vollem Wortlaut beschrieben,
jedoch 14. Arbeitsgang.
Menge: 17,000 St

**11.1.10.460 Wässern Neupflanzung Bäume, 15. Durchgang**
Leistung wie zuletzt in vollem Wortlaut beschrieben,
jedoch 15. Arbeitsgang.
Menge: 17,000 St

**11.1.10.470 Schröpfschnitt Landschaftsrasen**
Schröpfschnitt durchführen, Wuchshöhe bis 50 cm, Schnitthöhe 6 cm.
Durchführung des Schröpfschnittes im zeitigen Frühjahr vor dem Austrieb.
Schnittgut wird Eigentum des AN und ist zu beseitigen.

Wichtig! Unter den Jungbäumen wird ein Wiesenkreis von DU 0,50 m als Schutzstreifen stehen gelassen.
Menge: 100,000 m²

**11.1.10.480 Landschaftsrasen mähen 1. Mahd**
Wuchshöhe bis 80 cm, Schnitthöhe 6 cm, Schnittfolge nach Wuchshöhe, Schnittgut wird Eigentum des AN und ist zu beseitigen.
Mahd im Herbst.
Menge: 100,000 m2

**11.1.10.490 Landschaftsrasen mähen 2. Mahd**
Rasen mähen, Wuchshöhe bis 80 cm, Schnitthöhe 6 cm, Schnittfolge nach Wuchshöhe, Schnittgut wird Eigentum des AN und ist zu beseitigen
Menge: 100,000 m2

**11.1.10.500 Landschaftsrasen mähen 1. Mahd Zwischen der Friedrich-Ebert-Straße und dem Radweg**
Rasen mähen, Wuchshöhe bis 60 cm, Schnitthöhe 6 cm, Schnittfolge nach Wuchshöhe, Schnittgut wird Eigentum des AN und ist zu beseitigen
Menge: 1700,000 m2

**11.1.10.510 Landschaftsrasen mähen 2. Mahd Zwischen der Friedrich-Ebert-Straße und dem Radweg**
Rasen mähen, Wuchshöhe bis 60 cm, Schnitthöhe 6 cm, Schnittfolge nach Wuchshöhe, Schnittgut wird Eigentum des AN und ist zu beseitigen
Menge: 1700,000 m2

**11.1.10.520 Landschaftsrasen mähen 3. Mahd Zwischen der Friedrich-Ebert-Straße und dem Radweg**
Rasen mähen, Wuchshöhe bis 60 cm, Schnitthöhe 6 cm, Schnittfolge nach Wuchshöhe, Schnittgut wird Eigentum des AN und ist zu beseitigen
Menge: 1700,000 m2

##### Abschnitt 11.1.11 Entwicklungspflege 3. Jahr

**11.1.11.10 Düngung - Solitärsträucher und Hochstämme (Neupflanzungen und Bestandsbäume entlang der Friedrich Ebert Straße)**
Dünger liefern und gleichmäßig flächig auf die
Pflanzscheiben nach Herstellerangaben ausbringen.
Aufwandmenge 100 g / m².
Fläche 2 x 2 m (Pflanzgrube)
COMPO EXPERT® Floranid® Twin Baumkraft oder gleichwertig.

Angaben nur im Bieterangabenverzeichnis
Hersteller: '....................................................'

Produkt  : '....................................................'
Menge: 154,000 St

**11.1.11.20 Gehölzbehandlung mit Pflanzenschutzmittel 1. AG**
Gehölzbehandlung mit Pflanzenschutzmittel herstellen.
Pflanzenschutzmittel gemäß Herstellerangaben aufbringen im Streichverfahren.
Anstrich kompletter Stamm und Leittrieb, sowie der Starkäste

Baumart: Prunus
Anwendungszeitraum: 1x im Januar
vor dem Schwärmen, Schwarmzeiten beachten
Mittel: Karate Zeon oder gleichwertig.

1 Stück = 1 Baum

Angaben nur im Bieterangabenverzeichnis
Produkt  : '....................................................'
Menge: 3,000 St

**11.1.11.30 Gehölzbehandlung mit Pflanzenschutzmittel 2. AG**
Gehölzbehandlung mit Pflanzenschutzmittel herstellen.
Pflanzenschutzmittel gemäß Herstellerangaben aufbringen im Streichverfahren.
Anstrich kompletter Stamm und Leittrieb, sowie der Starkäste

Baumart: Prunus
Anwendungszeitraum: 1x im Mai!,
vor dem Schwärmen, Schwarmzeiten beachten
Mittel: Karate Zeon oder gleichwertig.

1 Stück = 1 Baum

Angaben nur im Bieterangabenverzeichnis
Produkt  : '....................................................'
Menge: 3,000 St

**11.1.11.40 Einzelgehölz pflegen, 1 Arbeitsgang innerhalb Grünfläche Hochstämme und Solitärsträucher**
Hochstämme pflegen.
Baumscheibe mit Rindenmulch gemulcht, Größe der Baumscheibe: 1,50 m im Durchmesser.
Baumscheibe jäten und lockern, ggf. Bindung korrigieren und Verankerung nachrichten.
Abgestorbene Äste entfernen.
Unrat und Schnittgut in Eigentum des AN übernehmen und
von der Baustelle entfernen.
Menge: 81,000 St

**11.1.11.50 Einzelgehölz pflegen, 2. Arbeitsgang innerhalb Grünfläche**
Leistung wie zuletzt in vollem Wortlaut beschrieben,
jedoch 2. Arbeitsgang.
Menge: 81,000 St

**11.1.11.60 Einzelgehölz pflegen, 3. Arbeitsgang innerhalb Grünfläche**
Leistung wie zuletzt in vollem Wortlaut beschrieben,
jedoch 3. Arbeitsgang.
Menge: 81,000 St

**11.1.11.70 Einzelgehölz pflegen, 4. Arbeitsgang innerhalb Grünfläche**
Leistung wie zuletzt in vollem Wortlaut beschrieben,
jedoch 4. Arbeitsgang.
Menge: 81,000 St

**11.1.11.80 Einzelgehölz pflegen, 5. Arbeitsgang innerhalb Grünfläche**
Leistung wie zuletzt in vollem Wortlaut beschrieben,
jedoch 5. Arbeitsgang.
Menge: 81,000 St

**11.1.11.90 Einzelgehölz pflegen, 6. Arbeitsgang innerhalb Grünfläche**
Leistung wie zuletzt in vollem Wortlaut beschrieben,
jedoch 6. Arbeitsgang.
Menge: 81,000 St

**11.1.11.100 Pflege der Pflanzflächen, 1. Durchgang**
Gehölzfläche pflegen. Pflanzscheibe und 1,50 um die Pflanzscheibe.
Gehölzfläche ‘Sträucher am Spielplatz‘.
Pflanzscheiben, gemulcht, jäten und um die Pflanzscheibe mähen.
Gehölze richten und antreten, zu schwach austreibende zurückschneiden.
Unrat und Mähgut in eigentum des AN übernehmen.
Menge: 45,000 St

**11.1.11.110 Pflege der Pflanzflächen, 2. Durchgang**
Leistung wie zuletzt in vollem Wortlaut beschrieben,
jedoch 2. Arbeitsgang.
Menge: 45,000 St

**11.1.11.120 Pflege der Pflanzflächen, 3. Durchgang**
Leistung wie zuletzt in vollem Wortlaut beschrieben,
jedoch 3. Arbeitsgang.
Menge: 45,000 St

**11.1.11.130 Pflege der Pflanzflächen, 4. Durchgang**
Leistung wie zuletzt in vollem Wortlaut beschrieben,
jedoch 4. Arbeitsgang.
Menge: 45,000 St

**11.1.11.140 Pflege der Pflanzflächen, 5. Durchgang**
Leistung wie zuletzt in vollem Wortlaut beschrieben,
jedoch 5. Arbeitsgang.
Menge: 45,000 St

**11.1.11.150 Pflege der Pflanzflächen, 6. Durchgang**
Leistung wie zuletzt in vollem Wortlaut beschrieben,
jedoch 6. Arbeitsgang.
Menge: 45,000 St

**11.1.11.160 Wässern Sträucher und Solitärsträucher, 1. Durchgang**
1. Durchgang.  Wasser liefern und wässern der Neupflanzungen.
Mindestwassermenge je Arbeitsgang/Solitärstrauch 50 Liter.
Menge: 109,000 St

**11.1.11.170 Wässern Sträucher und Solitärsträucher, 2. Durchgang**
Leistung wie zuletzt in vollem Wortlaut beschrieben,
jedoch 2. Arbeitsgang.
Menge: 109,000 St

**11.1.11.180 Wässern Sträucher und Solitärsträucher, 3. Durchgang**
Leistung wie zuletzt in vollem Wortlaut beschrieben,
jedoch 3. Arbeitsgang.
Menge: 109,000 St

**11.1.11.190 Wässern Sträucher und Solitärsträucher, 4. Durchgang**
Leistung wie zuletzt in vollem Wortlaut beschrieben,
jedoch 4. Arbeitsgang.
Menge: 109,000 St

**11.1.11.200 Wässern Sträucher und Solitärsträucher, 5. Durchgang**
Leistung wie zuletzt in vollem Wortlaut beschrieben,
jedoch 5. Arbeitsgang.
Menge: 109,000 St

**11.1.11.210 Wässern Sträucher und Solitärsträucher, 6. Durchgang**
Leistung wie zuletzt in vollem Wortlaut beschrieben,
jedoch 6. Arbeitsgang.
Menge: 109,000 St

**11.1.11.220 Wässern Sträucher und Solitärsträucher, 7. Durchgang**
Leistung wie zuletzt in vollem Wortlaut beschrieben,
jedoch 7. Arbeitsgang.
Menge: 109,000 St

**11.1.11.230 Wässern Sträucher und Solitärsträucher, 8. Durchgang**
Leistung wie zuletzt in vollem Wortlaut beschrieben,
jedoch 8. Arbeitsgang.
Menge: 109,000 St

**11.1.11.240 Wässern Sträucher und Solitärsträucher, 9. Durchgang**
Leistung wie zuletzt in vollem Wortlaut beschrieben,
jedoch 9. Arbeitsgang.
Menge: 109,000 St

**11.1.11.250 Wässern Sträucher und Solitärsträucher, 10. Durchgang**
Leistung wie zuletzt in vollem Wortlaut beschrieben,
jedoch 10. Arbeitsgang.
Menge: 109,000 St

**11.1.11.260 Wässern Sträucher und Solitärsträucher, 11. Durchgang**
Leistung wie zuletzt in vollem Wortlaut beschrieben,
jedoch 11. Arbeitsgang.
Menge: 109,000 St

**11.1.11.270 Wässern Sträucher und Solitärsträucher, 12. Durchgang**
Leistung wie zuletzt in vollem Wortlaut beschrieben,
jedoch 12. Arbeitsgang.
Menge: 109,000 St

**11.1.11.280 Wässern Sträucher und Solitärsträucher, 13. Durchgang**
Leistung wie zuletzt in vollem Wortlaut beschrieben,
jedoch 13. Arbeitsgang.
Menge: 109,000 St

**11.1.11.290 Wässern Sträucher und Solitärsträucher, 14. Durchgang**
Leistung wie zuletzt in vollem Wortlaut beschrieben,
jedoch 14. Arbeitsgang.
Menge: 109,000 St

**11.1.11.300 Wässern Sträucher und Solitärsträucher, 15. Durchgang**
Leistung wie zuletzt in vollem Wortlaut beschrieben,
jedoch 15. Arbeitsgang.
Menge: 109,000 St

**11.1.11.310 Wässern Neupflanzung Bäume, 1. Durchgang**
In der Vegetationszeit sind je nach Bodenfeuchtesituation und natürlicher Niederschlagsmenge Bewässerungsgänge durchzuführen:
Wässer der Bäume (Hochstämme),
Wasser liefern und in die vorhandenen Gießränder einfüllen.
Mindestwassermenge je Baum = 250 Liter, in zwei zeitlich versetzten Arbeitsgängen.
Menge: 17,000 St

**11.1.11.320 Wässern Neupflanzung Bäume, 2. Durchgang**
Leistung wie zuletzt in vollem Wortlaut beschrieben,
jedoch 2. Arbeitsgang.
Menge: 17,000 St

**11.1.11.330 Wässern Neupflanzung Bäume, 3. Durchgang**
Leistung wie zuletzt in vollem Wortlaut beschrieben,
jedoch 3. Arbeitsgang.
Menge: 17,000 St

**11.1.11.340 Wässern Neupflanzung Bäume, 5. Durchgang**
Leistung wie zuletzt in vollem Wortlaut beschrieben,
jedoch 5. Arbeitsgang.
Menge: 17,000 St

**11.1.11.350 Wässern Neupflanzung Bäume, 4. Durchgang**
Leistung wie zuletzt in vollem Wortlaut beschrieben,
jedoch 4. Arbeitsgang.
Menge: 17,000 St

**11.1.11.360 Wässern Neupflanzung Bäume, 6. Durchgang**
Leistung wie zuletzt in vollem Wortlaut beschrieben,
jedoch 6. Arbeitsgang.
Menge: 17,000 St

**11.1.11.370 Wässern Neupflanzung Bäume, 7. Durchgang**
Leistung wie zuletzt in vollem Wortlaut beschrieben,
jedoch 7. Arbeitsgang.
Menge: 17,000 St

**11.1.11.380 Wässern Neupflanzung Bäume, 8. Durchgang**
Leistung wie zuletzt in vollem Wortlaut beschrieben,
jedoch 8. Arbeitsgang.
Menge: 17,000 St

**11.1.11.390 Wässern Neupflanzung Bäume, 9. Durchgang**
Leistung wie zuletzt in vollem Wortlaut beschrieben,
jedoch 9. Arbeitsgang.
Menge: 17,000 St

**11.1.11.400 Wässern Neupflanzung Bäume, 10. Durchgang**
Leistung wie zuletzt in vollem Wortlaut beschrieben,
jedoch 10. Arbeitsgang.
Menge: 17,000 St

**11.1.11.410 Wässern Neupflanzung Bäume, 11. Durchgang**
Leistung wie zuletzt in vollem Wortlaut beschrieben,
jedoch 11. Arbeitsgang.
Menge: 17,000 St

**11.1.11.420 Wässern Neupflanzung Bäume, 12. Durchgang**
Leistung wie zuletzt in vollem Wortlaut beschrieben,
jedoch 12. Arbeitsgang.
Menge: 17,000 St

**11.1.11.430 Wässern Neupflanzung Bäume, 13. Durchgang**
Leistung wie zuletzt in vollem Wortlaut beschrieben,
jedoch 13. Arbeitsgang.
Menge: 17,000 St

**11.1.11.440 Wässern Neupflanzung Bäume, 14. Durchgang**
Leistung wie zuletzt in vollem Wortlaut beschrieben,
jedoch 14. Arbeitsgang.
Menge: 17,000 St

**11.1.11.450 Wässern Neupflanzung Bäume, 15. Durchgang**
Leistung wie zuletzt in vollem Wortlaut beschrieben,
jedoch 15. Arbeitsgang.
Menge: 17,000 St

**11.1.11.460 Schröpfschnitt Landschaftsrasen**
Schröpfschnitt durchführen, Wuchshöhe bis 50 cm, Schnitthöhe 6 cm.
Durchführung des Schröpfschnittes im zeitigen Frühjahr vor dem Austrieb.
Schnittgut wird Eigentum des AN und ist zu beseitigen.

Wichtig! Unter den Jungbäumen wird ein Wiesenkreis von DU 0,50 m als Schutzstreifen stehen gelassen.
Menge: 100,000 m²

**11.1.11.470 Landschaftsrasen mähen 1. Mahd**
Wuchshöhe bis 80 cm, Schnitthöhe 6 cm, Schnittfolge nach Wuchshöhe, Schnittgut wird Eigentum des AN und ist zu beseitigen.
Mahd im Herbst.
Menge: 100,000 m2

**11.1.11.480 Landschaftsrasen mähen 2. Mahd**
Rasen mähen, Wuchshöhe bis 80 cm, Schnitthöhe 6 cm, Schnittfolge nach Wuchshöhe, Schnittgut wird Eigentum des AN und ist zu beseitigen
Menge: 100,000 m2

**11.1.11.490 Landschaftsrasen mähen 1. Mahd Zwischen der Friedrich-Ebert-Straße und dem Radweg**
Rasen mähen, Wuchshöhe bis 60 cm, Schnitthöhe 6 cm, Schnittfolge nach Wuchshöhe, Schnittgut wird Eigentum des AN und ist zu beseitigen
Menge: 1700,000 m2

**11.1.11.500 Landschaftsrasen mähen 2. Mahd Zwischen der Friedrich-Ebert-Straße und dem Radweg**
Rasen mähen, Wuchshöhe bis 60 cm, Schnitthöhe 6 cm, Schnittfolge nach Wuchshöhe, Schnittgut wird Eigentum des AN und ist zu beseitigen
Menge: 1700,000 m2

**11.1.11.510 Landschaftsrasen mähen 3. Mahd Zwischen der Friedrich-Ebert-Straße und dem Radweg**
Rasen mähen, Wuchshöhe bis 60 cm, Schnitthöhe 6 cm, Schnittfolge nach Wuchshöhe, Schnittgut wird Eigentum des AN und ist zu beseitigen
Menge: 1700,000 m2

**11.1.11.520 Pflanzfläche und Hochstämme nachmulchen Rindenmulch**
Pflanzfläche und Hochstämme schützen gegen Verunkrauten und Austrocknen durch Mulchen mit Rindenmulch, gütegesicherter Typ, Dicke der Mulchdecke 5 cm, Andeckung bis OK Gelände. Abdeckung nach Abschluss der laufenden Vegetationsperiode.
Menge: 9,000 m³

##### Abschnitt 11.1.12 Entwicklungspflege 4. Jahr

**11.1.12.10 Düngung - Solitärsträucher und Hochstämme (Neupflanzungen und Bestandsbäume entlang der Friedrich Ebert Straße)**
Dünger liefern und gleichmäßig flächig auf die
Pflanzscheiben nach Herstellerangaben ausbringen.
Aufwandmenge 100 g / m².
Fläche 2 x 2 m (Pflanzgrube)
COMPO EXPERT® Floranid® Twin Baumkraft oder gleichwertig.

Angaben nur im Bieterangabenverzeichnis
Hersteller: '....................................................'

Produkt  : '....................................................'
Menge: 154,000 St

**11.1.12.20 Gehölzbehandlung mit Pflanzenschutzmittel 1. AG**
Gehölzbehandlung mit Pflanzenschutzmittel herstellen.
Pflanzenschutzmittel gemäß Herstellerangaben aufbringen im Streichverfahren.
Anstrich kompletter Stamm und Leittrieb, sowie der Starkäste

Baumart: Prunus
Anwendungszeitraum: 1x im Januar
vor dem Schwärmen, Schwarmzeiten beachten
Mittel: Karate Zeon oder gleichwertig.

1 Stück = 1 Baum

Angaben nur im Bieterangabenverzeichnis
Produkt  : '....................................................'
Menge: 3,000 St

**11.1.12.30 Gehölzbehandlung mit Pflanzenschutzmittel 2. AG**
Gehölzbehandlung mit Pflanzenschutzmittel herstellen.
Pflanzenschutzmittel gemäß Herstellerangaben aufbringen im Streichverfahren.
Anstrich kompletter Stamm und Leittrieb, sowie der Starkäste

Baumart: Prunus
Anwendungszeitraum: 1x im Mai!,
vor dem Schwärmen, Schwarmzeiten beachten
Mittel: Karate Zeon oder gleichwertig.

1 Stück = 1 Baum

Angaben nur im Bieterangabenverzeichnis
Produkt  : '....................................................'
Menge: 3,000 St

**11.1.12.40 Einzelgehölz pflegen, 1 Arbeitsgang innerhalb Grünfläche Hochstämme und Solitärsträucher**
Hochstämme pflegen.
Baumscheibe mit Rindenmulch gemulcht, Größe der Baumscheibe: 1,50 m im Durchmesser.
Baumscheibe jäten und lockern, ggf. Bindung korrigieren und Verankerung nachrichten.
Abgestorbene Äste entfernen.
Unrat und Schnittgut in Eigentum des AN übernehmen und
von der Baustelle entfernen.
Menge: 81,000 St

**11.1.12.50 Einzelgehölz pflegen, 2. Arbeitsgang innerhalb Grünfläche**
Leistung wie zuletzt in vollem Wortlaut beschrieben,
jedoch 2. Arbeitsgang.
Menge: 81,000 St

**11.1.12.60 Einzelgehölz pflegen, 3. Arbeitsgang innerhalb Grünfläche**
Leistung wie zuletzt in vollem Wortlaut beschrieben,
jedoch 3. Arbeitsgang.
Menge: 81,000 St

**11.1.12.70 Einzelgehölz pflegen, 4. Arbeitsgang innerhalb Grünfläche**
Leistung wie zuletzt in vollem Wortlaut beschrieben,
jedoch 4. Arbeitsgang.
Menge: 81,000 St

**11.1.12.80 Einzelgehölz pflegen, 5. Arbeitsgang innerhalb Grünfläche**
Leistung wie zuletzt in vollem Wortlaut beschrieben,
jedoch 5. Arbeitsgang.
Menge: 81,000 St

**11.1.12.90 Einzelgehölz pflegen, 6. Arbeitsgang innerhalb Grünfläche**
Leistung wie zuletzt in vollem Wortlaut beschrieben,
jedoch 6. Arbeitsgang.
Menge: 81,000 St

**11.1.12.100 Pflege der Pflanzflächen, 1. Durchgang**
Gehölzfläche pflegen. Pflanzscheibe und 1,50 um die Pflanzscheibe.
Gehölzfläche ‘Sträucher am Spielplatz‘.
Pflanzscheiben, gemulcht, jäten und um die Pflanzscheibe mähen.
Gehölze richten und antreten, zu schwach austreibende zurückschneiden.
Unrat und Mähgut in eigentum des AN übernehmen.
Menge: 45,000 St

**11.1.12.110 Pflege der Pflanzflächen, 2. Durchgang**
Leistung wie zuletzt in vollem Wortlaut beschrieben,
jedoch 2. Arbeitsgang.
Menge: 45,000 St

**11.1.12.120 Pflege der Pflanzflächen, 3. Durchgang**
Leistung wie zuletzt in vollem Wortlaut beschrieben,
jedoch 3. Arbeitsgang.
Menge: 45,000 St

**11.1.12.130 Pflege der Pflanzflächen, 4. Durchgang**
Leistung wie zuletzt in vollem Wortlaut beschrieben,
jedoch 4. Arbeitsgang.
Menge: 45,000 St

**11.1.12.140 Pflege der Pflanzflächen, 5. Durchgang**
Leistung wie zuletzt in vollem Wortlaut beschrieben,
jedoch 5. Arbeitsgang.
Menge: 45,000 St

**11.1.12.150 Pflege der Pflanzflächen, 6. Durchgang**
Leistung wie zuletzt in vollem Wortlaut beschrieben,
jedoch 6. Arbeitsgang.
Menge: 45,000 St

**11.1.12.160 Wässern Sträucher und Solitärsträucher, 1. Durchgang**
1. Durchgang.  Wasser liefern und wässern der Neupflanzungen.
Mindestwassermenge je Arbeitsgang/Solitärstrauch 50 Liter.
Menge: 109,000 St

**11.1.12.170 Wässern Sträucher und Solitärsträucher, 2. Durchgang**
Leistung wie zuletzt in vollem Wortlaut beschrieben,
jedoch 2. Arbeitsgang.
Menge: 109,000 St

**11.1.12.180 Wässern Sträucher und Solitärsträucher, 3. Durchgang**
Leistung wie zuletzt in vollem Wortlaut beschrieben,
jedoch 3. Arbeitsgang.
Menge: 109,000 St

**11.1.12.190 Wässern Sträucher und Solitärsträucher, 4. Durchgang**
Leistung wie zuletzt in vollem Wortlaut beschrieben,
jedoch 4. Arbeitsgang.
Menge: 109,000 St

**11.1.12.200 Wässern Sträucher und Solitärsträucher, 5. Durchgang**
Leistung wie zuletzt in vollem Wortlaut beschrieben,
jedoch 5. Arbeitsgang.
Menge: 109,000 St

**11.1.12.210 Wässern Sträucher und Solitärsträucher, 6. Durchgang**
Leistung wie zuletzt in vollem Wortlaut beschrieben,
jedoch 6. Arbeitsgang.
Menge: 109,000 St

**11.1.12.220 Wässern Sträucher und Solitärsträucher, 7. Durchgang**
Leistung wie zuletzt in vollem Wortlaut beschrieben,
jedoch 7. Arbeitsgang.
Menge: 109,000 St

**11.1.12.230 Wässern Sträucher und Solitärsträucher, 8. Durchgang**
Leistung wie zuletzt in vollem Wortlaut beschrieben,
jedoch 8. Arbeitsgang.
Menge: 109,000 St

**11.1.12.240 Wässern Sträucher und Solitärsträucher, 9. Durchgang**
Leistung wie zuletzt in vollem Wortlaut beschrieben,
jedoch 9. Arbeitsgang.
Menge: 109,000 St

**11.1.12.250 Wässern Sträucher und Solitärsträucher, 10. Durchgang**
Leistung wie zuletzt in vollem Wortlaut beschrieben,
jedoch 10. Arbeitsgang.
Menge: 109,000 St

**11.1.12.260 Wässern Sträucher und Solitärsträucher, 11. Durchgang**
Leistung wie zuletzt in vollem Wortlaut beschrieben,
jedoch 11. Arbeitsgang.
Menge: 109,000 St

**11.1.12.270 Wässern Sträucher und Solitärsträucher, 12. Durchgang**
Leistung wie zuletzt in vollem Wortlaut beschrieben,
jedoch 12. Arbeitsgang.
Menge: 109,000 St

**11.1.12.280 Wässern Sträucher und Solitärsträucher, 13. Durchgang**
Leistung wie zuletzt in vollem Wortlaut beschrieben,
jedoch 13. Arbeitsgang.
Menge: 109,000 St

**11.1.12.290 Wässern Sträucher und Solitärsträucher, 14. Durchgang**
Leistung wie zuletzt in vollem Wortlaut beschrieben,
jedoch 14. Arbeitsgang.
Menge: 109,000 St

**11.1.12.300 4Wässern Sträucher und Solitärsträucher, 15. Durchgang**
Leistung wie zuletzt in vollem Wortlaut beschrieben,
jedoch 15. Arbeitsgang.
Menge: 109,000 St

**11.1.12.310 Wässern Neupflanzung Bäume, 1. Durchgang**
In der Vegetationszeit sind je nach Bodenfeuchtesituation und natürlicher Niederschlagsmenge Bewässerungsgänge durchzuführen:
Wässer der Bäume (Hochstämme),
Wasser liefern und in die vorhandenen Gießränder einfüllen.
Mindestwassermenge je Baum = 250 Liter, in zwei zeitlich versetzten Arbeitsgängen.
Menge: 17,000 St

**11.1.12.320 Wässern Neupflanzung Bäume, 2. Durchgang**
Leistung wie zuletzt in vollem Wortlaut beschrieben,
jedoch 2. Arbeitsgang.
Menge: 17,000 St

**11.1.12.330 Wässern Neupflanzung Bäume, 3. Durchgang**
Leistung wie zuletzt in vollem Wortlaut beschrieben,
jedoch 3. Arbeitsgang.
Menge: 17,000 St

**11.1.12.340 Wässern Neupflanzung Bäume, 5. Durchgang**
Leistung wie zuletzt in vollem Wortlaut beschrieben,
jedoch 5. Arbeitsgang.
Menge: 17,000 St

**11.1.12.350 Wässern Neupflanzung Bäume, 4. Durchgang**
Leistung wie zuletzt in vollem Wortlaut beschrieben,
jedoch 4. Arbeitsgang.
Menge: 17,000 St

**11.1.12.360 Wässern Neupflanzung Bäume, 6. Durchgang**
Leistung wie zuletzt in vollem Wortlaut beschrieben,
jedoch 6. Arbeitsgang.
Menge: 17,000 St

**11.1.12.370 Wässern Neupflanzung Bäume, 7. Durchgang**
Leistung wie zuletzt in vollem Wortlaut beschrieben,
jedoch 7. Arbeitsgang.
Menge: 17,000 St

**11.1.12.380 Wässern Neupflanzung Bäume, 8. Durchgang**
Leistung wie zuletzt in vollem Wortlaut beschrieben,
jedoch 8. Arbeitsgang.
Menge: 17,000 St

**11.1.12.390 Wässern Neupflanzung Bäume, 9. Durchgang**
Leistung wie zuletzt in vollem Wortlaut beschrieben,
jedoch 9. Arbeitsgang.
Menge: 17,000 St

**11.1.12.400 Wässern Neupflanzung Bäume, 10. Durchgang**
Leistung wie zuletzt in vollem Wortlaut beschrieben,
jedoch 10. Arbeitsgang.
Menge: 17,000 St

**11.1.12.410 Wässern Neupflanzung Bäume, 11. Durchgang**
Leistung wie zuletzt in vollem Wortlaut beschrieben,
jedoch 11. Arbeitsgang.
Menge: 17,000 St

**11.1.12.420 Wässern Neupflanzung Bäume, 12. Durchgang**
Leistung wie zuletzt in vollem Wortlaut beschrieben,
jedoch 12. Arbeitsgang.
Menge: 17,000 St

**11.1.12.430 Wässern Neupflanzung Bäume, 13. Durchgang**
Leistung wie zuletzt in vollem Wortlaut beschrieben,
jedoch 13. Arbeitsgang.
Menge: 17,000 St

**11.1.12.440 Wässern Neupflanzung Bäume, 14. Durchgang**
Leistung wie zuletzt in vollem Wortlaut beschrieben,
jedoch 14. Arbeitsgang.
Menge: 17,000 St

**11.1.12.450 Wässern Neupflanzung Bäume, 15. Durchgang**
Leistung wie zuletzt in vollem Wortlaut beschrieben,
jedoch 15. Arbeitsgang.
Menge: 17,000 St

**11.1.12.460 Schröpfschnitt Landschaftsrasen**
Schröpfschnitt durchführen, Wuchshöhe bis 50 cm, Schnitthöhe 6 cm.
Durchführung des Schröpfschnittes im zeitigen Frühjahr vor dem Austrieb.
Schnittgut wird Eigentum des AN und ist zu beseitigen.

Wichtig! Unter den Jungbäumen wird ein Wiesenkreis von DU 0,50 m als Schutzstreifen stehen gelassen.
Menge: 100,000 m²

**11.1.12.470 Landschaftsrasen mähen 1. Mahd**
Wuchshöhe bis 80 cm, Schnitthöhe 6 cm, Schnittfolge nach Wuchshöhe, Schnittgut wird Eigentum des AN und ist zu beseitigen.
Mahd im Herbst.
Menge: 100,000 m2

**11.1.12.480 Landschaftsrasen mähen 2. Mahd**
Rasen mähen, Wuchshöhe bis 80 cm, Schnitthöhe 6 cm, Schnittfolge nach Wuchshöhe, Schnittgut wird Eigentum des AN und ist zu beseitigen
Menge: 100,000 m2

**11.1.12.490 Landschaftsrasen mähen 1. Mahd Zwischen der Friedrich-Ebert-Straße und dem Radweg**
Rasen mähen, Wuchshöhe bis 60 cm, Schnitthöhe 6 cm, Schnittfolge nach Wuchshöhe, Schnittgut wird Eigentum des AN und ist zu beseitigen
Menge: 1700,000 m2

**11.1.12.500 Landschaftsrasen mähen 2. Mahd Zwischen der Friedrich-Ebert-Straße und dem Radweg**
Rasen mähen, Wuchshöhe bis 60 cm, Schnitthöhe 6 cm, Schnittfolge nach Wuchshöhe, Schnittgut wird Eigentum des AN und ist zu beseitigen
Menge: 1700,000 m2

**11.1.12.510 Landschaftsrasen mähen 3. Mahd Zwischen der Friedrich-Ebert-Straße und dem Radweg**
Rasen mähen, Wuchshöhe bis 60 cm, Schnitthöhe 6 cm, Schnittfolge nach Wuchshöhe, Schnittgut wird Eigentum des AN und ist zu beseitigen
Menge: 1700,000 m2

**11.1.12.520 Erziehungsschnitt**
Bäume schneiden,Schnittart = Erziehungsschnitt im 4. Jahr der Entwicklungspflege, Schnittgut in Eigentum des AN übernehmen von der Baustelle entfernen. Baumhöhe über 3 bis 5m. Beachtung der ZTV-Baumpflege 2017
Menge: 17,000 St

**11.1.12.530 Baumverankerung entfernen**
Baumverankerung einschl. Bindung nach Angabe des AG von
Gehölz lösen und herausnehmen. Material 'Material geht in Eigentum des AN und ist ordnungsgemäß zu entsorgen'

Verankerung =Dreibock.
Menge: 17,000 St

**11.1.12.540 Schrägpfahl entfernen**
Schrägpfahl einschl. Bindung nach Angabe des AG von Gehölz
lösen und herausnehmen. Material 'Material geht in Eigentum des AN und ist ordnungsgemäß zu entsorgen.'
Menge: 33,000 St

**11.1.12.550 Ersatz Gießrand liefern**
Zur Bewässerung des Wurzelballens Gießrand aus LDPE liefern, einbauen und während Pflegephase vorhalten.
Material: LDPE
Stärke: 3 mm
Höhe: 30 cm
Farbe: Grün
Durchmesser des Gießrandes am Baumstandort 1,00 m.
Einbau:
Gießrand rund um den Baumstamm ca. 10 cm tief eingraben.
Gießrandhöhe sichtbar: 20 cm.
Dichte Überlappung oder fachgerechte Verbindung herstellen.
Eventuell an den Baumpfosten befestigen.

Abrechnung je St Baum
Menge: 1,000 St

**11.1.12.560 Rückbau Gießränder**
Gießränder aus LDPE
nach Angabe des AG lösen und herausnehmen.
Material geht in Eigentum des AN und ist weiter zuverwenden oder ordnungsgemäß zu entsorgen
AVV Nr 170203
Material aus voriger Position
Menge: 17,000 St

### Gewerk 14 LT 14 - Allgemeine Leistungen

#### Bereich 14.1 Baubegleitende Leistungen

##### Abschnitt 14.1.1 Baustelleneinrichtung

**14.1.1.10 Baustelle einrichten**
*** Pauschalposition
Geräte, Werkzeuge und sonstige Betriebsmittel, die zur
vertragsgemäßen Durchführung der Bauleistungen erforderlich sind, auf die Baustelle bringen, bereitstellen und - soweit der Geräteeinsatz nicht gesondert berechnet wird - betriebsfertig aufstellen einschl. der
dafür notwendigen Arbeiten. Die erforderlichen festen
Anlagen herstellen.
Baubüros, Unterkünfte, Werkstätten, Lagerschuppen
und dgl., soweit erforderlich, antransportieren, aufbauen und einrichten.
Strom-, Wasser-, Fernsprechanschluß sowie Entsorgungseinrichtungen und dgl. für die Baustelle
herstellen.
Bei Bedarf Zufahrtswege zur Baustelle sowie Lagerplätze, sonstige Platzbefestigungen und Wege im Baustellenbereich anlegen.
Oberbodenarbeiten einschl. Beseitigen von Aufwuchs für
die Baustelleneinrichtung, soweit erforderlich, ausführen.
Bei Bedarf Flächen außerhalb des Baustellenbereiches beschaffen.
Kosten für Vorhalten, Unterhalten und Betreiben der
Geräte, Anlagen und Einrichtungen einschl. Mieten,
Pacht, Gebühren und dgl. werden nicht mit dieser Pauschale, sondern mit den Einheitspreisen der betreffenden Teilleistungen vergütet.
Soweit nicht für bestimmte Leistungen für das
Einrichten der Baustelle gesonderte Positionen im
Leistungsverzeichnis enthalten sind, gilt die Pauschale
für alle Leistungen sämtlicher Leistungstitel des Leistungsverzeichnisses.
Die Abrechnung erfolgt anteilig zur Bauzeit.
Menge: 1,000 psch

**14.1.1.20 Baustelle räumen**
*** Pauschalposition
Baustelle von allen Geräten, Anlagen, Einrichtungen
und dgl. räumen.
Benutzte Flächen und Wege entsprechend dem ursprünglichen Zustand unter Wahrung der landschaftspflegerischen Belange ordnungsgemäß herrichten. Verunreinigungen beseitigen.
Soweit nicht für bestimmte Leistungen (z.B. Bedarfsleistungen) für das Räumen der Baustelle gesonderte
Positionen im Leistungsverzeichnis enthalten sind, gilt
die Pauschale für alle Leistungen
sämtlicher Leistungstitel des Leistungsverzeichnisses.
Menge: 1,000 psch

##### Abschnitt 14.1.2 Bauschild

**14.1.2.10 Bauschild anfertigen und aufstellen**
Bauschild nach Zeichnung anfertigen und beschriften,
zur Baustelle anfahren, standsicher aufstellen
einschließlich aller notwendigen Arbeiten, wie
Fundamente und Erdarbeiten.
Dabei sind die dargestellten Wappen, Flaggen, Logos und
der gleichen in den Originalfarben und in der
Originalform darzustellen. Die Wort-Bild-Marke der
Stadtverwaltung Erfurt darf nur in ihrer Originalform
verwendet werden. Hierzu wird die Wort-Bild-Marke und
das Gestaltungshandbuch der Stadtverwaltung Erfurt als
Datei zur Verfügung gestellt.
Bauschild während der Bauzeit unterhalten und säubern.
Bauschild bleibt Eigentum des Auftragnehmers. Die Größe
des Schildes sollte eine Höhe von 2,10 m und eine
Breite von 1,50 m nicht unterschreiten. Ansonsten sind
die Abmessungen der Schriftdarstellung bzw. den Wappen
und Flaggendarstellungen der Zeichnung nach gut
leserlich anzupassen.
Darstellung des Schildes nach Zeichnung.

Vor dem eigentlichen Druck hat dabei eine Druckfreigabe
vom AN bzw. dessen NAN durch die Pressestelle der Stadt
Erfurt zu erfolgen. Einzureichen an  den
Bereich Oberbürgermeister, Abteilung
Presse- und Öffentlichkeitsarbeit, Tel. 0361 655-2120/
Computerfax 0361 655-6476/ presse@erfurt.de.

Der Druckentwurf ist dort als pdf-Datei einzureichen
und bestätigen zu lassen.
Menge: 1,000 St

**14.1.2.20 Bauschild abbauen**
Bauschild und dessen Aufstellvorrichtung abbauen
und entfernen.
Fundamente abbrechen, Abbruchgut in Eigentum des AN
übernehmen und von der Baustelle entfernen.
Standlöcher mit geeignetem Material verfüllen und die
benutzte Fläche entsprechend dem ursprünglichen Zustand
herrichten.
Menge: 1,000 St

##### Abschnitt 14.1.3 Ingenieurleistungen

**14.1.3.10 Deklaration von Aushubmaterial, LGA M20**
Deklaration von Aushubmaterial nach LAGA M20, Stand
11/2003, Mindestuntersuchungsprogramm für Boden bei
unspezifischem Verdacht, einschl. Entnahme der
Erdstoffprobe in luftdicht verschlossene Braungläser,
Transport zum chemischen Labor, Laboruntersuchung im
Feststoff und Eluat durch anerkanntes chemisches Labor
einschl. Prüfbericht mit Einstufung und Bewertung der
Prüfergebnisse.
Menge: 2,000 St

**14.1.3.20 Deklaration von Aushubmaterial, DepV**
Deklaration von Aushubmaterial nach DepV, Stand
08/2023, Mindestuntersuchungsprogramm für Boden bei
unspezifischem Verdacht, einschl. Entnahme der
Erdstoffprobe in luftdicht verschlossene Braungläser,
Transport zum chemischen Labor, Laboruntersuchung im
Feststoff und Eluat durch anerkanntes chemisches Labor
einschl. Prüfbericht mit Einstufung und Bewertung der
Prüfergebnisse.
Menge: 2,000 St

**14.1.3.30 Deklaration von Aushubmaterial, EBV**
Deklaration von Aushubmaterial nach EBV, Stand
08/2023, Mindestuntersuchungsprogramm für Boden bei
unspezifischem Verdacht, einschl. fachgerechter Entnahme der
Erdstoffprobe nach LAGA PN 98.
Transport zum chemischen Labor, Laboruntersuchung im
Feststoff und Eluat durch anerkanntes chemisches Labor
einschl. Prüfbericht mit Einstufung und Bewertung der
Prüfergebnisse.
Menge: 2,000 St

**14.1.3.40 Abfallregister nicht gefährliche Abfälle**
*** Pauschalposition
Abfallregister für nicht gefährliche Abfälle führen.
Leistung umfasst die Erfüllung der Registerpflicht
für alle nicht gefährlichen Abfälle, die infolge
Verdrängung, fehlender Eignung oder mangels
Wiederverwendungsmöglichkeit nicht innerhalb
der Baustelle verbleiben und bei denen die Führung
des Abfallregisters nicht ausdrücklich erwähnt ist.
Menge: 1,000 psch

**14.1.3.50 Erstellen der Baustellendokumentationen**
*** Pauschalposition
Anfertigen der Baustellendokumentationen entsprechend
den Anforderungen des Straßenbaulastträgers.
Übergabe gemäß Baufortschritt, jedoch mind. 14 Tage
vor der Verkehrsfreigabe des jeweiligen Bauabschnittes.
Menge: 1,000 psch

**14.1.3.60 Hauptkoordinierung**
*** Pauschalposition
Der Auftragnehmer hat unabhängig von der während der
Vorbereitung des Vorhabens erfolgten Koordinierung alle bauzeitlichen, technologischen Belange der
verschiedenen Gewerke, anderer Auftragnehmer der beteiligten Bauherren (z. B. Rohrleitungs-, Kabelbaubetriebe, Dienstleister wie Vermessung u. a.) und der Nachauftragnehmer sowie alle
sonstigen Belange (z. B. Anlieger) zu bündeln und zu organisieren, so dass ein reibungsloser Bauablauf und ununterbrochener Baufortschritt gewährleistet wird.
Ein koordinierter Bauablaufplan ist vor Baubeginn vorzulegen und ständig fortzuschreiben.
Mit dieser Pauschale werden sämtliche Aufwendungen für die Koordinierung vergütet.
Menge: 1,000 psch

**14.1.3.70 Abnahmedokumentation Versorgungsträger**
*** Pauschalposition
Abnahmedokumentation Versorgungsträger
Abnahme aller Einbauten, Hydranten, Schieber und
Schieberkappen Gas / Wasser vor Asphalteinbau
und nach Abschluss der Baumaßnahme mit
Vertretern der Versorgungsunternehmen.
Abnahme protokollieren und dem AG übergeben.
Menge: 1,000 psch

**14.1.3.80 Höhen- und Lagefestpunkte**
*** Pauschalposition
Amtliche Lage- und Höhenfestpunkte beschaffen, in der
Örtlichkeit aufsuchen und überprüfen, durch geeignete
Schutzeinrichtungen nach Wahl des AN sichern und
während der gesamten Bauzeit erhalten
Anfallende Gebühren und Beschaffungskosten werden nicht
gesondert vergütet.
Für verloren gegangene Höhen- und Lagefestpunkte hat
der AN die volle Haftung und die Pflicht zur sofortigen
Wiederherstellung, dabei entstehende Kosten werden
nicht gesondert vergütet.
Menge: 1,000 psch

**14.1.3.90 Grenzpunkte sichern**
*** Pauschalposition
Alle Grenzpunkte des Katasters jeder Art im Baufeld
durch geeignete Schutzeinrichtungen nach Wahl des AN
sichern und während der gesamten Bauzeit erhalten
Für beschädigte und verloren gegangene Grenzpunkte hat
der AN die volle Haftung und die Pflicht zur sofortigen
Wiederherstellung nach den gesetzlichen Regelungen,
dabei entstehende Kosten werden nicht gesondert
vergütet.
Menge: 1,000 psch

**14.1.3.100 Grenzpunkte herstellen**
Infolge unmittelbarer Bautätigkeit (z. B. Aufbruch,
Aufgrabung) beschädigte bzw. zu beseitigende
Grenzpunkte jeder Art vor der Entnahme durch einen
amtlich bestellten Vermesser einmessen, entnehmen, bis
zum Wiedereinsetzen gesichert lagern und nach Abschluss
der Bauarbeiten wieder an Ort und Stelle setzen,
einschl. Neuvermarkung durch einen amtlich bestellten
Vermesser
Ausführung nur nach rechtzeitiger Information und nach
Anordnung des AG.
Menge: 10,000 St

##### Abschnitt 14.1.4 Straßenreinigung

**14.1.4.10 Oberfläche reinigen**
*** Pauschalposition
Oberfläche der anliegenden Straßen und Fußwege reinigen
im Zuge der Bauarbeiten Ausführung "Säuberung der Fahrbahn
und Fußwege ständig während der gesamten Zeit der Baumaßnahme".
Anfallendes Material ist vom AN zu beseitigen.
Der AN haftet für eventuell durch Verschmutzung eintretende
Unfälle und Folgeschäden.
Es gilt §17 Thüringer Straßengesetz: "unverzügliche Reinigung
nach Verschmutzung über das übliche Maß hinaus"
Verunreinigungen durch die Baumaßnahme sind unverzüglich
zu beseitigen (nicht nur 1x täglich)
einschl. der Dokumentation der Reinigung.
Menge: 1,000 psch

*Hinweis: Vorbemerkung zu Straßenreinigung*
Die Reinigung in Anspruch genommener und infolge der
Bauarbeiten verschmutzter Verkehrswege ist
grundsätzlich eine Aufgabe des AN, die nicht gesondert
vergütet wird.
Die nachfolgend aufgeführte Position vergütet die
Reinigung von Verkehrswegen, die über den zuvor
beschriebenen, d.h. unmittelbar notwendigen Umfang
hinausgeht. So beabsichtigt der AG, einen vorsorglichen
Reinigungsturnus bei kommunalpolitischer Erfordernis
in der witterungsbedingt ungüstigen Jahreszeit anzuordnen.

**14.1.4.20 Verrechnungssatz Straßenreinigungsmaschine**
Stundenlohnarbeiten durch Straßenreinigungsmaschine
auf gesonderte Anordnung des AG ausführen.
Der Verrechnungssatz umfasst sämtliche Aufwendungen für
den Einsatz der Kehrmaschine, insbesondere
Gerätevorhalte- und Betriebsstoffkosten sowie sämtliche Zuschläge einschließlich der Kosten für den Fahrer.
Der Verrechnungssatz gilt für das zum Zeitpunkt des
Abrufes einsatzbereite, auf der Baustelle befindliche
Fahrzeug. Vergütet werden die tatsächlich geleisteten
Arbeitsstunden.
Die Bauart der Kehrmaschine muss neben der Aufnahme von
losem Material auch die Beseitigung von festgefahrenem
bindigem Material gewährleisten.
Ausrüstung der Straßenreinigungsmaschine bestehend aus
Kehreinrichtung mit Schmutzsammelbehälter,
Schmutzkratzvorrichtung
(Wildkrautbesen o. glw.) oder Hochdruckschwemmanlage.
Menge: 50,000 h

##### Abschnitt 14.1.5 Sicherung Allgemein

**14.1.5.10 Masten sichern**
Vorhandene Maste und deren Fundamente im Zuge der Bauarbeiten im gesamten Baufeld nach Wahl des AN sichern.
Höhe über Gelände ab 3,0 m.
Behinderungen durch z.B. Leitungen sind einzukalkulieren.
Menge: 12,000 St

##### Abschnitt 14.1.6 Baumschutz

*Hinweis: Vorbemerkungen*
Bei den folgenden Leistungen handelt es sich um bauzeitliche Baumschutzmaßnahmen und Maßnahmen zur Verbesserung der Baumstandorte.
Die betroffenen Bestandsbäume stehen im angrenzenden Südpark bzw. entlang der Friedrich-Ebert-Straße.

Die Absperrung zum Schutz der Bäume steht ausschließlich innerhalb der Baustellenflächen rund um die Baumquartiere bzw. Baumstandorte, zum Schutz vor Befahrung, Materialablagerugn u.ä..

**14.1.6.10 Schutz für Baumstamm herstellen StU ü. 100-150 cm Polst.flex.Drai. Brett 24 mm Höhe mind. 2,00m Schutz Verwert.AN**
StL-Nr. 18107004311101
Schutz für Baumstamm durch Mantel mit Polsterung herstellen und während der Bauzeit vor- und unterhalten.
Der Mantel darf den Baumstamm und die Wurzelanläufe
nicht berühren.
Stammumfang über 100 bis 150 cm.
Polsterung des Stammes mit flexiblen Kunststoff-
Drainrohren.
Mantel aus Brettern, 24 mm dick, lückenlos befestigen.
Mantelhöhe mindestens 2,00 m.
Schutz nach Beendigung der Bauarbeiten abbauen und der
Verwertung nach Wahl des AN zuführen.
Menge: 20,000 St

**14.1.6.20 Pos. wie zuvor jedoch StU 150- 250cm**
Menge: 8,000 St

**14.1.6.30 Schutz f. Baumwurzelbereich herst. Gesteinsk. 0/45 Schutz entfernen**
StL-Nr. 1810700631
Schutz für Baumwurzelbereich, zum Schutz vor Verdichtung, nach Unterlagen des AG herstellen und während der
Bauzeit unterhalten. Pflanzendecken, Laub und sonstige
organische Stoffe von der Oberfläche des Wurzelbereichs
vorher entfernen und der Verwertung nach Wahl des AN
zuführen. Schutzschicht aufbringen und mit Stahlplatten, Baggermatratze oder dgl. Verrutsch sicher abdecken. Ungeschützten Baumwurzelbereich nicht befahren
und belasten.
Schutzschicht = 30 cm Gesteinskörnungsgemisch 0/45 mm
auf Trennvlies mind. 300 g/m2.
Schutz nach Beendigung der Bauarbeiten entfernen. O-
berfläche von Hand lockern.
Menge: 200,000 m2

**14.1.6.40 Lichtraumprofilschnitt durchführen 4,5m ü. Fahrbahn 0,75 m Abstand Wundbehandlung Schnittg. Verw.AN**
StL-Nr. 181077321111
Lichtraumprofilschnitt durchführen. Äste erforderlichenfalls auf Zugast einkürzen oder auf Astring
absägen. Abgerechnet wird nach Stück Baum.
Höhe des lichten Raumes = 4,50 m über Fahrbahn.
Breite des seitlichen Sicherheitsraumes gemessen von
der Fahrbahnrandmarkierung = 0,75 m.
Schnittflächen über 3 bis 10 cm Durchmesser vollflächig
mit Wundbehandlungsstoff versehen. Bei Schnittflächen
über 10 cm Durchmesser Wundbehandlungsstoff nur auf den
Wundrand und das angrenzende Splintholz (ca. 2 cm) auftragen.
Schnittgut der Verwertung nach Wahl des AN zuführen.
Menge: 20,000 St

**14.1.6.50 Boden im Wurzelbereich aufnehmen Wurzelsuchschachtung**
Boden im Wurzelbereich von Bäumen nach Unterlagen des AG aufnehmen. Verletzungen der Wurzeln vermeiden. Unvermeidbare Wurzelabtrennungen mit glattem Schnitt durchführen. Schnitt-, Bruch- und Schürfwunden glatt
schneiden.
Boden von Hand abtragen oder absaugen..
Breite  0,70 m.
Tiefe ..bis 0,90 m.
Boden Oberboden und Unterbau abgebrochener Wege sowie Ton, sandig, steinig, locker bis mitteldicht, steif.
Wurzelschnittstelle bei Durchmesser über 2 cm mit Wundbehandlungsstoff behandeln.
Boden ‘nach der Lokalisierung der Wurzeln Lagenweise wiedereinbauen.‘
Menge: 100,000 m

**14.1.6.60 Freigelegte Wurzelbereiche abdecken, feucht halten Abdeck.Verwert.AN**
Freigelegte Wurzelbereiche während der Bauzeit gegen
Austrocknen abdecken.
Wurzelabdeckung Wasserspeichervlies mit mind. 5l/m2
Wasserspeichervolumen, inkl. Sicherung mit Sand als
Auflastschicht oder Schnurrpfählen Produkt z.B.
Fa. Zinco Speichermatte PP 500g/m oder ein gleichwertiges Produkt.

Angaben nur im Bieterangabenverzeichnis
Hersteller: '....................................................'

Fabrikat : '....................................................'

Abdeckung während der Bauzeit täglich feucht halten, Gießwasser liefern.
Abdeckung vor dem Verfüllen der Abgrabung aufnehmen und
der Verwertung nach Wahl des AN zuführen.
Menge: 200,000 m2

**14.1.6.70 Wurzelschaden behandeln**
Wurzelschaden des Baumes unter Berücksichtigung des natürlichen Abschottungsvermögens behandeln. Die Schadensbereiche bis mind. 20 cm über die Verletzung hinaus von Hand freilegen.Geschädigte Wurzeln glatt nachschneiden. Gesplittertes Holz vorsichtig entfernen. Abgerechnet wird nach Stück Baum.
Schnittstelle über 2cm Durchmesser mit Wundbehandlungsstoff (LacBalsam oder gleichwertig) versehen.

Angaben nur im Bieterangabenverzeichnis
Produkt  : '....................................................'
Menge: 30,000 St

**14.1.6.80 Freigelegte Wurzeln abdecken**
Freigelegte Wurzeln vor Überbauung abdecken.
Arbeitspreite 0,50 m.
Ausführung der Leistung in Teilabschnitten.
Arbeitsschritte:
1) Sandbettung für Wurzel herstellen; inkl. Lieferung und Verteilung der Sandbettung (feinkiesig aus natürlichen Mineralstoff, Größtkorn 2 mm) in einer verdichteten Stärke von bis 10,0 cm unter- und oberhalb der Wurzel.
2) Abdeckung mit Strohmatte, Jute, Vlies o.ä
3) Abdeckung während der Bauzeit feucht halten.

Position inkl. der Lieferung aller benötigter Materialien und inkl. aller Erdarbeiten.
Menge: 10,000 m²

**14.1.6.90 Belüftung Wurzelraum**
Wurzelbereich belüften und Boden verbessern durch Löcher.
Wurzelbereich nicht versiegelt, jedoch durch Baustellenverkehr verdichtet.
Lochabstand 80 cm
Lochdurchmesser 6 cm
Lochtiefe 60-80 cm
Bodenverbesserungsstoff je Loch einbringen und Injektionskavernen mit Stützgranulat verfüllen.
Material pro Injektion: 500 g terra-baum fit 2 pro m² und 400 g Terramol für die Kavernenverfüllung.
Produkt der Fa. terrafit, www.terrafit.de oder gleichwertig.

Angaben nur im Bieterangabenverzeichnis
Hersteller: '....................................................'

Fabrikat : '....................................................'

Betrifft: Teilflächen welche verdichtet wurden
Ausführung nur in Abstimmung mit dem GFA.
Menge: 200,000 m2

**14.1.6.100 Bodenverbesserungsstoff**
Bodenverbesserungsstoff liefern und einbringen.
Material 500g terra-baum fit 2 pro m²
Produkt der Fa. terrafit, www.terrafit.de oder gleichwertig.

Betrifft: Wurzelraum in den Tabubereichen, vor der Andeckung.
Ausführung nur in Abstimmung mit dem GFA.

Angaben nur im Bieterangabenverzeichnis
Hersteller: '....................................................'

Produkt  : '....................................................'
Menge: 1100,000 m2

**14.1.6.110 Wassersäcke liefern, einbauen und vorhalten**
Bewässerungssack als mobile Tröpfchenbewässerung liefern und gemäß Herstellerangabe im Baufeld dauerhaft befestigen und für die Dauer der Bauarbeiten vorhalten.
In Abstimmung mit dem AG müssen die Säcke im Winter abgenommen und durch den AN eingelagert werden bis zur Wiederverwendung im Frühjahr. Diese Leistung wird nicht gesondert vergütet und gilt für die Dauer der Bauzeit.
Die Säcke sind an den zwei oberen, vorh. Laschen/Schlaufen mittels eines Kabelbinders oder ähnlich miteinander zu verbinden ("Diebstahlschutz") und an geeigneten, zu lieferenden Elementen (Pfahl / Bauzaun) zu befestigen. Die Befüllung der Bewässerungssäcke/Abrechnung der Wassergänge erfolgt im Rahmen der unten aufgeführten Bewässerungsgänge. Während des Befüllens ist darauf zu achten, dass die Austrittslöcher frei sind - ggf. müssen Verunreinigungen o.ä. entfernt/"nachgestochen" werden. Hilfreich für den Wasseraustritt sind ggf. punktuelle Auflagepunkte, damit das Wasser ungehindert austreten kann.

Je Baumstandort sind je 5 Bewässerungssäcke mit je 75 l vorzusehen.
Nach Beendigung der Bewässerungsmaßnahme sind die Wassersäcke zu demontieren und gehen in Eigentum des AN über.
Abgrechnet wird nach Baumstandorten.

Produkt: "Treegator grün" oder gleichwertig.

Angaben nur im Bieterangabenverzeichnis
Produkt  : '....................................................'
Menge: 28,000 St

**14.1.6.120 Wässerung während der Bauzeit 1. AG**
In der Bauzeit sind je nach Bodenfeuchtesituation und natürlicher Niederschlagsmenge Bewässerungsgänge durchzuführen:
Wässer der Bäume (Hochstämme),
Wasser liefern und in die vorhandenen Bewässerungssäcke einfüllen.
Mindestwassermenge je Arbeitsgang/Baum 375 Liter verteilt auf 5 Bewässerungssäcke.
Die Säcke mit dem Schlauch befüllen und nach ca. 10 Litern an den oberen Schlaufen anheben, um die Bewässerungsöffnungen korrekt zu positionieren. Anschließend den Sack komplett befüllen.
Menge: 28,000 St

**14.1.6.130 Wässerung während der Bauzeit 2.AG**
Leistung wie zuletzt in vollem Wortlaut beschrieben,
jedoch 2. Arbeitsgang.
Menge: 28,000 St

**14.1.6.140 Wässerung während der Bauzeit 3.AG**
Leistung wie zuletzt in vollem Wortlaut beschrieben,
jedoch 3. Arbeitsgang.
Menge: 28,000 St

**14.1.6.150 Wässerung während der Bauzeit 4.AG**
Leistung wie zuletzt in vollem Wortlaut beschrieben,
jedoch 4. Arbeitsgang.
Menge: 28,000 St

**14.1.6.160 Wässerung während der Bauzeit 5.AG**
Leistung wie zuletzt in vollem Wortlaut beschrieben,
jedoch 5. Arbeitsgang.
Menge: 28,000 St

#### Bereich 14.2 Kampfmittelsondierung

*Hinweis: Hinweis:*
Die Kampfmittelsondierung soll in zwei Phasen erfolgen.
1. Phase:
- ca. 3500 m² Sondierung zu Beginn der Baumaßnahme
- im Bestand ca. 40% Asphalt und 60% Grünfläche
- Vorläufige Ergebnisse sind bis spätestens 3 Tage nach
  Messung zu liefern.

2. Phase:
- Standorte der Neupflanzungen (nach Festlegung vor Ort)
- 17 Stück 2 m x 2 m = 68 m²

Auf Grund der Bodenbeschaffenheit wird auf der gesamten Länge der Strecke ein Bodenaustausch erforderlich sein. Zusätzlich werden neue Elektrokabel, Fernmeldekabel und Kabelziehschächte benötigt. Es muss daher bis in eine Tiefe von min 1,50 m sondiert werden. Bei den Einzelstandorten sind 2,00 m erforderlich.

##### Abschnitt 14.2.1 Allgemeine Leistungen

**14.2.1.10 Baustelle einrichten und räumen**
Baustelle einrichten und räumen für
1. Flächensondierung
2. Einzelsondierung
Menge: 2,000 St

**14.2.1.20 An-/Abmelden der Arbeiten**
*** Pauschalposition
der Kampfmitteluntersuchung bei den zuständigen Ämtern und Behörden (gem. § 14 Sprengstoffgesetz (SprengG))
Menge: 1,000 psch

##### Abschnitt 14.2.2 Flächensondierung

**14.2.2.10 Flächensondierung**
Flächensondierung
mit EDV-gestützter Messwertaufzeichnung und
Dokumenation für Flächen, bis in eine Tiefe von 1,5 m;
Abrechnung nach m² auf Gesamtfläche
Menge: 3500,000 m2

**14.2.2.20 Ergebnisbericht Flächensondierung Zwischenbericht**
Ergebnisbericht Flächensondierung
Anfertigung eines Ergebnisberichtes mit grafischer
Darstellung der Messergebnisse in Form von Karten
und Erläuterungen der Messtechnik mit
Verfahrensbeschreibung, Ergebnismitteilung
sowie Empfehlung zur weiteren Vorgehensweise.
Zwischenbericht/Teilfreigabe
Menge: 1,000 St

##### Abschnitt 14.2.3 Einzelsondierung

**14.2.3.10 Einzelsondierung**
Einzelsondierung
mit EDV-gestützter Messwertaufzeichnung und
Dokumenation für Einzelflächen (Baumstandorte)
bis in eine Tiefe von 2,0 m;
Abrechnung nach Stück (je 2 m x 2 m)
Menge: 17,000 St

**14.2.3.20 Ergebnisbericht Einzelsondierung Baumstandorte Abschlussbericht**
Ergebnisbericht Einzelsondierung
Anfertigung eines Ergebnisberichtes mit grafischer
Darstellung der Messergebnisse in Form von Karten
und Erläuterungen der Messtechnik mit
Verfahrensbeschreibung, Ergebnismitteilung
sowie Empfehlung zur weiteren Vorgehensweise.
Abschlussbericht/Freigabe.
Menge: 1,000 St

##### Abschnitt 14.2.4 Kampfmitteltechnische Baubegleitung

**14.2.4.10 Kampfmitteltechnische Begleitung der Erdarbeiten**
Kampfmitteltechnische Begleitung der Erdarbeiten
durch einen Befähigungsscheininhaber
entsprechend § 20 Sprengstoffgesetz (SprengG)
bei den Erdarbeiten, Sohlendetektion mit
Landsonde, soweit entsprechend der örtlichen
Situation möglich.
Menge: 20,000 h

### Gewerk 18 LT18 - Radwege

#### Bereich 18.1 Baubegleitende Leistungen

##### Abschnitt 18.1.1 Verkehrsführung

*Hinweis: Hinweistext*
Hinweis:

Baubeschreibung Pkt. 3.1 und
Unterlage 16.6
Blattnummer 1.1 - 5

**18.1.1.10 Sicherungsposten stellen**
Sicherungsposten zur Baustellensicherung aufstellen.
Enstsprechend der Bauzeitlichen Verkehrsführung ist zur
An- bzw. Abmeldung des Straßenbahnverkehrs an jeder
Ein- / Ausfahrt des Baufeldes ein qualifizierter und eingewiesener Sicherungsposten während der Arbeitszeit zu stellen.
Dieser meldet jeweils die Einfahrt bzw. die Ausfahrt
der eingefahrenden Straßenbahn.

Gleichzeitig ist auch die tägliche An-und Abmeldung der Bauarbeiten bei der Verkehrsleitzentrale der EVAG einzukalkulieren.
Abgerechnet wird nach abgesicherten Stunden.
Menge: 640,000 h

**18.1.1.20 Verkehrsrechtliche Anordnung**
*** Pauschalposition
Verkehrsrechtliche Anordnungen nach Unterlagen des AG
und zugehörige Unterlagen erstellen. Eventuell
erforderliche Ortsbesichtigungen zur Erstellung der
Planunterlagen für die verkehrsrechtliche Anordnung
durchführen.
Menge: 1,000 PSCH

**18.1.1.30 Verkehrssich. läng. Dauer aufbauen, Phase 1**
*** Pauschalposition
Verkehrssicherung längerer Dauer einschließlich Verkehrszeichen und Verkehrseinrichtungen (Absperrgeräte,
Warnleuchten und Aufstellvorrichtungen) betriebsfertig
aufbauen. Vorhalten, Kontrolle, Wartung, Instandsetzung,
Betreiben und Abbauen werden gesondert vergütet.
Vorübergehende Verkehrssicherungsmaßnahmen durchführen.
Vorübergehende Markierung, transportable Lichtsignalanlage,
bauliches Leitelement, mobile Stauwarnanlage,
LED-Anzeigetafel und transportable Schutzeinrichtung
werden gesondert vergütet.

Verkehrssicherung an Arbeitsstelle und Umleitungsstrecke.
Nach Verkehrszeichenplan des AG.
Vorhandene Verkehrsschilder nach Unterlagen des AG setzen.
Für Verkehrsführungsphase 1
Menge: 1,000 PSCH

**18.1.1.40 Verkehrssich. läng. Dauer vorhalten, Phase 1**
Verkehrssicherung längerer Dauer vorhalten, warten, instand
setzen und betreiben. Vorübergehende Verkehrssicherungsmaßnahmen durchführen. Die Kontrolle der Verkehrssicherung wird gesondert vergütet.
Verkehrssicherung wie in Vorposition beschrieben.
Menge: 35,000 d

**18.1.1.50 Verkehrssich. läng. Dauer aufbauen, Phase 2**
*** Pauschalposition
Verkehrssicherung längerer Dauer einschließlich Verkehrszeichen und Verkehrseinrichtungen (Absperrgeräte,
Warnleuchten und Aufstellvorrichtungen) betriebsfertig
aufbauen. Vorhalten, Kontrolle, Wartung, Instandsetzung,
Betreiben und Abbauen werden gesondert vergütet.
Vorübergehende Verkehrssicherungsmaßnahmen durchführen.
Vorübergehende Markierung, transportable Lichtsignalanlage,
bauliches Leitelement, mobile Stauwarnanlage,
LED-Anzeigetafel und transportable Schutzeinrichtung
werden gesondert vergütet.

Verkehrssicherung an Arbeitsstelle und Umleitungsstrecke.
Nach Verkehrszeichenplan des AG.
Vorhandene Verkehrsschilder nach Unterlagen des AG setzen.
Für Verkehrsführungsphase 2
Menge: 1,000 PSCH

**18.1.1.60 Verkehrssich. läng. Dauer vorhalten, Phase 2**
Verkehrssicherung längerer Dauer vorhalten, warten, instand
setzen und betreiben. Vorübergehende Verkehrssicherungsmaßnahmen durchführen. Die Kontrolle der Verkehrssicherung wird gesondert vergütet.
Verkehrssicherung wie in Vorposition beschrieben.
Menge: 150,000 d

**18.1.1.70 Verkehrssich. läng. Dauer aufbauen, Phase 3**
*** Pauschalposition
Verkehrssicherung längerer Dauer einschließlich Verkehrszeichen und Verkehrseinrichtungen (Absperrgeräte,
Warnleuchten und Aufstellvorrichtungen) betriebsfertig
aufbauen. Vorhalten, Kontrolle, Wartung, Instandsetzung,
Betreiben und Abbauen werden gesondert vergütet.
Vorübergehende Verkehrssicherungsmaßnahmen durchführen.
Vorübergehende Markierung, transportable Lichtsignalanlage,
bauliches Leitelement, mobile Stauwarnanlage,
LED-Anzeigetafel und transportable Schutzeinrichtung
werden gesondert vergütet.

Verkehrssicherung an Arbeitsstelle und Umleitungsstrecke.
Nach Verkehrszeichenplan des AG.
Vorhandene Verkehrsschilder nach Unterlagen des AG setzen.
Für Verkehrsführungsphase 3
Menge: 1,000 PSCH

**18.1.1.80 Verkehrssich. läng. Dauer vorhalten, Phase 3**
Verkehrssicherung längerer Dauer vorhalten, warten, instand
setzen und betreiben. Vorübergehende Verkehrssicherungsmaßnahmen durchführen. Die Kontrolle der Verkehrssicherung wird gesondert vergütet.
Verkehrssicherung wie in Vorposition beschrieben.
Menge: 35,000 d

**18.1.1.90 Verkehrssich. läng. Dauer aufbauen, Phase 4**
*** Pauschalposition
Verkehrssicherung längerer Dauer einschließlich Verkehrszeichen und Verkehrseinrichtungen (Absperrgeräte,
Warnleuchten und Aufstellvorrichtungen) betriebsfertig
aufbauen. Vorhalten, Kontrolle, Wartung, Instandsetzung,
Betreiben und Abbauen werden gesondert vergütet.
Vorübergehende Verkehrssicherungsmaßnahmen durchführen.
Vorübergehende Markierung, transportable Lichtsignalanlage,
bauliches Leitelement, mobile Stauwarnanlage,
LED-Anzeigetafel und transportable Schutzeinrichtung
werden gesondert vergütet.

Verkehrssicherung an Arbeitsstelle und Umleitungsstrecke.
Nach Verkehrszeichenplan des AG.
Vorhandene Verkehrsschilder nach Unterlagen des AG setzen.
Für Verkehrsführungsphase 4
Menge: 1,000 PSCH

**18.1.1.100 Verkehrssich. läng. Dauer vorhalten, Phase 4**
Verkehrssicherung längerer Dauer vorhalten, warten, instand
setzen und betreiben. Vorübergehende Verkehrssicherungsmaßnahmen durchführen. Die Kontrolle der Verkehrssicherung wird gesondert vergütet.
Verkehrssicherung wie in Vorposition beschrieben.
Menge: 30,000 d

**18.1.1.110 Kontrolle d. Verkehrss. an Arb.st.**
Kontrolle der Verkehrssicherung an Arbeitsstellen
einschließlich temporärer Verkehrsschilder,
vorübergehender Markierungen, transportabler
Lichtsignalanlagen, baulicher Leitelemente, transportabler Schrankenanlagen und transportabler Schutzeinrichtungen gem. ZTV-SA durchführen. Die Kontrolle
ist unmittelbar nach deren Durchführung zu erfassen
und zu dokumentieren. Arbeits- und Hilfsmittel sind vom AN zu
stellen und dem AG jederzeit zugänglich zu machen.
Kontrolle 2 mal täglich.
Dokumentation der Kontrolle erfogt schriftlich.
Menge: 250,000 d

##### Abschnitt 18.1.2 Baustellensicherung

**18.1.2.10 Bauzaun, H 2m, aufstellen, vorhalten, abbauen**
Bauzaun, einschl. Füße, einschl. sämtlicher Verbindungen, Kupplungen etc. aufstellen, vorhalten, und nach Abschluss der Bauarbeiten wieder abbauen.
Einschl. setzen des Bauzaunes täglich nach Beendigung der Arbeiten an Zugängen und Zufahrten zur Baustelle und einschl. erforderl. Umsetzen.
Die Absperrung ist ggf. durch zusätzliche Maßnahmen gegen Sturm zu schützen.
Zaunhöhe 2,00m

betrifft: Absperrung der Baustelle in Richtung Südpark und am Bauanfang und -ende.
Menge: 500,000 m

**18.1.2.20 Bauzaun, H 2m, aufstellen, vorhalten, abbauen**
Bauzaun, einschl. Füße, einschl. sämtlicher Verbindungen, Kupplungen etc. aufstellen, vorhalten, und nach Abschluss der Bauarbeiten wieder abbauen.
Einschl. setzen des Bauzaunes täglich nach Beendigung der Arbeiten an Zugängen und Zufahrten zur Baustelle.
Die Absperrung ist ggf. durch zusätzliche Maßnahmen gegen Sturm zu schützen.
Zaunhöhe 2,00m

betrifft: Absperrung der Baustelle in Richtung Straße entsprechend Planung, 1 m hinter dem Bord.
Menge: 400,000 m

**18.1.2.30 Verschließbares Tor aufstellen, vorhalten und abbauen**
Verschließbares Tor als Zufahrt in die vorbeschriebene Baustellenabsperrung einbauen, vorzuhalten und zu beseitigen.
Höhe des Tores 2,00 m.
Breite: mind. 3,50 m
Art des Tores nach Wahl des  AN.
Menge: 2,000 St

**18.1.2.40 Arbeitsstellenzaun auf-/abbauen und unterhalten**
Mobilen Arbeitsstellenzaun als Absicherung von Straßen-
und Tiefbaustellen in der angeordneten Form herstellen
und liefern, mit Aufstellvorrichtung aufbauen.
Während der gesamen Bauzeit vor- und unterhalten,
entsprechend Technologie umsetzen, einschl. des Anteils
der geforderten Kontrollfahrten.
Nach Beendigung der Baustelle wieder abbauen,
einschl. An- und Abtransport.

Arbeitsstellenzaun aus schlagfesten Kompaktkunststoffelementen, gelb oder weiß durchgefärbt, Schranke und
Tastleiste mit Folie Typ 1 beklebt, spannungsgesichert,
Höhe 1,00 m.
Menge: 50,000 m

**18.1.2.50 Warnleuchten auf-/abbauen und unterhalten**
Warnleuchten einschl. Stromversorgung liefern, aufbauen.
Während der gesamen Bauzeit vor- und unterhalten,
ggf. umsetzen, einschl. des Anteils der geforderten Kontrollfahrten.
Nach Beendigung der Baustelle wieder abbauen,
einschl. An- und Abtransport.
Menge: 10,000 St

**18.1.2.60 Rot Weiss Band Abtrennung**
Zur Abtrennung und Markierung temporär nicht zu
betretender Rasenflächen ist mittels Schnurnägeln und
daran befestigtem Rot Weiss Band eine Abtrennung
herzustellen. Rot Weiss Band an der Oberkante und als
"Knielauf" anbringen. Vorhalten dieser Markierung bis
zur Nutzungsübergabe der Rasenflächen sowie anschl.
rückbauen und abtransportieren.
Menge: 50,000 m

**18.1.2.70 Schotter einb./ausb.**
Schotter liefern und auf Anweisung des AG als provisorische, ungebundene Oberflächenbefestigung in Geh- und
Radwegen, Überfahrten, Anbindungen, Rohr- und Leitungsgräben u. dgl. einbauen. Diese Position gilt nicht für
technologische Verkehrsführungen des AN.
Material im Zuge der endgültigen Oberflächenherstellung
aufnehmen und der Verwertung nach Wahl des AN zuführen.
Material bleibt Eigentum des AN.
Menge: 50,000 m3

**18.1.2.80 Asphalt-TDS einb./ausb.**
Asphalttragdeckschicht aus Asphaltragdeckschichtmischgut AC 16 TD auf Anweisung des AG als provisorische,
gebundene Oberflächenbefestigung in Geh- und Radwegen,
Überfahrten, Anbindungen, Rohr- und Leitungsgräben u.
dgl. herstellen. Diese Position gilt nicht für technologische Verkehrsführungen des AN.
Einbaudicke 10 cm.
Bindemittel = 70/100.
Material im Zuge der endgültigen Oberflächenherstellung
aufnehmen und der Verwertung nach Wahl des AN zuführen.
Material bleibt Eigentum des AN.
Menge: 40,000 t

##### Abschnitt 18.1.3 Ingenieurleistungen

**18.1.3.10 Trassen einmessen und abstecken**
*** Pauschalposition
Geplante Leitungstrassen und Bauwerke an Hand der übergebenen Koordinatenliste vor Baubeginn im Gelände einmessen und abstecken,
abgesteckte Punkte sichern einschl. Erstellung entsprechender Pläne
Menge: 1,000 psch

**18.1.3.20 Bestandseinmessung Wegebau**
*** Pauschalposition
Bestandseinmessung entsprechend den "Zusätzlichen
Technischen Vertragsbedingungen der Landeshauptstadt
Erfurt für die Errichtung von Verkehrs- und
Entwässerungsanlagen (ZTV-VOB) erarbeiten und  dem AG bzw. der BÜ 2 Wochen vor der VOB
Abnahme auf micro SD (<256 GB) übergeben.
Menge: 1,000 psch

**18.1.3.30 Nutzungsdokumentation Wegebau**
*** Pauschalposition
Nutzungsdokumentation entsprechend den "Zusätzlichen
Technischen Vertragsbedingungen der Landeshauptstadt
Erfurt für die Errichtung von Verkehrs- und
Entwässerungsanlagen (ZTV-VOB)" erarbeiten und zweifach
dem AG bzw. BÜ übergeben.
Menge: 1,000 psch

##### Abschnitt 18.1.4 Kontrollprüfungen

*Hinweis: Kontrollprüfungen sind Prüfungen des AG, um*
Kontrollprüfungen sind Prüfungen des AG, um
festzustellen, ob Güteeigenschaften der Baustoffe, der
Baustoffgemische und der fertigen Leistung den
vertraglichen Anforderungen entsprechen. Die Ergebnisse
werden der Abnahme zugrunde gelegt.

Kontrollprüfungen sind durch eine unabhängige
Prüfstelle im Beisein des AG und der Bauleitung
durchzuführen.

Prüfungen ohne Beisein des AG werden nur als
Eigenüberwachungsprüfungen im Sinne der Zusätzlichen
Technischen Vertragsbedingungen und Richtlinien
gewertet und nicht gesondert vergütet.

**18.1.4.10 Probefelder anlegen, Plattendruckversuch**
Probefelder für Plattendruckversuche anlegen  und bis zur
Beprobung vorhalten.
Größe entsprechend technologischen Erfordernissen.
Menge: 5,000 St

**18.1.4.20 Gegengewicht für Kontrollprüfungen**
Belastungswiderlager (Gegengewicht) für Plattendruckversuch nach DIN 18 134 bereitstellen. Die Bauart des Widerlagers muss zum Anbringen der Messeinrichtung geeignet sein.

Nutzbare Last:  min. 4 t;
Gesamtmasse für v.g. Belastungswiderlager:  min. 8t;

Als Belastungswiderlager geeignet sind:
- beladener Lkw,
- beladener Hänger,
- Walze o.ä.

Im Bereich des gemeinsamen Kabelgraben wird anteilig, entsprechend der Anzahl der verlegten Kabel abgerechnet.
Menge: 8,000 h

##### Abschnitt 18.1.5 Verrechnungssätze

**18.1.5.10 Verrechnungssatz für Arbeitskraft**
Stundenlohnarbeiten durch Arbeitskräfte auf Anordnung
des AG ausführen.
Der Verrechnungssatz für die jeweilige Arbeitskraft
umfasst sämtliche Aufwendungen, insbesondere den
tatsächlichen Lohn einschließlich vermögenswirksamer
Leistungen mit den Zuschlägen für Gemeinkosten
(Sozialkassenbeiträge, Winterbauumlage und dgl.), sowie

Lohn- bzw. Gehaltsnebenkosten und Zuschläge für
Überstunden.

Arbeitskraft ohne Unterscheidung der Berufsgruppen
im Baugewerbe (Mischpreis).
Menge: 10,000 h

*Hinweis: Stundenlohnarbeiten durch Baugeräte auf Anordnung*
Stundenlohnarbeiten durch Baugeräte auf Anordnung
des AG ausführen.
Der Verrechnungssatz für das jeweilige Gerät umfasst
sämtliche Aufwendungen für den Einsatz, insbesondere
Gerätevorhalte- und Betriebsstoffkosten sowie sämtliche
Zuschläge einschließlich der Kosten für das
Bedienungspersonal.
Der Verrechnungssatz gilt für das zum Zeitpunkt des
Abrufes einsatzbereit auf der Baustelle befindliche
Baugerät.
Vergütet werden die tatsächlich geleisteten
Arbeitsstunden.

**18.1.5.20 Verrechnungssatz für Bagger, 0,4 bis 1,0 m3**
Verrechnungssatz für Bagger
Löffelinhalt über 0,4 m3 bis 1,0 m3.
Menge: 10,000 h

**18.1.5.30 Verrechnungssatz für Bagger, über 1,0 m3**
Verrechnungssatz für Bagger
Löffelinhalt über 1,0 m3.
Menge: 10,000 h

**18.1.5.40 Verrechnungssatz für Radlader**
Verrechnungssatz für Radlader.
Menge: 5,000 h

**18.1.5.50 Verrechnungssatz für LKW-Kipper**
Verrechnungssatz für LKW-Kipper.
Menge: 10,000 h

**18.1.5.60 Verrechnungssatz für Flächenrüttler**
Verrechnungssatz für Flächenrüttler.
Menge: 5,000 h

#### Bereich 18.2 Auf- und Abbruch

*Hinweis: Hinweis*
Aufgrund der beengten Verhältnisse sind sämtliche Tiefbauarbeiten mit besonderer Sorgfalt und unter Einhaltung geeigneter Sicherungsmaßnahmen auszuführen.
Erforderliche Vorkopfarbeiten zur Herstellung und Sicherung des Arbeitsraumes sind vom Auftragnehmer (AN) durchzuführen.
Der Wurzelbereich angrenzender Bäume und Gehölze ist vor Beschädigungen zu schützen; geeignete Schutzmaßnahmen (z. B. Abdeckung, Handschachtung im Wurzelbereich) sind mit dem AG abzustimmen.
Die Ausführung erfolgt nach Wahl des Auftragnehmers, unter Beachtung der anerkannten Regeln der Technik, der Unfallverhütungsvorschriften, der einschlägigen DIN-Normen sowie der Vorgaben der VOB/C (insbesondere ATV DIN 18300 ff.).

##### Abschnitt 18.2.1 Oberbau

**18.2.1.10 Asphaltbef. trennen, 15 cm**
Asphaltbefestigung geradlinig trennen.
Trennen durch Schneiden.
Dicke der Asphaltbefestigung bis ca. 15 cm.
Ausführung entsprechend dem Baufortschritt.
Menge: 20,000 m

**18.2.1.20 Asphaltbef. aufn.u.verw., 15 cm**
Asphaltbefestigungen aufbrechen und aufnehmen.
Material in Eigentum des AN übernehmen, von der
Baustelle entfernen und einer Verwertung nach Wahl
des AN zuführen.
Dicke der Asphaltbefestigung bis 15 cm.
Verwertungsklasse A, Deponieklasse DK 0
Menge: 1300,000 m2

**18.2.1.30 Asphaltbef. trennen, 25 cm**
Asphaltbefestigung geradlinig trennen.
Trennen durch Schneiden.
Dicke der Asphaltbefestigung bis ca. 25 cm.
Ausführung entsprechend dem Baufortschritt.
Menge: 40,000 m

**18.2.1.40 Asphaltbef. aufn.u.verw., 25 cm**
Asphaltbefestigungen aufbrechen und aufnehmen.
Material in Eigentum des AN übernehmen, von der
Baustelle entfernen und einer Verwertung nach Wahl
des AN zuführen.
Dicke der Asphaltbefestigung bis 25 cm.
Verwertungsklasse A, Deponieklasse DK 0
Menge: 100,000 m2

**18.2.1.50 Pflasterdecke, aufnehmen und entsorgen**
Pflasterdecke aufbrechen und einschließlich Bettung
aufnehmen. Aufnehmen der Tragschicht wird gesondert
vergütet.
Pflastersteine aus verschieden Materialien und Größen.
Mit Fugenfüllung und Bettung aus Baustoff ohne Bindemittel.
Sämtliche Steine und übriges Aufbruchgut der
Verwertung nach Wahl des AN zuführen.
Menge: 40,000 m2

**18.2.1.60 Betonplatten aufnehmen und entsorgen**
Betonplatten, verschiedener Art und Abmessungen,
gelocht und ungelocht,
Abmessungen bis 50 x 50 cm,
bis einschließlich 8 cm Dicke,
einschl. Bettung
aufbrechen und aufnehmen.
Anfallendes Material der Verwertung nach Wahl des AN
zuführen.
Menge: 20,000 m2

**18.2.1.70 Bordsteine aufnehmen und entsorgen, 10/25**
Bordsteine aufnehmen, Unterbeton und Rückstütze aufbrechen.
Bordsteine aus Granit, Abmessungen bis ca. 10/25cm .
Anfallendes Material der Verwertung nach Wahl des AN
zuführen.
Menge: 400,000 m

**18.2.1.80 Bordsteine aufnehmen und entsorgen, 15/30**
Bordsteine aufnehmen, Unterbeton und Rückstütze aufbrechen.
Bordsteine aus Granit, Abmessungen bis ca. 15/30cm .
Anfallendes Material der Verwertung nach Wahl des AN
zuführen.
Menge: 20,000 m

##### Abschnitt 18.2.2 Unterbau

**18.2.2.10 Boden lösen und entfernen**
Boden der Homogenbereiche A, B und C sowie Tragschichten
ohne Bindemittel aus Abtragsbereichen lösen.
Ein Mehraufwand für das Lösen durch Handschachtung
bis 80 vol % und Behinderungen durch Wurzeln sind einzukalkulieren.
Anfallendes Material mit den Zuordnungswerten bis
einschl. Z 1.2 und DK 0 entsprechend der Technischen Regeln der LAGA einer Verwertung nach Wahl des AN zuführen.

Herstellung des Planums wird gesondert vergütet.
Abgerechnet wird nach Abtragsprofilen.
Menge: 400,000 m3

**18.2.2.20 Ungeeig. Boden lösen und entf.**
Ungeeigneten Boden und Schichten ohne Bindemittel aus Abtragsbereichen außerhalb der Sollprofile und außerhalb
der Grabenverfüllungen nach Angabe  des AG ausheben
und laden.
Ein Mehraufwand für das Lösen durch Handschachtung
bis 80 vol % und Behinderungen durch Wurzeln sind einzukalkulieren.
Anfallendes Material mit den Zuordnungswerten bis
einschl. Z 1.2 und DK 0 entsprechend der Technischen Regeln der LAGA einer Verwertung nach Wahl des AN zuführen.
Herstellung des Planums wird gesondert vergütet.
Homogenbereiche B und C.
Abgerechnet wird nach Abtragsprofilen.
Menge: 330,000 m3

**18.2.2.30 Bauschutt aufnehmen**
Bauschutt aus Abtragsbereichen aufnehmen.
Berechnet wird der Mehraufwand für erschwertes
Lösen und Verwerten nach Wahl des AN.
Menge: 50,000 m3

##### Abschnitt 18.2.3 Landschaftspflegerische Arbeiten

**18.2.3.10 Vegetationsdecke abtragen, Rasen**
Vegetationsdecke aus Rasen aufreißen und einschl.
oberster Bodenschicht abtragen. Unrat vorher und
während der Arbeiten aussondern. Anfallendes Material
in Eigentum des AN übernehmen und von der Baustelle
entfernen.
Dicke des Abtrages i.M. 10 cm.
Menge: 1500,000 m2

**18.2.3.20 Oberboden abtragen und entf.**
Oberboden nach Abtrag der Vegetationsdecke aufnehmen.
Unrat vorher und während der Arbeiten aussondern.
Anfallendes Material in Eigentum des AN übernehmen und
von der Baustelle entfernen.
Abgerechnet wird nach Abtragsprofilen.
Menge: 300,000 m3

**18.2.3.30 Buschwerk roden, bis 2,00m**
Büsche und Hecken einschl. Wurzelstock roden
Abgerechnet wird die Fläche.
Wurzellöcher unterhalb des Planums mit geeignetem Boden
verfüllen. Boden verdichten. Boden liefern.
Wurzelstöcke der Verwertung nach Wahl des AN zuführen.
Höhe der Büsche / Hecken bis 2,00m.
Menge: 10,000 m2

**18.2.3.40 Wurzelstöcke roden DU über 0,1-0,3 m Wst.Verw. AN**
Wurzelstöcke roden. Gemessen wird der Durchmesser der
Schnittstelle des Wurzelstocks vor dem Roden.
Durchmesser über 0,10 bis 0,30 m.
Wurzelstöcke der Verwertung nach Wahl des AN zuführen.
Menge: 3,000 St

**18.2.3.50 Wurzelstöcke roden DU über 0,3-0,5 m Wst.Verw. AN**
Wurzelstöcke roden. Gemessen wird der Durchmesser der
Schnittstelle des Wurzelstocks vor dem Roden.
Durchmesser über 0,30 bis 0,50 m.
Wurzelstöcke der Verwertung nach Wahl des AN zuführen.
Menge: 5,000 St

##### Abschnitt 18.2.4 Sonstiges

**18.2.4.10 Zaun abbrechen, entsorgen**
Maschendrahtzaun abbauen und aufnehmen.
einschl. Pfosten und Fundamente.
Höhe bis 1,50m
Anfallendes Material in Eigentum des AN übernehmen,
von der Baustelle entfernen und einer Verwertung nach
Wahl des AN zuführen.
Menge: 85,000 m

**18.2.4.20 Stahlbügel aufnehmen, übergeben**
Stahlbügel, als Baumschutz, Höhe bis 1 m aufnehmen,
reinigen und auf den Lagerplatz des AG (Binderslebener Landstraße, 99092 Erfurt) verbringen.
Beton- und Fundamentreste vom Bügel entfernen.
Restliches Material in Eigentum des AN übernehmen
und beseitigen.
Menge: 50,000 St

#### Bereich 18.3 Wiederherstellung

*Hinweis: Hinweis*
Aufgrund der beengten Verhältnisse sind sämtliche Tiefbauarbeiten mit besonderer Sorgfalt und unter Einhaltung geeigneter Sicherungsmaßnahmen auszuführen.
Erforderliche Vorkopfarbeiten zur Herstellung und Sicherung des Arbeitsraumes sind vom Auftragnehmer (AN) durchzuführen.
Der Wurzelbereich angrenzender Bäume und Gehölze ist vor Beschädigungen zu schützen; geeignete Schutzmaßnahmen (z. B. Abdeckung, Handschachtung im Wurzelbereich) sind mit dem AG abzustimmen.
Die Ausführung erfolgt nach Wahl des Auftragnehmers, unter Beachtung der anerkannten Regeln der Technik, der Unfallverhütungsvorschriften, der einschlägigen DIN-Normen sowie der Vorgaben der VOB/C (insbesondere ATV DIN 18300 ff.).

##### Abschnitt 18.3.1 Untergrund / Unterbau

**18.3.1.10 Untergrundverb.duchf. BrechkG 0/56**
Untergrundverbesserung nach Angabe des AG durchführen.
Gebrochenes Mineralgemisch, Körnung 0/56, Feinkornanteil d < 0,063 mm max. 15 v.H., liefern und in Auskofferung einbauen und verdichten.
Verformungsmodul EV2 auf der Oberfläche mindestens
45 MPa
Abgerechnet wird nach Auftragsprofilen über der Auskofferungssohle.
Menge: 330,000 m3

**18.3.1.20 Boden verdichten, 45 MN/m2**
Untergrund in Abtragsbereichen verdichten,
Verformungsmodul EV2 min. 45 MPa
Menge: 1400,000 m2

**18.3.1.30 Planum herstellen, +/-3 cm**
Planum herstellen.
Max. Abweichung von der Sollhöhe +3/-3 cm.
Menge: 1600,000 m2

##### Abschnitt 18.3.2 Schichten ohne Bindemittel

**18.3.2.10 Frostschutzschicht herstellen Bk3,2*Feinanteil UF3*0/45 EV2 min. 120MPa*Abrechng. Auftrag**
Frostschutzschicht aus Baustoffgemisch für Frostschutzschichten herstellen. Gesteinsspezifische Anforderungen
gem. TL Gestein-StB und zugeh. Einführungsschreiben.
Erschwernisse durch Einbauten, Schächte und
Straßenabläufe werden gesondert vergütet.
In Verkehrsflächen der Belastungsklasse Bk3,2.
Feinanteil Kategorie UF 3.
Baustoffgemisch 0/45, ohne RC-Baustoffe und industriell
hergestellte Gesteinskörnungen.
Verformungsmodul EV2 auf der Oberfläche mind. 120 MPa.
Einbaudicke nach Unterlagen des AG.
Abgerechnet wird nach Auftragsprofilen.
Menge: 30,000 m3

**18.3.2.20 Frostschutzschicht herstellen Bk0,3*Feinanteil UF3*0/45 EV2 min. 100MPa*Abrechng. Auftrag**
Frostschutzschicht aus Baustoffgemisch für Frostschutzschichten herstellen. Gesteinsspezifische Anforderungen
gem. TL Gestein-StB und zugeh. Einführungsschreiben.
Erschwernisse durch Einbauten, Schächte und
Straßenabläufe werden gesondert vergütet.
In Verkehrsflächen der Belastungsklasse Bk0,3, Gehwegen
und Überfahrten.
Feinanteil Kategorie UF 3.
Baustoffgemisch 0/45, ohne RC-Baustoffe und industriell
hergestellte Gesteinskörnungen.
Verformungsmodul EV2 auf der Oberfläche mind. 100 MPa.
Einbaudicke nach Unterlagen des AG.
Abgerechnet wird nach Auftragsprofilen.
Menge: 450,000 m3

**18.3.2.30 Schottertragschicht herstellen Bk0,3*Feinanteil UF3*0/32 EV2 min. 120MPa*Abrechng. Auftrag**
Schottertragschicht herstellen.
Gesteinsspezifische Anforderungen gem. TL Gestein-StB
und zugeh. Einführungsschreiben.
Erschwernisse durch Einbauten, Schächte und
Straßenabläufe werden gesondert vergütet.
In Verkehrsflächen der Belastungsklasse Bk0,3, Gehwegen
und Überfahrten.
Feinanteil Kategorie UF 3.
Baustoffgemisch 0/32, ohne RC-Baustoffe und industriell
hergestellte Gesteinskörnungen.
Verformungsmodul EV2 auf der Oberfläche mind. 120 MPa.
Einbaudicke nach Unterlagen des AG.
Abgerechnet wird nach Auftragsprofilen.
Ungleichförmigkeitszahl U mindestens 13. Die Filterstabilität gegenüber dem Bettungsmaterial muss
eingehalten werden.
Menge: 200,000 m3

**18.3.2.40 Dynamische Schicht ohne Bindemittel, 6 cm**
Dynamische Schicht für ungebundene Decke herstellen.
Material: Sächische Wegedecke DYNSCHICHT
Körnung: 0/16 gemäß DIN 18035
Einbaustärke: 6 cm im verdichteten Zustand
Verdichtung: statisch walzen
Toleranz: max. 1,5 cm unter der 4 m Latte
Farbe: entsprechend der Deckschicht.
Menge: 210,000 m2

**18.3.2.50 Sächsische Wegedecke herstellen**
Deckschicht für ungebundene Wegedecke herstellen
Einbau nur im erdfeuchten Zustand
Material: Sächsische Wegedecke-Thüringen
Körnung: 0/8 gemäß DIN 18035
Typ: GRAU
4 cm im verdichteten Zustand
Verdichten: statisch walzen, DPr > 0,93
Toleranz: 1 cm unter 4 m Latte
Menge: 210,000 m2

**18.3.2.60 Pflege der ungebundenen Wegedecke bis zur Abnahme**
Pflege der ungebundenen Wegedecke bis zur Abnahme
durch wässern, walzen und nachplanieren der Flächen.
Verdichtung: statisch walzen
Wassermenge: 20l/m² je Arbeitsgang
Pflegegänge: 5
Abrechnung: Fläche und durch die Bauleitung
bestätigte Tagesberichte
Der EP ist für 5 Arbeitsgänge zu kalkulieren.
Fehlendes Material ist aufzufüllen
Menge: 210,000 m2

**18.3.2.70 Boden liefern, Geländeprofilierung**
Grobkörnigen Boden mit Schlämmkornanteil
10 bis 15% liefern und in Böschungen und
Auffüllungsbereichen einbauen
Abgerechnet wird nach Auftragsprofilen
Eignungsnachweis des Material vor Einbau dem
AG übergeben.
Menge: 200,000 m3

**18.3.2.80 Pflanzfläche füllen, Obersubstrat**
Liefern eines Baumsubstrates für Pflanzengrubenbauweise 1,
offene, nicht überbaute Pflanzgrube.
Der Nachweis über die Eignung des Substrates nach FLL Richtlinie 2010 ist durch einen aktuellen Prüfbericht vor Einbau zu erbringen.

Mögliche Lieferanten:
Kalkwerke Herbsleben. Baumsubstrat Arborquell-Obersubstrat

Zur Verbesserung der Wasser- und Nährstoffspeicherfähigkeit das Baumsubstrat mit zu lieferndem Oberboden und Rindenhumus mischen.

Mischungsverhältnis:
50 % Baumsubstrat
25 % Oberboden, unkrautfrei (entsprechend DIN 18915)
25 % Rindenhumus

Einbauhöhe bis 0,50 m,
Einbau im Bereich des Altbaumbestandes, Straßenseitig.
Menge: 200,000 m3

**18.3.2.90 Oberboden, gesiebt liefern und einbauen**
Oberboden liefern und einbauen für Vegetationsflächen, Homogenbereich 0, liefern und profilgerecht einbauen, Rasenflächen Schichtstärke 20cm, Oberboden frei von Wurzelunkräutern und Steinen.
Der Oberboden wird vor Einbau von der BÜ abgenommen.
Abgerechnet wird nach Auftragsprofilen.
Menge: 200,000 m3

**18.3.2.100 Deckschicht ohne Bindemittel, 6 cm, Anpassung**
Deckschicht ohne Bindemittel nach DIN 18315,
ZTV SoB-StB 20
sowie dem Merkblatt für die Herstellung von Trag- und
Deckschichten ohne Bindemittel der FGSV, Ausgabe 1995, in
Verkehrsflächen / Anpassungsbereichen herstellen.
Einbaudicke 6 cm, Zulässige Abweichung von der Sollhöhe
2 cm. Unebenheiten der Oberfläche auf 4 m Meßstrecke
nicht größer als 2 cm; kornabgestuftes Splitt-Sand-Gemisch
aus Porphyr, Diabas o.dgl., Körnung 0/11 mm.
Das Material ist bei günstigem Wassergehalt gleichmäßig
einzubauen und zu verdichten. Die Oberfläche ist mit
Edelbrechsand, Material wie Mineralstoffe, Körnung 0/2,
abzustreuen und einzuschlämmen bzw. einzukehren.
Menge: 30,000 m2

##### Abschnitt 18.3.3 Asphaltschichten

**18.3.3.10 Asphalttragschicht AC 32 T S herst. Bk3,2*50/70 Dicke 12 cm**
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk3,2.
Bindemittel = 50/70.
Einbaudicke 12 cm.
Menge: 100,000 m2

**18.3.3.20 Bitumenemulsion aufsprühen Bk3,2, Asphalt frisch C60BP1-S*, Vor AB**
Bitumenemulsion zur Herstellung des Schichtenverbundes
aufsprühen.
Auf Verkehrsflächen der Belastungsklassen Bk3,2.
Unterlage = Asphaltbefestigung, frisch.
Bindemittel = C60BP1-S.
Vor Einbau Asphaltbinder.
Menge: 100,000 m2

**18.3.3.30 Asphaltbinder AC 16 B S herstellen Bk3,2*25/55-55 *Dicke 6 cm**
Asphaltbinderschicht aus Asphaltbinder AC 16 B S
herstellen. Gesteinsspezifische Anforderungen
gem. TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  Probenvorbereitung Affinitätsuntersuchung bei Einsatz von Kalkhydrat beachten. Umhüllung = 60 vH
  (ermittelt nach 24 h an Prüfkörnung 5/8 bzw. 8/11
  gemäß TP Asphalt-StB, Teil 11) nachweisen.
  Weitere Anforderungen nach Unterlagen des AG.
- Bei Zugabe von Asphaltgranulat und Verwendung von PmB
  ist ein PmB mit erhöhtem Elastomeranteil (PmB RC)
  einzusetzen; in der Erstprüfung Nachweis der
  elastischen Rückstellung am resultierenden
  Bindemittel gemäß TL Bitumen-StB.
- Grobe Gesteinskörnungen mit Kategorie C100/0.
- Grobe Gesteinskörnungen mit Kategorie SZ18 / LA20;
  es ist mindestens eine Kategorie anzugeben.
- Mindesteinbautemperatur (Luft und Unterlage)
  +3 Grad Celsius; zwischen 0 und +3 Grad Celsius
  werden erhöhte Aufwendungen wie zum Beispiel
    - Vorwärmen der Unterlage
    - Verwendung einer Einbauhilfe (z.B. Zeolithe)
  als Zulage gesondert vergütet.
In Verkehrsflächen der Belastungsklasse Bk3,2.
Bindemittel = 25/55-55 ; elastische Rückstellung nach
DIN EN 13398 in der Kontrollprüfung mit >= 40 vH bei
20 cm Ausziehlänge; Ausziehlänge des Fadens >= 10 cm.
Einbaudicke 6 cm.
Menge: 100,000 m2

**18.3.3.40 Bitumenemulsion aufsprühen Bk3,2, Asphalt frisch C60BP1-S*, Vor ADS**
Bitumenemulsion zur Herstellung des Schichtenverbundes
aufsprühen.
Auf Verkehrsflächen der Belastungsklassen Bk3,2.
Unterlage = Asphaltbefestigung, frisch.
Bindemittel = C60BP1-S.
Vor Einbau Asphaltdeckschicht.
Menge: 100,000 m2

**18.3.3.50 Asphaltbeton AC 11 D S herstellen Bk3,2*Dicke 4 cm*25/55-55**
Asphaltdeckschicht aus Asphaltbeton AC 11 D S
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  'Probenvorbereitung Affinitätsuntersuchung bei Einsatz von Kalkhydrat' beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Bei Zugabe von Asphaltgranulat und Verwendung von PmB
  ist ein PmB mit erhöhtem Elastomeranteil (PmB RC)
  einzusetzen; in der Erstprüfung Nachweis der
  elastischen Rückstellung am resultierenden
  Bindemittel gemäß TL Bitumen-StB.
- Mindesteinbautemperatur (Luft und Unterlage)
  +5 Grad Celsius; zwischen 3 und +5 Grad Celsius
  werden erhöhte Aufwendungen wie zum Beispiel
    - Vorwärmen der Unterlage
    - Verwendung einer Einbauhilfe (z.B. Zeolithe)
  als Zulage gesondert vergütet.
- Weitere Anforderungen nach Unterlagen des AG.
In Verkehrsflächen der Belastungsklasse Bk3,2.
Einbaudicke 4 cm.
Bindemittel = 25/55-55.
Frosteinwirkungszone II.
Menge: 100,000 m2

**18.3.3.60 Asphalttragschicht AC 32 T N herst. Bk0,3 *70/100 res. Dicke 10 cm**
Asphalttragschicht aus Asphalttragschichtmischgut
AC 32 T N herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.
In Verkehrsflächen der Belastungsklassen Bk0,3
Bindemittel = 70/100 resultierend.
Einbaudicke 10 cm.
Menge: 50,000 m2

**18.3.3.70 Bitumenemulsion aufspr., C40BP1-S**
Bitumenemulsion zur Herstellung des Schichtenverbundes
aufsprühen.
In Verkehrsflächen der Belastungsklassen Bk 0,3 bis 1,8.
Unterlage = Asphaltbefestigung.
Mit Rampenspritzgerät.
Bindemittel = C40BP1-S.
Bindemittelmenge nach ZTV Asphalt-StB 07/13, 300 g/m².
Vor Einbau der Asphaltdeckschicht.
Nachweis der ausgebrachten Menge gegenüber dem AG
durch Übergabe der Lieferscheine.
Menge: 50,000 m2

**18.3.3.80 Asphaltbeton AC 8 D N herstellen Bk0,3 *Dicke 4 cm 70/100*FrosteinwZone II**
Asphaltdeckschicht aus Asphaltbeton AC 8 D N
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  Probenvorbereitung Affinitätsuntersuchung bei Einsatz von Kalkhydrat beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindesteinbautemperatur (Luft und Unterlage)
  +5 Grad Celsius; zwischen 3 und +5 Grad Celsius
  werden erhöhte Aufwendungen wie zum Beispiel
    - Vorwärmen der Unterlage
    - Verwendung einer Einbauhilfe (z.B. Zeolithe)
  als Zulage gesondert vergütet.
- Weitere Anforderungen nach Unterlagen des AG.
In Verkehrsflächen der Belastungsklassen Bk0,3.
Einbaudicke 4 cm.
Bindemittel = 70/100.
Frosteinwirkungszone II.
Asphaltmischgut ohne Asphaltgranulat.
Menge: 50,000 m2

**18.3.3.90 Abstumpfungsmaßnahme durchführen Bit.LFK 1/3*Gestein wie Decke**
Abstumpfungsmaßnahme zur Erhöhung der Anfangsgriffigkeit durch gleichmäßiges Aufbringen und Einwalzen von
Abstreumaterial durchführen.
Nicht gebundenes Material aufnehmen und der
Verwertung nach Wahl des AN zuführen.
Abstreumaterial = leicht bituminierte Lieferkörnung 1/3.
Aus Gestein wie grobe Gesteinskörnung in
Asphaltdeckschicht.
Abstreumenge nach ZTV AsphaltStB 07/13.
Maschinell aufstreuen.
Menge: 150,000 m2

**18.3.3.100 Anschluss als Fuge herstellen, 4 cm**
Anschluss als Fuge herstellen.
Randfuge vor Borden, Rinnen, Übergängen o. dgl.,
incl. Schächte und andere Einbauten.
Deckschicht senkrecht schneiden,
Schneidschlamm absaugen und der Verwertung nach
Wahl des AN zuführen.
Fugenspalt trocknen und mit heiß verarbeitbarer
Fugenmasse verfüllen.
Fugenspalttiefe 40 mm, Fugenspaltbreite 10 mm.
Menge: 45,000 m

##### Abschnitt 18.3.4 Pflasterflächen in ungebundener Bauweise

**18.3.4.10 Betonsteinpfld.herst.**
Betonsteinpflasterdecke in Gehbahnen, Gehbahnüberfahrten, Einfahrten und Parkstellflächen herstellen.
Betonpflastersteine DIN EN 1338 Qualität DTI,
Pflastersteine für Raster 200 x 100 mm, Dicke 80 mm,
einschl. der erforderlichen Rand- und Abschlusssteine,
mit Abstandsnocken, mit Fase, ohne Farbzusatz,
Steine in Reihen mit versetzten Fugen verlegen.
In Überfahrten und Einfahrten ist die Verlegerichtung
um 90° zu drehen. Die Läuferreihen neben Einfassungen werden nicht gesondert vergütet.
Richtungswechsel in Krümmen sind mit Radialreihen und Radialkeilen herzustellen.
Pflasterbett aus Brechsand-Splitt-Gemisch 0/5 mm herstellen, Dicke im verdichtete Zustand über 3 bis 5 cm.
Material liefern.
Beim Verlegen der Pflastersteine  sind immer Fugen
von 3-5 mm anzulegen.
Fugen zweilagig füllen.
Fugen vor dem ersten Rüttelgang mit Diabas-Brechsand-
Splitt-Gemisch 0/2 mm vollfugig füllen und unter ausreichender Wasserzugabe einschlämmen.
Nach dem Rütteln entstehende Restfuge mit doppelt
gebrochenem Diabas-Brechsand 0/2 vollfugig füllen und
unter ausreichender Wasserzugabe einschlämmen.
Fläche erneut abrütteln und rammen.
Fugenfüllung und Arbeitsgänge wiederholen bis die Fuge
vollständig dicht gefüllt ist.
Die notwendigen Anpassungen an vorhandene bauliche An-
lagen, sowie diagonal verlaufende Einbauten werden gesondert vergütet. Längs verlaufende Anpassungen und
Schnitte aufgrund von ungenau gesetzten neuen Borden
o.dgl. werden nicht gesondert vergütet.
Menge: 1200,000 m2

**18.3.4.20 Betonpflaster schneiden, 80 mm**
Betonpflastersteine, Steindicke 80 mm, für Anpassungen mit Motorschneidegerät und diamantbesetzter
Trennscheibe schneiden.
Anfallendes Material in Eigentum des AN übernehmen,
von der Baustelle entfernen und einer  Wiederverwertung zuführen.
Menge: 100,000 m

**18.3.4.30 Pfl.Satz f. Hydr.k., Beton 8 cm**
Anpassung der Pflasterdecke an Einbauten herstellen.
Ausführung mit Pflastersatz aus Beton,
Einzelgröße ca. 60 x 60 cm, Oval
z. B. für Hydranten

Angrenzende Pflasterdecke, Dicke ca. 8 cm, auf Passmaß
trennen und Pflastersteine an Pflastersatz zuarbeiten.
Pflastersteine aus Beton, Dicke 8 cm.

Anfallendes Material der Verwertung nach Wahl des AN
zuführen.
Menge: 2,000 St

**18.3.4.40 Pfl.Satz f. Sch.k., Beton 8 cm**
Anpassung der Pflasterdecke an Einbauten herstellen.
Ausführung mit Pflastersatz aus Beton,
Einzelgröße ca. 50 x 50 cm,
z.B. für Schieberkappe

Angrenzende Pflasterdecke, Dicke ca. 8 cm, auf Passmaß
trennen und Pflastersteine an Pflastersatz zuarbeiten.
Pflastersteine aus Beton, Dicke 8 cm.

Anfallendes Material der Verwertung nach Wahl des AN
zuführen.
Menge: 2,000 St

**18.3.4.50 Betonpflasterdecke aufnehmen, verlegen**
Pflasterdecke in Anpassungsbereichen aufbrechen, lagern
und wiederherstellen.
Pflasterdecke aus Beton- und Verbundpflaster,
Dicke bis einschl. 10 cm.
einschl. aufnehmen und wiederherstellen der Bettung.
Fehlende Steine aus dem rechtlichen Aufbruch gewinnen.
Restliches anfallendes Material der Verwertung nach Wahl des AN zuführen.
Menge: 160,000 m2

**18.3.4.60 Naturpflasterdecke aufnehmen, verlegen**
Pflasterdecke in Anpassungsbereichen aufnehmen, lagern
und wiederherstellen.
Pflasterdecke aus Naturpflaster, Dicke bis 10 cm.
einschl. aufnehmen und wiederherstellen der Bettung.
Übriges Aufbruchgut der Verwertung nach Wahl des AN
zuführen.
Menge: 20,000 m2

**18.3.4.70 Pflastersteine liefern**
Lieferung von neuwertigen Pflastersteinen entsprechend
den vorhandenen Formen und Abmessungen.
Farbe entsprechend Bestand.
Menge: 2,000 m2

**18.3.4.80 Bodenindikatoren herst., Rillen, anthrazit**
Bodenindikatoren in öffentlichen Verkehrsräumen
nach DIN 32984 aus Betonelementen herstellen.
Ausführung als Richtungsfelder, als Aufmerksamkeitsfelder, Einstiegsfelder, Leitstreifen u. dgl..
Rippenprofil gemäß DIN 32984 Bild 1,
Rippenabstand von 38 bis 42 mm.
Nutzfläche aus Faserbeton (Härteklasse I),
Raster 300 x 300 mm, Dicke 80 mm,
frost- und tausalzbeständig, Farbe Anthrazit.
Elemente in Reihen versetzten,
Fugenbreite 3 bis 5 mm.
Pflasterbett aus Brechsand-Splitt-Gemisch 0/5,
herstellen, Dicke im verdichteten Zustand 3 bis 5 cm.
Fugen vor dem 1. Rüttelgang mit Baustoffgemisch 0/4
vollständig füllen und einschlämmen. Nach dem Rütteln
entstehende Restfuge mit doppelt gebrochenem Brechsand 0/2 vollständig füllen und einschlämmen.
Fläche erneut abrütteln.
Fugenfüllung und Arbeitsgänge wiederholen bis die Fuge
vollständig dicht gefüllt ist.

Abgerechnet wird die tatsächlich hergestellt Fläche.
Die für die Anpassungen an Kanten notwendigen Elemente
sind einzurechnen und werden nicht gesondert vergütet.
Menge: 7,000 m2

**18.3.4.90 Bodenindikatoren herst., Noppen, anthrazit**
Bodenindikatoren in öffentlichen Verkehrsräumen
nach DIN 32984 aus Betonelementen herstellen.
Ausführung als Richtungsfelder, als Aufmerksamkeitsstreifen, Abzweigfelder, u. dgl..
Noppenprofil gemäß DIN 32984 Bild 2,
mit positiv Kegelstumpfnoppen, diagonal angeordnet,
Noppenabstand von 56 bis 60 mm.
Nutzfläche aus Faserbeton (Härteklasse I),
Raster 300 x 300 mm, Dicke 80 mm,
frost- und tausalzbeständig, Farbe Anthrazit.
Elemente in Reihen versetzten,
Fugenbreite 3 bis 5 mm.
Pflasterbett aus Brechsand-Splitt-Gemisch 0/5,
herstellen, Dicke im verdichteten Zustand 3 bis 5 cm.
Fugen vor dem 1. Rüttelgang mit Baustoffgemisch 0/4
vollständig füllen und einschlämmen. Nach dem Rütteln
entstehende Restfuge mit doppelt gebrochenem Brechsand 0/2 vollständig füllen und einschlämmen.
Fläche erneut abrütteln.
Fugenfüllung und Arbeitsgänge wiederholen bis die Fuge
vollständig dicht gefüllt ist.

Abgerechnet wird die tatsächlich hergestellt Fläche.
Die für die Anpassungen an Kanten notwendigen Elemente
sind einzurechnen und werden nicht gesondert vergütet.
Menge: 5,000 m2

##### Abschnitt 18.3.5 Pflasterflächen in gebundener Bauweise

**18.3.5.10 Pfl.fl., Beleucht.pkt., herst., Granit 10/10, gespalten**
Pflasterfläche um neue Beleuchtungspunkte
in gebundener Bauweise nach  ZTV Pflaster-StB,
DIN 18318 und M FBgeb mit Pflastertersteinen herstellen.
Pflastersteine aus Naturstein für Außenbereiche nach
DIN EN 1342 und TL Pflaster-StB liefern und setzen.
Ausführung in verkehrsberuhigten Bereichen.

Material: Granit, fein- bis mittelkörnig, mittelgrau,
Nenn-Flächenmaße: 10/10 cm
Herstellart: allseits gespalten,
Fußfläche parallel zur Kopffläche und so bearbeitet,
dass der Verbund zur Bettung gewährleistet wird.

Nach TL Pflaster-StB werden die zulässigen Abweichungen
für die Nenn-Flächenmaße mit +/-10 mm und für die Nenndicken mit +/-10 mm festgelegt.
Die zulässige Abweichung für Unregelmäßigkeiten von
Sichtflächen nach DIN EN 1342 Tab. 3 werden mit +/-3 mm
festgelegt.
Die Pflastersteine müssen nach TL Pflaster-StB widerstandsfähig gegen Frost-Tau-Wechsel (Klasse 1, Kennzeichnung F1) sein und eine ausreichende Widerstandsfähigkeit gegen Frost-Tau-Wechsel mit Tausalz nach
TL Pflaster-StB aufweisen.

Steine als Pflasterfläche, ebenmäßig, hammerfest mit gleichmäßigem, engen Fugenbild setzen. Fugenbreite in Kopfhöhe 8 bis 10 mm.

Pflasterbett aus Bettungsmörtel, wasserdurchlässig,
zementgebunden, hohe Kunststoffmodifizierung, Dicke im
verdichtete Zustand 5 cm.
Material (z. B. MARBOS MBV 4 ED o.glw.) liefern.

Haftvermittler, zementgebunden, kunststoffvergütet,
zwischen Pflasterstein und Bettung im Tauchverfahren
aufbringen.
Material (z. B. MARBOS PFB o. glw.) liefern.

Fugen mit Pflasterfugenmörtel, wasserdurchlässig, zweikomponentig, kunstharzgebunden, frost- und taumittelbeständig auf volle Steinhöhe verfüllen.
Material (z. B. MARBOS PFM-EPW 2-K o. glw.) liefern.
Bettungsmörtel, Haftvermittler und Fugenmaterial sind
aufeinander abzustimmen und dürfen nur von einem Hersteller geliefert und eingebaut werden.
einschl. Betontragschicht aus Beton C20/25, Dicke 20 cm
Menge: 12,000 m2

**18.3.5.20 Pfl.str. herst., Granit 10/10, 3-reihig, gespalten**
Pflasterstreifen in gebundener Bauweise nach
ZTV Pflaster-StB, DIN 18318 und M FBgeb mit Pflastertersteinen herstellen.
Pflastersteine aus Naturstein für Außenbereiche nach
DIN EN 1342 und TL Pflaster-StB liefern und setzen.
Ausführung in verkehrsberuhigten Bereichen.

Material: Granit, fein- bis mittelkörnig, mittelgrau,
Nenn-Flächenmaße: 10/10 cm
Herstellart: allseits gespalten,
Fußfläche parallel zur Kopffläche und so bearbeitet,
dass der Verbund zur Bettung gewährleistet wird.

Nach TL Pflaster-StB werden die zulässigen Abweichungen
für die Nenn-Flächenmaße mit +/-10 mm und für die Nenndicken mit +/-10 mm festgelegt.
Die zulässige Abweichung für Unregelmäßigkeiten von
Sichtflächen nach DIN EN 1342 Tab. 3 werden mit +/-3 mm
festgelegt.
Die Pflastersteine müssen nach TL Pflaster-StB widerstandsfähig gegen Frost-Tau-Wechsel (Klasse 1, Kennzeichnung F1) sein und eine ausreichende Widerstandsfähigkeit gegen Frost-Tau-Wechsel mit Tausalz nach
TL Pflaster-StB aufweisen.

Steine 3-reihig als Streifen, versetzt, ohne Kreuzfugen, ebenmäßig, hammerfest mit gleichmäßigem, engen Fugenbild setzen. Fugenbreite in Kopfhöhe 8 bis 10 mm.

Pflasterbett aus Bettungsmörtel, wasserdurchlässig,
zementgebunden, hohe Kunststoffmodifizierung, Dicke im
verdichtete Zustand 5 cm.
Material (z. B. MARBOS MBV 4 ED o.glw.) liefern.

Haftvermittler, zementgebunden, kunststoffvergütet,
zwischen Pflasterstein und Bettung im Tauchverfahren
aufbringen.
Material (z. B. MARBOS PFB o. glw.) liefern.

Fugen mit Pflasterfugenmörtel, wasserdurchlässig, zweikomponentig, kunstharzgebunden, frost- und taumittelbeständig auf volle Steinhöhe verfüllen.
Material (z. B. MARBOS PFM-EPW 2-K o. glw.) liefern.
Bettungsmörtel, Haftvermittler und Fugenmaterial sind
aufeinander abzustimmen und dürfen nur von einem Hersteller geliefert und eingebaut werden.
einschl. Betontragschicht aus Beton C20/25, Dicke 20 cm
Menge: 10,000 m

**18.3.5.30 Bewegungsfugen Pfl.str. herst., 50 cm**
Bewegungsfuge nach ZTV Fug-StB und M FBgeb in Pflasterstreifen in gebundener Bauweise mit Pflastersteinen
herstellen. Abstand der Bewegungsfugen 4 bis 6 m.
Streifenbreite bis 50 cm
Fugenbreite 10 mm.
Fugen mit elastischem, auf den Pflasterstein abgestimmten,
hoch beanspruchbarem und witterungsbeständigem Fugenfüllstoff verfüllen.
Menge: 1,000 St

**18.3.5.40 Bewegungsfuge Unterbeton herst, 50 cm**
Bewegungsfuge im Unterbeteon der Pflasterstreifen herstellen.
Abstand der Bewegungsfugen 4 bis 6 m.
Fugenbreite 10 mm.
Breite Pflasterstreifen bis 50 cm
Dehnscheiben aus PU-Kautschuk oder Polystyrolscheiben
beständig gegen Frost und Tausalz,
liefern und einbauen.
Abgerechnet wird das Stück Bewegungsfuge.
Menge: 1,000 St

##### Abschnitt 18.3.6 Einfassungen

**18.3.6.10 Einf.herst., Beton TB 10x20**
Einfassung herstellen, einschließlich der ggf. hierfür
notwendigen Arbeiten im Untergrund bzw. Unterbau und
der Aussparungen für bzw. der Anpassungen an Straßenabläufe.
Bordsteine DIN EN 1340 DTI - DIN 483 TB 10 x 20,
einschichtig, Steine mit engen Fugen versetzen,
für Geraden und Bögen mit Halbmesser über 12 m.
Fundament, min. 20 cm dick, und Rückenstütze, min.
15 cm dick, aus Beton C 20/25 herstellen.
Im Abstand von ca. 8 m durchgehende Bewegungsfugen
in Bettung und Rückenstütze herstellen.
Bewegungsfugen werden gesondert vergütet.
Die senkrechten Passschnitte werden nicht gesondert,
Gehrungsschnitte werden gesondert vergütet.
Das Rastermaß des Pflasters ist zu beachten um
Längsschnitte zu vermeiden.
Menge: 700,000 m

**18.3.6.20 Einf.herst., Beton RB 15x22**
Einfassung herstellen, einschließlich der ggf. hierfür
notwendigen Arbeiten im Untergrund bzw. Unterbau und
der Aussparungen für bzw. der Anpassungen an Straßenabläufe.
Bordsteine DIN EN 1340 DTI - DIN 483 RB 15 x 22,
einschichtig, Steine mit engen Fugen versetzen,
für Geraden und Bögen mit Halbmesser über 12 m.
Fundament, min. 20 cm dick, und Rückenstütze, min.
15 cm dick, aus Beton C 20/25 herstellen.
Im Abstand von ca. 8 m durchgehende Bewegungsfugen
in Bettung und Rückenstütze herstellen.
Bewegungsfugen werden gesondert vergütet.
Die senkrechten Passschnitte werden nicht gesondert,
Gehrungsschnitte werden gesondert vergütet.
Menge: 180,000 m

**18.3.6.30 Einf.herst., Beton RB 15x22, Ecke 90°**
Einfassung herstellen, einschließlich der ggf. hierfür
notwendigen Arbeiten im Untergrund bzw. Unterbau und
der Aussparungen für bzw. der Anpassungen an Straßenabläufe.
Bordsteine DIN EN 1340 DTI - DIN 483 RB 15 x 22,
Ecke, 90°
einschichtig, Steine mit engen Fugen versetzen,
für Geraden und Bögen mit Halbmesser über 12 m.
Fundament, min. 20 cm dick, und Rückenstütze, min.
15 cm dick, aus Beton C 20/25 herstellen.
Menge: 30,000 St

**18.3.6.40 Querungst.herst., Länge 6,75 m**
Querungsstelle mit differenzierter Bordhöhe (0/6 cm)
nach Unterlage 16.7 Blatt-Nr. 1 herstellen, einschl. der ggf.
notwendigen Arbeiten im Untergrund bzw. Unterbau.
Gesamtlänge 6,75 m.
Steine aus Beton C35/45 XF4 mit engen Fugen versetzen.
Unterbeton, min. 20 cm dick, und Rückenstütze herstellen.
Querungstelle "Kasseler Querungsbord®" besteht aus
1 Bordstein mit Absenkung auf Nullniveau, Trittfläche
genoppt und mit integriertem Sperrfeld durch trapezähnliche Rippenstruktur, Länge 375 cm, Breite 30 cm,
Höhe 15-18 cm, betongrau,
1 Bordstein mit 6 cm Antrittshöhe, Trittfläche
positiv genoppt, Rutschhemmung = R 11, Länge 200 cm,
Höhe 21 cm, Breite 30 cm, betongau,
sowie 2 Übergangssteine von Bordstein mit Nullabsenkung
auf 3 cm Antrittshöhe, Ausführung rechts und links,
Trittfläche positiv genoppt, Rutschhemmung = R 11,
Länge jeweils 50 cm, Höhe 15-18 cm, Breite 30 cm,
betongrau.
Menge: 2,000 St

**18.3.6.50 Betonbord trennen**
Bordsteine aus Beton nass schneiden.
alle Breiten und Höhen.
Ausführung mit Motorschneidegerät und diamantbesetzter
Trennscheibe.
Diese Position wird für alle Gehrungsschnitte gewährt.
Menge: 40,000 St

**18.3.6.60 Bewegungsfuge herst., RB Beton**
Bewegungsfuge in Einfassungen einschließlich Unterbeton
und Rückenstütze herstellen.
Abstand der Bewegungsfuge ca. 8 m.
Fugenbreite 10 mm.
Dehnscheiben für Rundborde RB aus PU-Kautschuk,
Grummigranulat auf Recyclingbsasis, elastisch,
alterungsbeständig, beständig gegen Frost und Tausalz,
liefern und in Einfassung einbauen. Im Unterbeton und
der Rückenstütze sind Polystyrolscheiben möglich.
Schneid- und Anpassungsarbeiten der Dehnscheiben
sind einzukalkulieren.
Abgerechnet wird das Stück Bewegungsfuge.
Menge: 20,000 St

**18.3.6.70 Bewegungsfuge herst., TB Beton**
Bewegungsfuge in Einfassungen einschließlich Unterbeton
und Rückenstütze herstellen.
Abstand der Bewegungsfuge ca. 8 m.
Fugenbreite 10 mm.
Dehnscheiben für Tiefborde TB aus PU-Kautschuk,
Grummigranulat auf Recyclingbsasis, elastisch,
alterungsbeständig, beständig gegen Frost und Tausalz,
liefern und in Einfassung einbauen. Im Unterbeton und
der Rückenstütze sind Polystyrolscheiben möglich.
Schneid- und Anpassungsarbeiten der Dehnscheiben
sind einzukalkulieren.
Abgerechnet wird das Stück Bewegungsfuge.
Menge: 100,000 St

**18.3.6.80 Stahlliner herst.**
Stahlrahmen als Wegeinfassung, Flachstahl 150x6 mm. Oberfläche feuerverzinkt, liefern und einbauen.
Materialdicke 6 mm, mit angeschweißtem Flacheisenanker
30x5 mm und einer Länge von 20 cm.
Abstand der Anker ca. 1,00m.
Ausrichten und Arretierung der Einfassung auf herzustellenden Betonpunktfundamenten vornehmen und herstellen.
Einschl. Bettung (15 cm) und beidseitiger Rückenstütze (10 cm) aus Beton C 20/25.
Die Verbindung im Bereich der Stöße ist durch eine hinterlegte Stahllasche, mit jeweils 2 verzinkten Schlosschrauben M 10, durch an den Stoßen vorgesehene Langlöcher herzustellen.
Ortbetonfundament als Punktfundament herstellen, als Auflager/Anker für Einfassung. Beton: C 20/25, senkrechte Seiten in Schalung nach Wahl des AN herstellen. Abmaße: 20 x 20 x 40cm.

Einschl. aller notwendigen Erd-, Beton- und Nebenarbeiten.
Menge: 170,000 m

##### Abschnitt 18.3.7 Sonstiges

**18.3.7.10 Zaun stellen, H1,50m**
Maschendrahtzaun setzen.
Farbe grün, RAL 6005, kunststoffbeschichtet,
Höhe 150 cm.
Zaun mit 2 Eckpfosten und 4 Endpfosten.
Einschl. Erd- und Betonierarbeiten.
Menge: 80,000 m

#### Bereich 18.4 Tiefbauleistungen für Telekommunikation

*Hinweis: Hinweis*
Aufgrund der beengten Verhältnisse sind sämtliche Tiefbauarbeiten mit besonderer Sorgfalt und unter Einhaltung geeigneter Sicherungsmaßnahmen auszuführen.
Erforderliche Vorkopfarbeiten zur Herstellung und Sicherung des Arbeitsraumes sind vom Auftragnehmer (AN) durchzuführen.
Der Wurzelbereich angrenzender Bäume und Gehölze ist vor Beschädigungen zu schützen; geeignete Schutzmaßnahmen (z. B. Abdeckung, Handschachtung im Wurzelbereich) sind mit dem AG abzustimmen.
Die Ausführung erfolgt nach Wahl des Auftragnehmers, unter Beachtung der anerkannten Regeln der Technik, der Unfallverhütungsvorschriften, der einschlägigen DIN-Normen sowie der Vorgaben der VOB/C (insbesondere ATV DIN 18300 ff.).

##### Abschnitt 18.4.1 Erdarbeiten

*Hinweis: Ergänzend zur ATV DIN 18299 gelten für Leitungsgräben*
Ergänzend zur ATV DIN 18299 gelten für Leitungsgräben
einschließlich der
Muffen- und Montagegruben die
       - ATV Erdarbeiten - DIN 18300,
       - ATV Verbauarbeiten - DIN 18303 sowie die
       - ATV Wasserhaltungsarbeiten - DIN 18305.
in der VOB/C.

Weiterhin gelten die
       - ZTVE-StB 17,
       - ZTVA-StB 12
       - DIN 4124.

Abweichend von der DIN 18300, Abschn. 5.2.2 gilt für
die Breite der Grabensohle bzw. der Baugrube die Mindestbreite nach DIN 4124, Abschn. 5 ohne die Maße für Verbaukonstruktionen (Luftseite der Verkleidung).
Abgerechnet wird mit senkrechten Wänden. Der notwendige
beidseitige Mehraushub bzw. Mehreinbau entsprechend der Maße der Verbaukonstruktionen wird mit dem Verbau vergütet.

Zur Ermittlung der Mindestgrabenbreiten wird die Grabentiefe, gemessen von der Oberfläche der auszuhebenden Baugrube bzw. des auszuhebenden Grabens bis zur Sohle der Baugrube bzw. des Grabens herangezogen.

Für die Abrechnung der Aushub- und Verfüllmassen gilt
als Aushubtiefe die Grabentiefe abzüglich der aufzunehmenden und wiederherzustellenden Dicke der Oberflächenbefestigung, des Oberbodens o.dgl..

Es werden innerhalb der angegebenen Tiefen keine
horizontalen Staffelungen berechnet.

Vertiefungen der Gräben oder Baugruben sowie die
Verkehrswegebauarbeiten, die Wasserhaltung und die Grabenwandsicherung werden gesondert vergütet.

Die Abrechnung der Erdarbeiten der Leitungsgräben
erfolgt gemäß Baubeschreibung.

**18.4.1.10 Gräben ausheben, T 1,25 m**
Boden der Kabel- / Leitungsgräben einschließlich Kopf-,
Muffen- und Montagebaugruben profilgerecht ausheben.
Anfallendes Material mit den Zuordnungswerten bis
einschl. Z 1.2 entsprechend der Technischen Regeln der
LAGA einer Verwertung nach Wahl des AN zuführen.
Homogenbereiche A und B
Aushubtiefe bis 1,25 m.
Abgerechnet wird mit senkrechten Wänden,
Im Bereich eines gemeinsamen Kabelgraben wird anteilig, entsprechend der Anzahl der verlegten Kabel abgerechnet.
Menge: 115,000 m3

**18.4.1.20 Sohle der Gräben verdichten**
Sohle der Kabel-/Leitungsgraben einschließlich Muffen-
und Montagebaugruben verdichten,
Verdichtungsgrad EVdyn min 25 MPa.

Diese Position wird nur gewährt, wenn die ursprüngliche
Lagerungsdichte zur Aufnahme von Rohrleitungen nachweislich nicht ausreicht.
Im Bereich des gemeinsamen Kabelgraben wird anteilig, entsprechend der Anzahl der verlegten Kabel abgerechnet.
Menge: 160,000 m2

**18.4.1.30 Sohle der Gräben verbessern**
Nachweislich ungeeigneten Boden unterhalb der Sohle von
der Kabel-/Leitungsgraben einschließlich Muffen- und
Montagebaugruben in Lagen von 30 cm ausheben.
Aushub der Verwertung nach Wahl des AN zuführen.
Grobkörnigen, verdichtungsfähigen Boden liefern und als
Bodenaustausch in Lagen von 30 cm einbauen und verdichten, Verdichtungsgrad EVdyn min 25 MPa.
Der Einsatz von Recyclingmaterial ist nicht zulässig.
Im Bereich des gemeinsamen Kabelgraben wird anteilig, entsprechend der Anzahl der verlegten Kabel abgerechnet.
Menge: 30,000 m3

**18.4.1.40 Leitungszone herstellen**
Natursand, Körnung 0/2 mm, oder Material nach den Vorschriften des Versorgungsunternehmens liefern und als
Leitungszone,
bestehend aus Auflager, Seitenverfüllung und Abdeckung
in Kabelgräben einbauen und verdichten,
Verdichtungsgrad DPr min. 97 v.H.
Im Bereich des gemeinsamen Kabelgraben wird anteilig, entsprechend der Anzahl der verlegten Kabel abgerechnet.
Menge: 40,000 m3

**18.4.1.50 Gräben verfüllen**
Grobkörnigen, verdichtungsfähigen Boden der
Verdichtbarkeitsklasse V1 mit Schlämmkornanteil
10 bis 15% liefern und in
Kabel-/Leitungsgräben einschl. der Muffen- und Montagegruben oberhalb der Einbettung/Leitungszone einbauen
und verdichten,
Verdichtungsgrad DPr min. 98 v.H., im planumsnahen
Bereich DPr min 100 v.H.,
Verformungsmodul EV2 min. 45 MPa.
Abgerechnet wird nach Abtragsprofilen der Gräben beim
Aushub, abzüglich der durch Baukörper mit mehr als
0,1 m2 Querschnitt sowie durch Teilverfüllungen
verdrängten Mengen.
Eignungsnachweis des Material vor Einbau dem
AG übergeben.
Im Bereich des gemeinsamen Kabelgraben wird anteilig, entsprechend der Anzahl der verlegten Kabel abgerechnet.
Menge: 75,000 m3

**18.4.1.60 Handaushub**
Boden und Schichten ohne Bindemittel
zum Suchen und Freilegen von Leitungen, Kabeln,
Hindernissen u.dgl. von Hand ausheben.
Die Vorschriften der Versorgungsunternehmen sind
zu beachten.
Berechnet wird der Mehraufwand für erschwertes
Lösen und Verwerten nach Wahl des AN.
Menge: 40,000 m3

**18.4.1.70 Betonabbruch**
Beton aus Baugruben und Leitungsgräben aufbrechen und
aufnehmen.
Berechnet wird der Mehraufwand für erschwertes
Lösen und Verwerten nach Wahl des AN.
Menge: 5,000 m3

**18.4.1.80 Mauerwerksabbruch**
Längs des Grabens verlaufendes Mauerwerk
aus Baugruben und Leitungsgräben aufbrechen
und aufnehmen.
Berechnet wird der Mehraufwand für erschwertes
Lösen und Verwerten nach Wahl des AN.
Menge: 40,000 m3

**18.4.1.90 Bauschutt aufnehmen**
Bauschutt aus Baugruben und Leitungsgräben aufnehmen.
Berechnet wird der Mehraufwand für erschwertes
Lösen und Verwerten nach Wahl des AN.
Menge: 5,000 m3

**18.4.1.100 Trassenkreuzung**
Während der Erdarbeiten freigelegte Kabel, Kabelkanäle,
Gas-, Wasser- und sonstige Leitungen sowie anderweitige
Hindernisse während der Bauzeit sichern (abstützen, abhängen o.ä.) und während der Grabenverfüllung entsprechend der Art des Kabels oder der Leitung mit
steinfreiem, ungebundenem Material umhüllen, zerrissene
Trassenwarnbänder ersetzen,  vorh. Schutzeinrichtungen
wiederherstellen (z.B. Abdeckfolien und -hauben
u.dgl.).
Einzurechnen sind die Erschwernisse für Öffnungen bei
Grabenrandsicherungen und Verbau.

  Als Kreuzung im Sinne dieser Position verstehen sich
alle innerhalb einer Länge von 1,0 m den Leitungsgraben
recht- oder abgewinkelt kreuzenden Leitungen, Kabel,
Mauern,
Zäune, Fundamente, Sockel u.dgl..
Menge: 20,000 St

**18.4.1.110 Parallele Sicherung**
Kabel, Kabelkanäle, Gas-, Wasser - und andere Leitungen
sowie anderweitige Hindernisse suchen, von Hand
freilegen, während der Bauzeit sichern (abstützen,
abhängen, absteifen o.ä.) und während der Grabenverfüllung
entsprechend der Art des Kabels oder der Leitung mit
steinfreiem, ungebundenem Material umhüllen, zerrissene
Trassenwarnbänder ersetzen, vorh. Schutzeinrichtungen wiederherstellen (z.B. Abdeckfolien und -hauben u.dgl.). Einzurechnen sind die Erschwernisse für Öffnungen bei Grabenrandsicherungen und Verbau.

Als parallele Trassen im Sinne dieser Position verstehen sich
dicht am Regelgraben längs verlaufenden Kabel und Leitungen.

 Ein Anspruch auf Vergütung besteht nur, sofern unter
Beachtung der abgesteckten Leitungsachsen und
Einhaltung der vorgeschriebenen Regelgrabenbreite eine
Berührung der anderen Leitungstrasse unvermeidbar ist.
Menge: 10,000 m

##### Abschnitt 18.4.2 Kabelschutz

**18.4.2.10 Kabelschutzrohr DA 110 verlegen**
Schutzrohre, DA bis 110 mm, verlegen,
verzinkten Stahldraht,
Durchmesser > 3 mm, mit je 2 m Überstand einziehen,
Rohröffnungen dicht verschließen.
Erschwernisse durch vorhandene Leitungen werden nicht
gesondert berechnet, Sandbettung/Schutzschicht wird gesondert vergütet.
Menge: 800,000 m

**18.4.2.20 Trassenwarnband, gelb, 50 mm breit, verlegen**
Trassenwarnband, gelb, 0,15 mm dick, 50 mm breit,
mit der Aufschrift des Betreibers entsprechend
Baurichtlinie des Betreibers fachgerecht
entsprechend Kabelgrabenquerschnitt
für Kabel und Schutzrohre
in vorh. Leitungsgraben verlegen.
Trassenwarnband beigestellt oder geliefert.
Erschwernisse durch vorhandene Leitungen werden nicht
gesondert berechnet, Sandbettung/Schutzschicht wird gesondert vergütet.
Menge: 800,000 m

#### Bereich 18.5 Straßenausstattungen

##### Abschnitt 18.5.1 Verkehrsschilder

**18.5.1.10 Verkehrsschild m. Rohrpf. abbauen**
Verkehrsschild ggf. mit Aufstellvorrichtung abbauen.
Schildgröße bis 1,1 m2.
Aufstellvorrichtung = Rohrpfosten, DU bis 76,1 mm abbauen.
Fundament entfernen.
Schild neben der Fahrbahn.
Abgebaute Stoffe nach Wahl des AN verwerten.
Fundamentlöcher mit geeignetem Boden des AN verfüllen
und verdichten.
Menge: 5,000 St

**18.5.1.20 Verkehrsschild o. Rohrpf. abbauen**
Verkehrsschild ggf. mit Aufstellvorrichtung abbauen.
Schildgröße bis 1,1 m2.
Aufstellvorrichtung verbleibt. Befestigung  abbauen.
Fundament verbleit.
Schild neben der Fahrbahn.
Abgebaute Stoffe nach Wahl des AN verwerten.
Menge: 14,000 St

**18.5.1.30 Verkehrsschild anbr. D600 Rohrsch.**
Verkehrsschild nach Unterlagen des AG anbringen.
Schild = Ronde.
Größe 2, Durchmesser 600 mm.
Einseitig.
Mit retroreflektierender Folie der Klasse RA 2 / C.
Schild = flach, 3 mm dick.
Befestigung mit Stahl-Rohrschelle, feuerverzinkt, nach
IVZ-Norm, Verschraubung aus nicht rostendem Stahl
mind. der Stahlsorte A 2.
Lichte Höhe 2,00 m Unterkante unterstes Schild.
Menge: 6,000 St

**18.5.1.40 Verkehrsschild anbr. D600 Bandsch.**
Verkehrsschild nach Unterlagen des AG anbringen.
Schild = Ronde.
Größe 2, Durchmesser 600 mm.
Einseitig.
Mit retroreflektierender Folie der Klasse RA 2 / C.
Schild = flach, 3 mm dick.
Befestigung mit Bandschelle an Licht-/FL-Mast, nach
IVZ-Norm, Verschraubung aus nicht rostendem Stahl
mind. der Stahlsorte A 2.
Lichte Höhe 2,25 m Unterkante unterstes Schild.
Menge: 5,000 St

**18.5.1.50 Verkehrsschild anbr. SL900 Rohrsch.**
Verkehrsschild nach Unterlagen des AG anbringen.
Schild = Dreieck.
Größe 2, Seitenlänge 900 mm.
Einseitig.
Mit retroreflektierender Folie der Klasse RA 2 / C.
Schild = flach, 3 mm dick.
Befestigung mit Stahl-Rohrschelle, feuerverzinkt, nach
IVZ-Norm, Verschraubung aus nicht rostendem Stahl
mind. der Stahlsorte A 2.
Lichte Höhe 2,25 m Unterkante unterstes Schild.
Menge: 1,000 St

**18.5.1.60 Verkehrsschild anbr. SL630 Rohrsch.**
Verkehrsschild nach Unterlagen des AG anbringen.
Schild = Dreieck.
Größe 1, Seitenlänge 630 mm.
Einseitig.
Mit retroreflektierender Folie der Klasse RA 2 / C.
Schild = flach, 3 mm dick.
Befestigung mit Stahl-Rohrschelle, feuerverzinkt, nach
IVZ-Norm, Verschraubung aus nicht rostendem Stahl
mind. der Stahlsorte A 2.
Lichte Höhe 2,25 m Unterkante unterstes Schild.
Menge: 2,000 St

**18.5.1.70 Verkehrsschild anbr. SL900 Bandsch.**
Verkehrsschild nach Unterlagen des AG anbringen.
Schild = Dreieck.
Größe 2, Seitenlänge 900 mm.
Einseitig.
Mit retroreflektierender Folie der Klasse RA 2 / C.
Schild = flach, 3 mm dick.
Befestigung mit Bandschelle an Licht-/FL-Mast, nach
IVZ-Norm, Verschraubung aus nicht rostendem Stahl
mind. der Stahlsorte A 2.
Lichte Höhe 2,00 m Unterkante unterstes Schild.
Menge: 1,000 St

**18.5.1.80 Verkehrsschild anbr. 750x750 Rohrsch.**
Verkehrsschild nach Unterlagen des AG anbringen.
Schild = Zeichen 350-10 und 350-20.
Größe 2, 750 x 750 mm.
Einseitig.
Mit retroreflektierender Folie der Klasse RA 3 / C.
Schild = flach, 3 mm dick.
Befestigung mit Stahl-Rohrschelle, feuerverzinkt, nach
IVZ-Norm, Verschraubung aus nicht rostendem Stahl
mind. der Stahlsorte A 2.
Lichte Höhe 2,25 m Unterkante unterstes Schild.
Menge: 2,000 St

**18.5.1.90 Verkehrsschild anbr. 750x750 Bandsch.**
Verkehrsschild nach Unterlagen des AG anbringen.
Schild = Zeichen 350-10 und 350-20.
Größe 2, 750 x 750 mm.
Einseitig.
Mit retroreflektierender Folie der Klasse RA 3 / C.
Schild = flach, 3 mm dick.
Befestigung mit Bandschelle an Licht-/FL-Mast, nach
IVZ-Norm, Verschraubung aus nicht rostendem Stahl
mind. der Stahlsorte A 2.
Lichte Höhe 2,25 m Unterkante unterstes Schild.
Menge: 2,000 St

**18.5.1.100 Verkehrsschild anbr. 450x600 Rohrsch.**
Verkehrsschild nach Unterlagen des AG anbringen.
Schild = Rechteck.
Größe 2, 450 x 600 mm.
Einseitig.
Mit retroreflektierender Folie der Klasse RA 2 / C.
Schild = flach, 3 mm dick.
Befestigung mit Stahl-Rohrschelle, feuerverzinkt, nach
IVZ-Norm, Verschraubung aus nicht rostendem Stahl
mind. der Stahlsorte A 2.
Lichte Höhe 2,00 m Unterkante unterstes Schild.
Menge: 1,000 St

**18.5.1.110 Verkehrsschild anbr. 450x600 Bandsch.**
Verkehrsschild nach Unterlagen des AG anbringen.
Schild = Rechteck.
Größe 2, 450 x 600 mm.
Einseitig.
Mit retroreflektierender Folie der Klasse RA 2 / C.
Schild = flach, 3 mm dick.
Befestigung mit Bandschelle an Licht-/FL-Mast, nach
IVZ-Norm, Verschraubung aus nicht rostendem Stahl
mind. der Stahlsorte A 2.
Lichte Höhe 2,00 m Unterkante unterstes Schild.
Menge: 3,000 St

**18.5.1.120 Verkehrsschild anbr. 330x600 Rohrsch.**
Verkehrsschild nach Unterlagen des AG anbringen.
Schild = Rechteck.
Größe 2, 330 x 600 mm.
Einseitig.
Mit retroreflektierender Folie der Klasse RA 2 / C.
Schild = flach, 3 mm dick.
Befestigung mit Stahl-Rohrschelle, feuerverzinkt, nach
IVZ-Norm, Verschraubung aus nicht rostendem Stahl
mind. der Stahlsorte A 2.
Lichte Höhe 2,00 m Unterkante unterstes Schild.
Menge: 3,000 St

**18.5.1.130 Str.namensschild anbr. H150 Bandsch.**
Verkehrsschild nach Unterlagen des AG anbringen.
Schild = Straßennamensschild (Standard).
Alu-Hohlkastenprofil, Höhe 150 mm, mit seitlicher
Abdeckkappe aus Aluminium, (Schildersystem FUVIAL
und Schellensystem VARIO) als Einschubleiste für
Zusätze am unteren Rand.
Grundfarbe blau, Schrift weiß (Schrifthöhe 84 mm),
Beidseitig beschriftet.
Mit retroreflektierender Folie der Klasse RA 1 / A.
Befestigung mit Bandschelle an Licht-/FL-Mast, nach
IVZ-Norm, Verschraubung aus nicht rostendem Stahl
mind. der Stahlsorte A 2.
Lichte Höhe 2,25 m Unterkante unterstes Schild.
Menge: 1,000 St

**18.5.1.140 Rohrpfosten aufst. 3250x60 Erdanker**
Rohrpfosten mit Abdeckkappe für Verkehrsschild aufstellen einschl. anfallenden Aushubarbeiten. Stahlteile
feuerverzinkt. Umgebende Fläche entsprechend dem früheren Zustand herstellen.
Pfostenlänge = 3250 mm.
Rohr = Stahl 60,3/2,0 mm.
Bodenverankerung mit Erdankern.
Aufstellung in unbefestigten Flächen.
Fundament Typ A (30 x 75 cm) aus Beton C 12/15 herstellen.
Aushub nach Wahl des AN verwerten.
Menge: 3,000 St

**18.5.1.150 Rohrpfosten aufst. 3500x60 Erdanker**
Rohrpfosten mit Abdeckkappe für Verkehrsschild aufstellen einschl. anfallenden Aushubarbeiten. Stahlteile
feuerverzinkt. Umgebende Fläche entsprechend dem früheren Zustand herstellen.
Pfostenlänge = 3500 mm.
Rohr = Stahl 60,3/2,0 mm.
Bodenverankerung mit Erdankern.
Aufstellung in unbefestigten Flächen.
Fundament Typ A (30 x 75 cm) aus Beton C 12/15 herstellen.
Aushub nach Wahl des AN verwerten.
Menge: 2,000 St

**18.5.1.160 Rohrpfosten aufst. 3750x76 Erdanker**
Rohrpfosten mit Abdeckkappe für Verkehrsschild aufstellen einschl. anfallenden Aushubarbeiten. Stahlteile
feuerverzinkt. Umgebende Fläche entsprechend dem früheren Zustand herstellen.
Pfostenlänge = 3750 mm.
Rohr = Stahl 76,1/2,0 mm.
Bodenverankerung mit Erdankern.
Aufstellung in unbefestigten Flächen.
Fundament Typ B (30 x 85 cm) aus Beton C 12/15 herstellen.
Aushub nach Wahl des AN verwerten.
Menge: 1,000 St

**18.5.1.170 Rohrpfosten aufst. 3750x60 Erdanker**
Rohrpfosten mit Abdeckkappe für Verkehrsschild aufstellen einschl. anfallenden Aushubarbeiten. Stahlteile
feuerverzinkt. Umgebende Fläche entsprechend dem früheren Zustand herstellen.
Pfostenlänge = 3750 mm.
Rohr = Stahl 60,3/2,0 mm.
Bodenverankerung mit Erdankern.
Aufstellung in unbefestigten Flächen.
Fundament Typ A (30 x 75 cm) aus Beton C 12/15 herstellen.
Aushub nach Wahl des AN verwerten.
Menge: 1,000 St

**18.5.1.180 Ausleger anbr. 600x60 Bandsch.**
Ausleger mit Abdeckkappe für Verkehrsschild befestigen,
Stahlteile feuerverzinkt.
Höhe der Rohrauslage = 600 mm.
Länge des Rohrauslegers = 750 mm,
Rohr = Stahl 60,3/2,0 mm.
Befestigung mit Bandschelle an Rohrpfosten oder
Licht-/FL-Mast, nach IVZ-Norm, Verschraubung aus
nicht rostendem Stahl mind. der Stahlsorte A 2.
Lichte Höhe 2,00 m Unterkante unterstes Schild.
Menge: 2,000 St

**18.5.1.190 Gummimanschette**
Gummimanschette zur Befestigung der Verkehrsschilder
an Lichtmasten, Fahrleitungsmasten u. dgl. liefern und einbauen.
Manschette als Schutz zwischen Befestigungsband und Mast.
Abgerechnet wird pro befestigtes Schild.
Menge: 12,000 St

##### Abschnitt 18.5.2 Fahrbahnmarkierungen

**18.5.2.10 Markierungsfläche trocknen**
Fläche für Markierung schonend trocknen. Abgerechnet
wird die zu markierende Fläche. Bei Pfeil, Buchstabe,
Ziffer, Verkehrsschild und Piktogramm ergibt sich die
Fläche aus dem kleinsten umschließenden Rechteck.
Menge: 110,000 m2

**18.5.2.20 Markierungsfläche reinigen**
Fläche für Markierung reinigen. Kehrgut aufnehmen und
nach Wahl des AN verwerten. Abgerechnet wird die zu
markierende Fläche. Bei Pfeil, Buchstabe, Ziffer, Verkehrsschild und Piktogramm ergibt sich die Fläche aus
dem kleinsten umschließenden Rechteck.
Reinigung mit Saugkehrwagen.
Menge: 110,000 m2

**18.5.2.30 Querrmarkierung herstellen, Radfurt**
Quermarkierung Typ II als endgültige Markierung herstellen.
Verkehrsklasse P 7. Abgerechnet wird der markierte Strich.
Unterbrochen; Verhältnis Strich : Lücke 2,5 : 1,
Markierung = Radfahrerfurt.
Breite = 0,25 m.
Strich mit Vormarkierung.
Markierungssystem aus thermoplastischem Stoff, nicht
spitzbar (Heißplastikmasse).
Schichtdicke min. 3,0 mm, max 3,5 mm.
Markierung auf grobstrukturierter Asphaltdeckschicht.
Menge: 6,000 m

**18.5.2.40 Zebrastreifenmarkierung herstellen**
Zebrastreifenmarkierung Typ II als endgültige Markierung herstellen.
Verkehrsklasse P 7. Abgerechnet wird der markierte Strich.
Markierung = Fußgängerüberweg / Zebrastreifen
Breite = 0,50 m.
Mit Vormarkierung.
Markierungssystem aus thermoplastischem Stoff, nicht
spitzbar (Heißplastikmasse).
Schichtdicke min. 3,0 mm, max 3,5 mm.
Markierung auf grobstrukturierter Asphaltdeckschicht.
Menge: 30,000 m

**18.5.2.50 Fahrradpiktogramm herstellen**
Fahrradpiktogramm Typ II als endgültige Markierung herstellen.
Verkehrsklasse P 7.
Länge = 0,90 m.
Mit Vormarkierung.
Markierungssystem aus thermoplastischem Stoff, nicht
spitzbar (Heißplastikmasse).
Schichtdicke min. 3,0 mm, max 3,5 mm.
Markierung auf grobstrukturierter Asphaltdeckschicht.
Menge: 2,000 St

**18.5.2.60 Pfeilmarkierung herstellen, 2,00 m**
Pfeilmarkierung Typ II als endgültige Markierung herstellen.
Verkehrsklasse P 7.
Markierung = Pfeil geradeaus,
Länge = 2,00 m.
Mit Vormarkierung.
Markierungssystem aus thermoplastischem Stoff, nicht
spitzbar (Heißplastikmasse), strukturiert.
Schichtdicke min. 3,0 mm, max 3,5 mm (vor Strukturierung).
Markierung auf grobstrukturierter Asphaltdeckschicht.
Menge: 2,000 St

**18.5.2.70 Querrmarkierung herstellen, Radfurt, Verkehrsfreigabe**
Quermarkierung Typ II als Verkehrsfreigabemarkierung herstellen.
Verkehrsklasse P 6. Abgerechnet wird der markierte Strich.
Unterbrochen; Verhältnis Strich : Lücke 2,5 : 1,
Markierung = Radfahrerfurt.
Breite = 0,25 m.
Strich mit Vormarkierung.
Markierung mittels mehrkomponentiger, lösungsmittelarmer Farbe,
Markierung auf grobstrukturierter Asphaltdeckschicht.
Menge: 6,000 m

**18.5.2.80 Zebrastreifenmarkierung herstellen, Verkehrsfreigabe**
Zebrastreifenmarkierung Typ II als Verkehrsfreigabemarkierung herstellen.
Verkehrsklasse P 6. Abgerechnet wird der markierte Strich.
Markierung = Fußgängerüberweg / Zebrastreifen
Breite = 0,50 m.
Mit Vormarkierung.
Markierung mittels mehrkomponentiger, lösungsmittelarmer Farbe,
Markierung auf grobstrukturierter Asphaltdeckschicht.
Menge: 30,000 m

**18.5.2.90 Fahrradpiktogramm herstellen, Verkehrsfreigabe**
Fahrradpiktogramm Typ II als Verkehrsfreigabemarkierung herstellen.
Verkehrsklasse P 6.
Länge = 0,90 m.
Mit Vormarkierung.
Markierung mittels mehrkomponentiger, lösungsmittelarmer Farbe,
Markierung auf grobstrukturierter Asphaltdeckschicht.
Menge: 2,000 St

**18.5.2.100 Pfeilmarkierung herstellen, 2,00 m, Verkehrsfreigabe**
Pfeilmarkierung Typ II als Verkehrsfreigabemarkierung
herstellen.
Verkehrsklasse P 6.
Markierung = Pfeil geradeaus,
Länge = 2,00 m.
Mit Vormarkierung.
Markierung mittels mehrkomponentiger, lösungsmittelarmer Farbe,
Markierung auf grobstrukturierter Asphaltdeckschicht.
Menge: 2,000 St

**18.5.2.110 Verkehrsfreigabemarkierung entfernen**
Fläche der Verkehrsfreigabemarkierung reinigen.
(Wasserhochdruckverfahren)
Menge: 55,000 m2

##### Abschnitt 18.5.3 Poller

**18.5.3.10 Festen Poller liefern und einbauen**
Stilpoller Typ "SV Erfurt" Festeinbau
liefern und einbauen.
Poller, Durchmesser 76 mm, Gesamtlänge 1300 mm,
mit angeschweißter Kugel Durchmesser 80 mm und
gewölbter Scheibe Durchmesser 170 mm (lose mitgeliefert).
Material: Stahl feuerverzinkt und pulverbeschichtet in DB 703.
Gewicht: 8 kg.
Erforderliche Erdarbeiten ausführen, Aufstellung in Boden
Homogenbereiche A und B,
Aushub der Verwertung nach Wahl des AN zuführen.
Fundament Typ A nach IVZ-Norm (entspricht Stahl-Rohr-
pfosten 60 mm).
Umgebende Fläche entsprechend dem früheren Zustand herstellen.
Poller mit Konturfolie "3M (TM) Diamond Grade 983"
kennzeichnen. Dazu ist ca. 1 cm unterhalb des Kugelkopfes ein weißer und ein roter Ring anzubringen.
Ringbreite jeweils 55 mm.
Oberer Streifen weiß, unterer Streifen rot.
Menge: 2,000 St
